# Deich Kirchfährendorf
Angebotsaufforderung (GAEB DA XML 3.2, DA83)
Projekt: 26012
Währung: EUR
Nebenangebote zugelassen: ja
Auftraggeber: Landesbetrieb für Hochwasserschutz und Wasserwirtschaft SA LHW Flussbereich Merseburg, Willi-Brundert-Straße 14, 06132 Halle (Saale)
Erstellt mit: GXML Toolbox V3.2 R20170508, iTWO_64 V7.0.542, 14.07.2026

## Allgemeine Vorbemerkungen
Allgemeine Vorbemerkungen:

Leistungsbeschreibung

Für die ausgeschriebenen Bauleistungen gelten insbesondere nachstehende
Normen und Vorschriften in der zum Zeitpunkt der Angebotsaufforderung
gültigen Fassung:

DIN 18299  Allgemeine Regelungen für Bauarbeiten jeder Art
DIN 18300  Erdarbeiten
DIN 18305  Wasserhaltungsarbeiten
DIN 18310  Sicherungsarbeiten an Gewässern, Deichen und Küstendünen
DIN 18315  Verkehrswegebau - Oberbauschichten ohne Bindemittel
DIN 18318  Verkehrswegebau - Pflasterdecken, Plattenbeläge, Einfassungen
DIN 18320  Landschaftsbauarbeiten
DIN 18331  Beton- und Stahlbetonarbeiten

Für die ausgeschriebenen Bauleistungen gelten weiterhin die Zusätzlichen
Technischen Vertragsbedingungen - Wasserbau in Ihrer Gesamtheit,
insbesondere

ZTV - W LB 202  Technische Bearbeitung
ZTV - W LB 205  Erdarbeiten
ZTV - W LB 207  Landschaftsbau
ZTV - W LB 208  Wasserhaltung
ZTV - W LB 210  Böschungs- und Sohlsicherungsarbeiten

Es gelten weiterhin

die CAD-Richtlinie des Auftraggebers
die Vermessungs-Richtlinie des Auftraggebers

Der Umfang der Leistungen ist im nachfolgenden Leistungsverzeichnis, der
Baubeschreibung und den beiliegenden Plänen beschrieben. Die
ausgeschriebenen Bedarfspositionen entsprechen dem erwarteten Umfang
für Bauarbeiten im Sinne der VOB / A § 9 Nr. 1.
In die Einheitspreise sind alle erforderlichen Längs- und Quertransporte
innerhalb des Baubereiches sowie erforderliche Zufahrten und
Standflächen für Hebegeräte und deren Rückbau sowie sämtliche
erforderlichen baubegleitenden Vermessungsleistungen (Eigenüberwachung)
sowie die Koordinierung mit dem Vermessungsbeauftragten des AG
(Fremdüberwachung) einzurechnen. Dies gilt auch für Zufahrten von öffentlichen
Verkehrswegen, sofern in den Leistungspositionen nicht separat erfasst.
Die jeweiligen Vorbemerkungen zu den Leistungen der einzelnen Gewerke
sind vom Bieter / AN bei der Kalkulation zu beachten. Aufwendungen für
spezifische dort beschriebene Leistungen sind, sofern nicht in
Leistungspositionen separat erfasst, in die EP der Einzelgewerke
einzurechnen und werden nicht gesondert vergütet.

Unfallverhütung, Sicherheits- und Gesundheitsschutz

Vom AN ist gemäß der Unfallverhütungsvorschriften, Allgemeine
Vorschriften (BGV A1), Paragraph 6 (1) und der Baustellenverordnung dem
AG gegenüber eine Person zu bestimmen und zu stellen, den Koordinator,
der die zeitgleichen Arbeiten einzelner unterschiedlicher Gewerke an der
Baumaßnahme aufeinander abstimmt.

Der LHW beauftragt im Rahmen der Ausschreibung
baubegleitender Ingenieurleistungen einen SiGeKo, der sämtliche
diesbezüglichen Aufgaben wahrnimmt (Erstellung SiGe-Plan,
Fortschreibung, Überwachung, ...). Unabhängig davon kann der
AN bei Bedarf natürlich einen weiteren eigenen SiGeKo benennen.
Zusätzliche Aufwendungen, die zur Einhaltung der Baustellenverordnung
vom 10.06.1998 notwendig sind, obliegen dem AN.
Der AN ist mit der Auftragserteilung verpflichtet, die Maßnahmen in
eigener Verantwortung zu treffen und darüber im Rahmen der
Baustellentermine zu berichten.

Aufwendungen des AN für die vorgenannten Tätigkeiten  werden nicht
gesondert vergütet und sind in die Leistungspositionen der
Baustelleneinrichtung einzurechnen.

Preisangaben

Preisangebote sind als Euro - Beträge mit zwei Nachkommastellen vom
Bieter anzugeben. Werden mehr als zwei Nachkommastellen angegeben, so
werden die Einheitspreise auf zwei Nachkommastellen gerundet. Bei
Nachlässen auf die Einheitspreise wird in gleicher Weise verfahren.

Das Liefern sämtlicher Bau- und Bauhilfsstoffe ist Sache des AN und in
die Einheitspreise einzurechnen.

Alle Maßangaben sind vom AN eigenverantwortlich zu überprüfen. Eventuell
auftretende Maßabweichungen sind dem AG mitzuteilen. Hierdurch
erforderliche Maßnahmen sind in die Einheitspreise einzurechnen.

Die in den jeweiligen Vorbemerkungen aufgeführten besonderen Leistungen
sind vom AN bei dessen Kalkulation zu beachten und in die entsprechenden
Einheitspreise des Gewerkes einzurechnen.

Das Leistungsverzeichnis besteht aus fünf Leistungsbereichen (LB):

1. LB - Verkehrssicherung
2. LB - Vermessungsarbeiten
3. LB - Landschaftsbau
4. LB - Abbrucharbeiten
5. LB - Deichsanierung

Für die Leistungsbereiche ist übergeordnet eine Baustelleneinrichtung (BE) vorgesehen.
Die Kalkulation aller mit der BE im Zusammenhang stehenden Leistungen erfolgt im Leistungsbereich 5 - Deichsanierung.
Gleiches gilt für die bauvorbereitenden Arbeiten, naturschutzfachliche Leistungen sowie alle Leistungen aus dem LB5.1.

## 26012 HWSB Deich Kirchfährendorf km 0,71 bis 1,466 mit Losen
Datum: 14.07.2026

### Abschnitt 1 Leistungsbereich 1 Verkehrssicherung

#### Gewerk 1.1 Verkehrssicherung alle Sanierungsabschnitte

##### Titel 1.1.1 Verkehrssicherung allgemein

*Hinweis: Vorbemerkungen*
Die Verkehrssicherung erfolgt für die vorgesehenen
Sperrbereiche entsprechend Regelbildern des RSA Handbuches, Kirschbaum Verlag, Teil B -innerörtliche Straßen- Kapitel 2 und den vorliegenden Verkehrszeichenplänen des AG.
Im Bereich der Kirchfährendorfer Straße ist der Verkehr
an der Baustelle LSA- geregelt bei halbseitiger
Sperrung vorbeizuleiten.

Der erste Sanierungsabschnitt wurde in drei Verkehrszustände unterteilt, welche jeweils ca. 14 Tage andauern sollen.
In dieser Zeit sollen zwei Baustellenzufahrten / -anrampungen sowie eine Baustraße auf dem Deich hergestellt werden - siehe VS Blatt 1.1 bis 1.3 der Verkehrssicherungsmaßnahme.
Alle drei Verkehrszustände sehen eine halbseitige Sperrung mit Engstellen-LSA, teilweise unter Einbeziehung
vorhandener Einmündungen vor. Die Engstellen-LSA sind verkehrsabhängig zu betreiben. Nebenrichtungen sollen
nur auf Anforderung mittels Detektor geschaltet werden.
Der Fußgängerverkehr an der Kirchfährendorfer Straße wird nicht beeinträchtigt.
Die Anwohner sind rechtzeitig über die Einrichtung der Engstellen-LSA zu informieren, da bei der Ausfahrt aus den
Grundstückszufahrten besondere Vorsicht geboten ist.
Der Busverkehr findet wie gewohnt statt.
Die Arbeitsstellen müssen im Vorfeld jeweils mit absolutem Halteverbot vom ruhenden Verkehr befreit werden.
Der Deich ist während der gesamten Baumaßnahme für Fußgänger und Radverkehr zu sperren.
Die innere Sicherung der eigentlichen Arbeitsstätten mit Bauzaun, Grabenbrücken usw. ist Aufgabe der
bauausführenden Firma und ihrer Nachauftragnehmer. Dabei sind neben den unten angegebenen Vorschriften und
Richtlinien insbesondere die Arbeitsschutzvorschriften zu beachten und die diesbezüglichen Maßnahmen in die
vorliegende Planung zu integrieren.
Die Wartung und tägliche Kontrolle der Elemente der Verkehrsführung während der Bauzeit müssen auch an den
Wochenenden und an den in den Bauzeitraum fallenden Feiertagen abgesichert werden.
Die Beschilderung während der Baumaßnahme ist transportabel zu stellen.
Die Verkehrssperrungen sind vom Baubetrieb rechtzeitig (mind. 14 Tage vorher) bei zuständigen Verkehrsbehörde des Lankreises Merseburg

Straßenverkehrsamt, SG Verkehr
Adresse
Amtshäuser 31
06217 Merseburg

anhand des vorliegenden Verkehrsprojektes (siehe Anlagen) zu beantragen.
Verkehrsvorschriften und Richtlinien
(anzuwenden ist jeweils der letztgültige Stand):
- Straßenverkehrsordnung (StVO)
- Verwaltungsvorschrift zur StVO (VwV-StVO)
- Richtlinien für die Sicherung von Arbeitsstellen an Straßen (RSA)
- Richtlinien für Umleitungsbeschilderungen (RUB)
- Richtlinie für die wegweisende Beschilderung außerhalb von Autobahnen (RWB 2000)
- Richtlinien für die Markierung von Straßen (RMS, RMS1)
- Richtlinie für Lichtsignalanlagen (RiLSA)
- DIN VDE 0832, Straßenverkehrs-Signalanlagen (SVA)
- Zusätzliche Technische Vertragsbedingungen und Richtlinien für Sicherungsarbeiten an Arbeitsstellen an
Straßen (ZTV-SA 97)
- Merkblatt über Rahmenbedingungen für erforderliche Fachkenntnisse zur Verkehrssicherung von
Arbeitsstellen an Straßen (MVAS 99)
- Hinweise für das Anbringen von Verkehrszeichen und Verkehrseinrichtungen (HAV)
- RAL-Gütebedingungen für Verkehrszeichen und Verkehrseinrichtungen

**1.1.1.10 Sperrgenehmigung/Verkehrssicherung pauschal K2175**
*** Pauschalposition
Pauschale für das Einholen der notwendigen
Sperrgenehmigungen sowie für das Erfüllen
verkehrsbehördlicher Anordnungen zum reibungslosen
Ablauf des Baugeschehens.

Alle Leistungen zum Erwirken der erforderlichen
Sperrungen, Umleitungen usw. sind mit dieser Pauschale
abgegolten, einschl. Beantragung der Sondernutzung für die
Kirchfährendorfer Straße.
Mit dieser Pauschale wird auch die Erstellung der
Sperrpläne für die entsprechende Verkehrsbehörde
abgegolten.

Gebühren der Verkehrsrechtlichen Anordnung und eventuelle
Planerstellungen sind einzurechnen und werden nicht
gesondert vergütet.

Die Erstellung, Verteilung und Vorhaltung von
Anwohnerinformationen wird gesondert vergütet,
einschl. aller erf. Verkehrszeichen aller Art nach RSA
95 / StVO, Gefahr- und Vorschriftszeichen, mit
Aufstellvorrichtung liefern,
aufstellen, für die Dauer der vertraglichen
Ausführungsfrist vorhalten, ggf. umsetzen und
beseitigen.
Ausführung mit Abdeckvorrichtung einschl. Abdecken für
arbeitsfreie Tage.

Abrechnung:
50% nach Genehmigung und Aufbau
40% nach Vorhaltung
10% nach Abbau
Menge: 1,000 PSCH

**1.1.1.20 Sperrung Deichwege**
*** Pauschalposition
Herstellung und Vorhaltung Absperrungsvorrichtungen der Deichwege gem. VS Blatt 0 der Verkehrssicherungsmaßnahme.
Rückbau nach Fertigstellung
inkl. event. Umleitungskonzeption

Abrechnung:
50% nachAufbau
40% nach Vorhaltung
10% nach Abbau
Menge: 1,000 PSCH

**1.1.1.30 Anliegerinformationen**
*** Pauschalposition
Erstellung von Informationsblättern für die von der
Baumaßnahme betroffenen Anlieger einschließlich
Vervielfältigung, Verteilung und Abstimmung vor Ort für
alle Sperrsituationen
Menge: 1,000 PSCH

### Abschnitt 2 Leistungsbereich 2 Vermessungsarbeiten

#### Gewerk 2.1 Vermessungsarbeiten alle Sanierungsabschnitte

##### Titel 2.1.1 Vermessungsarbeiten

**2.1.1.10 Höhenfestpunkte Vermessung**
*** Pauschalposition
Errichtung von Höhenfestpunkten für die Dauer der Baumaßnahme als Bolzen, auf Untergrund nach Wahl des AN herstellen. Die Lage der Höhenfestpunkte ist mit dem vom AG beauftragten Vermessungsbüro abzustimmen.
Die Höhenfestpunkte sind so anzuordnen, dass eine Beschädigung infolge der Baumaßnahme ausgeschlossen ist. Die Einmessung der Höhenfestpunkte erfolgt durch den AN.
Menge: 1,000 PSCH

**2.1.1.20 Erstabsteckung / Bauabsteckung**
*** Pauschalposition
Erstabsteckung / Bauabsteckung durchführen.
Das Festpunktfeld für die Bauabsteckung wird vom AG übergeben.
Die Aufwendungen zum Anschluss des Festpunktfeldes an das Netz sind in den Einheitspreis für die Bauabsteckung einzukalkulieren.
Einschl. Erstellung eines digitalen Geländemodelles als Grundlage für die Abrechnung
Menge: 1,000 PSCH

**2.1.1.30 Bestandsvermessung**
*** Pauschalposition
Bestandsvermessung durchführen.
Einschl. Erstellen von Bestandsplänen
gemäß der LHW-Vermessungsrichtlinie.
Menge: 1,000 PSCH

**2.1.1.40 Koordinierung Kontrollvermessung**
*** Pauschalposition
Hierfür erforderliche Koordinierungsleistungen, wie z.B. Terminabstimmungen, Schaffung von Baufreiheit, Koordinierung der Kontrollvermessungen während den Bauphasen, sind in die folgende Position einzukalkulieren.
Menge: 1,000 PSCH

**2.1.1.50 Rückbau Kilometersteine**
Vorhandene Deichkilometersteine zurückbauen und fachgerecht entsorgen, vollständig entfernen, Löcher verfüllen. Einschließlich Entsorgung aller Reststoffe und aller Nebenarbeiten.

Gilt für den Bereich der Deichsanierung
Menge: 3,000 St

**2.1.1.60 Kilometersteine liefern und setzen**
Kilometrierungssteine liefern und ausgebaute und fehlende Steine ersetzen, auf Landseite, 25 cm von Böschungsoberkante, Steinoberkante 50 cm über Deichoberfläche).
Einschließlich Erdarbeiten ausführen.
Vorder- und Rückseite mit km-Angabe nach örtlichen Muster beschriften sowie Anbringung eines Meßbolzens (spannungsfrei und wasserdicht einkleben) Steine bei Bestandsplan mit Meßbolzen einmessen.
Material: Granit, hellgrau
2 Seiten (Vorder- und Rückseite für Schrift) gesägt,
sonst gespalten,
Kopf gerade, Schrift 2-zeilig, vertieft und schwarz
Breite= 20 cm
Tiefe= 13 cm
Höhe= 130 cm
Schriftgröße = über 5 cm bis 10 cm
Anzahl Zeichen je Seite einseitig bis 5 Stk

gilt für den Neubau des Deiches.

Die Standorte sind vor dem Setzen durch den öbVermIng einzumessen und zu kennzeichnen.
Menge: 5,000 St

### Abschnitt 3 Leistungsbereich 3 Landschaftsbau

#### Gewerk 3.1 Landschaftsbau alle Sanierungsabschnitte

##### Titel 3.1.1 Landschaftsbau Sanierungsabschnitt 1

*Hinweis: Vorbemerkungen Landschaftsbauarbeiten:*
Vorbemerkungen Landschaftsbauarbeiten:

Es gelten die

DIN 18300 und 18320 der VOB/C
ZTV - W LB 205
ZTV - W LB 207
ZTV - W LB 211

Begutachtung Flächen vor Rasenansaat
Vor der Rasenansaat erfolgt eine Begehung der Flächen mit den Eigentümern bzw. Pächtern der Flächen (Landwirte) und eine Abnahme durch diese. Im Hinblick auf die landwirtschaftliche Tätigkeit ist die Oberfläche hindernisfrei wiederherzustellen (Steine, Wurzelreste, etc. sind zu entfernen). Werden Mängel dabei festgestellt, sind diese durch den AN umgehend zu beseitigen.
Der AG, die ÖBÜ und die ET/Pächter sind zu der Begehung durch den AN einzuladen.
Die Aufwendungen sind in die folgenden Positionen einzurechnen und werden nicht gesondert vergütet.

**3.1.1.10 Planum herstellen für Oberbodenauftrag**
Planum herstellen nach Regelprofil auf Böschungen
flacher 1:2 und in der Ebene,
für Oberbodenauftrag, Überschußboden auf
Zwischenlager abfahren, fehlenden Boden vom
Zwischenlager liefern.

Profiltoleranz + 5 cm.
Menge: 1965,000 m²

**3.1.1.20 Oberboden, gelagert, andecken D = 20 cm*Weg 0,25-0,50 km**
Gelagerten Oberboden im Zwischenlager des AN laden,
foerdern und profilgemaess auf der wasserseitigen
Deichflanke und in der Ebene andecken und anpritschen.
Abgerechnet wird nach Auftragsflaechen.
Laenge des Foerderweges ueber 0,25 bis 0,50 km.

Dicke der Andeckung '20 cm'
Menge: 390,000 m³

**3.1.1.30 Oberboden, gelagert, entsorgen**
In Mieten oder Haufen gelagerten überschüssigen
Oberboden am Lager des AN laden.
Oberboden in Eigentum des AN übernehmen und von der
Baustelle entfernen.
Abgerechnet wird nach Abtragsprofilen im Zwischenlager.
Menge: 175,000 m³

**3.1.1.40 Saatgut liefern und Ansaat mit gebietsheimischem Saatgut herstellen**
Saatgut liefern und Ansaat mit gebietsheimischem Saatgut nach DIN 18918 herstellen,
Aussaat in zwei gekreuzten Arbeitsgängen mit je der Hälfte der Saatgutmenge
Flächen nach der Ansaat anwalzen,
Saatgutmenge 15 g/m²
Zusatz: Schnellbegrüner in Form von Roggen (ca . 2 g / m2 ) und Füllstoff auf 3 g/ m 2
Ansaat mit gebietseigenem Saatgut gem.
Ursprungsgebiet: Mitteldeutsches Flach- und Hügelland
Herkunftsregion: Mitteldeutsches Tief - und Hügelland
Mindestanforderungen Wildpflanzensaatgut: technische
Reinheit 80%, Keimfähigkeit 70% .
Der Herkunftsnachweis ist vor Ansaat zu erbringen.
Ansaatflächen: bis 1:2 auf Dammböschungen
Nach Erteilung des Auftrags ist auf der Baustelle vor Ausbringung des Saatguts eine Rückstellprobe zu ziehen.
Menge: 1965,000 m²

**3.1.1.50 1-Jährige Fertigstellungspflege an Rasenflächen**
1-Jährige Fertigstellungspflege (nach ZTV LA-StB 05, DIN 18916, DIN 18919 sowie landschaftspflegerischen Begleitplan) an den neu hergestellten Rasenflächen für Landschaftsrasen fachgerecht durchführen.

Folgende Leistungen sind auszuführen:
- Mähen, mechanische Unkrautbeseitigung, ggf Nachsäen (Schnittfolge und Mähtechnik entsprechend des Rasentyps/Tabelle 3 der DIN 18919) 3 x mähen pro Jahr für Deichböschungen und Deichschutzstreifen sowie 5 x mähen pro Jahr für Bankette, Schnitthöhe 6-10 cm, jedoch nicht unter 4 cm, Mähgut ist zu entfernen
- gleichmäßiges Düngen für Landschaftsrasen (Extensivrasen) nach DIN 18919 mit maximaler Jahresstickstoffmenge von 3g/m2 nach dem ersten Schnitt
- Wässern entsprechend Witterung und Rasentyp, die Notwendigkeit und Arbeitsvorgänge der Wässerung sind mit dem AG bzw. dessen Bevollmächtigen abzustimmen
- Laub und Abfall entfernen
- bei Bedarf Verticutieren und Aerifizieren, die Notwendigkeit und Arbeitsvorgänge der Wässerung sind mit dem AG bzw. dessen Bevollmächtigen abzustimmen
Gilt für alle im Rahmen der Baumaßnahme durch den AN angelegten Rasenflächen.
Abstimmung und Nachweis eines jeden Pflegeganges beim zuständigen Pflegebereichsleiter des AG bzw. dessen Bevollmächtigten. Bei der ersten Abnahme übergibt der AN dem AG einen Pflegeplan mit festen Terminen für die Pflege. Diese sind mit der ökologischen Bauüberwachung abzustimmen und je Pflegefortschritt anzupassen.
In den Einheitspreis sind alle anfallenden Koordinierungsleistungen einzukalkulieren.
Menge: 1965,000 m²

**3.1.1.60 3-Jährige Entwicklungspflege an Rasenflächen**
Entwicklungspflege im Sinne der ZTV LA-StB 05, DIN 18916, DIN 18919 sowie landschaftspflegerischen Begleitplan über einen Zeitraum von 3 Jahren durchführen.
Mindestens 3 Pflegegänge im Jahr für Deichböschungen und Deichschutzstreifen sowie 5 Pflegegänge im Jahr für Bankette ausführen, Flächen soweit erforderlich düngen und ggf. erforderliche Fehlstellen nachsäen.
Fläche = Gilt für alle im Rahmen der Baumaßnahme durch den AN angelegten Rasenflächen.

Abstimmung und Nachweis eines jeden Pflegeganges beim zuständigen Pflegebereichsleiter des AG bzw. dessen Bevollmächtigten. Bei der ersten Abnahme übergibt der AN dem AG einen Pflegeplan mit festen Terminen für die Pflege. Diese sind mit der ökologischen Bauüberwachung abzustimmen und je Pflegefortschritt anzupassen.
In den Einheitspreis sind alle anfallenden Koordinierungsleistungen einzukalkulieren.
Menge: 1965,000 m²

**3.1.1.70 Zusätzliche Mulchdecke**
Kauf und Aufbringung einer zusätzlichen Mulchdecke
(samenarmes Mahdgut, Heu, Stroh) (400 g/m² Heu/Stroh,
frischer Grasschnitt 2 kg /m²)
Alternativ: 2g/m² Schnellbegrüner (Bromus secalinus)
zusammen mit der Saatmischung ausbringen
einschl. Schröpfungsschnitt nach 8-10 Wochen.
Menge: 1965,000 m²

##### Titel 3.1.2 Landschaftsbau Sanierungsabschnitt 2

*Hinweis: Vorbemerkungen Landschaftsbauarbeiten:*
Vorbemerkungen Landschaftsbauarbeiten:

Es gelten die

DIN 18300 und 18320 der VOB/C
ZTV - W LB 205
ZTV - W LB 207
ZTV - W LB 211

Begutachtung Flächen vor Rasenansaat
Vor der Rasenansaat erfolgt eine Begehung der Flächen mit den Eigentümern bzw. Pächtern der Flächen (Landwirte) und eine Abnahme durch diese. Im Hinblick auf die landwirtschaftliche Tätigkeit ist die Oberfläche hindernisfrei wiederherzustellen (Steine, Wurzelreste, etc. sind zu entfernen). Werden Mängel dabei festgestellt, sind diese durch den AN umgehend zu beseitigen.
Der AG, die ÖBÜ und die ET/Pächter sind zu der Begehung durch den AN einzuladen.
Die Aufwendungen sind in die folgenden Positionen einzurechnen und werden nicht gesondert vergütet.

**3.1.2.10 Planum herstellen für Oberbodenauftrag**
Planum herstellen nach Regelprofil auf Böschungen
flacher 1:2 und in der Ebene,
für Oberbodenauftrag, Überschußboden auf
Zwischenlager abfahren, fehlenden Boden vom
Zwischenlager liefern.

Profiltoleranz + 5 cm.
Menge: 435,000 m²

**3.1.2.20 Oberboden, gelagert, andecken D = 20 cm*Weg 0,25-0,50 km**
Gelagerten Oberboden im Zwischenlager des AN laden,
foerdern und profilgemaess auf der wasserseitigen
Deichflanke und in der Ebene andecken und anpritschen.
Abgerechnet wird nach Auftragsflaechen.
Laenge des Foerderweges ueber 0,25 bis 0,50 km.

Dicke der Andeckung '20 cm'
Menge: 70,000 m³

**3.1.2.30 Oberboden, gelagert, entsorgen**
In Mieten oder Haufen gelagerten überschüssigen
Oberboden am Lager des AN laden.
Oberboden in Eigentum des AN übernehmen und von der
Baustelle entfernen.
Abgerechnet wird nach Abtragsprofilen im Zwischenlager.
Menge: 45,000 m³

**3.1.2.40 Saatgut liefern und Ansaat mit gebietsheimischem Saatgut herstellen**
Saatgut liefern und Ansaat mit gebietsheimischem Saatgut nach DIN 18918 herstellen,
Aussaat in zwei gekreuzten Arbeitsgängen mit je der Hälfte der Saatgutmenge
Flächen nach der Ansaat anwalzen,
Saatgutmenge 15 g/m²
Zusatz: Schnellbegrüner in Form von Roggen (ca . 2 g / m2 ) und Füllstoff auf 3 g/ m 2
Ansaat mit gebietseigenem Saatgut gem.
Ursprungsgebiet: Mitteldeutsches Flach- und Hügelland
Herkunftsregion: Mitteldeutsches Tief - und Hügelland
Mindestanforderungen Wildpflanzensaatgut: technische
Reinheit 80%, Keimfähigkeit 70% .
Der Herkunftsnachweis ist vor Ansaat zu erbringen.
Ansaatflächen: bis 1:2 auf Dammböschungen
Nach Erteilung des Auftrags ist auf der Baustelle vor Ausbringung des Saatguts eine Rückstellprobe zu ziehen.
Menge: 435,000 m²

**3.1.2.50 1-Jährige Fertigstellungspflege an Rasenflächen**
1-Jährige Fertigstellungspflege (nach ZTV LA-StB 05, DIN 18916, DIN 18919 sowie landschaftspflegerischen Begleitplan) an den neu hergestellten Rasenflächen für Landschaftsrasen fachgerecht durchführen.

Folgende Leistungen sind auszuführen:
- Mähen, mechanische Unkrautbeseitigung, ggf Nachsäen (Schnittfolge und Mähtechnik entsprechend des Rasentyps/Tabelle 3 der DIN 18919) 3 x mähen pro Jahr für Deichböschungen und Deichschutzstreifen sowie 5 x mähen pro Jahr für Bankette, Schnitthöhe 6-10 cm, jedoch nicht unter 4 cm, Mähgut ist zu entfernen
- gleichmäßiges Düngen für Landschaftsrasen (Extensivrasen) nach DIN 18919 mit maximaler Jahresstickstoffmenge von 3g/m2 nach dem ersten Schnitt
- Wässern entsprechend Witterung und Rasentyp, die Notwendigkeit und Arbeitsvorgänge der Wässerung sind mit dem AG bzw. dessen Bevollmächtigen abzustimmen
- Laub und Abfall entfernen
- bei Bedarf Verticutieren und Aerifizieren, die Notwendigkeit und Arbeitsvorgänge der Wässerung sind mit dem AG bzw. dessen Bevollmächtigen abzustimmen
Gilt für alle im Rahmen der Baumaßnahme durch den AN angelegten Rasenflächen.
Abstimmung und Nachweis eines jeden Pflegeganges beim zuständigen Pflegebereichsleiter des AG bzw. dessen Bevollmächtigten. Bei der ersten Abnahme übergibt der AN dem AG einen Pflegeplan mit festen Terminen für die Pflege. Diese sind mit der ökologischen Bauüberwachung abzustimmen und je Pflegefortschritt anzupassen.
In den Einheitspreis sind alle anfallenden Koordinierungsleistungen einzukalkulieren.
Menge: 435,000 m²

**3.1.2.60 3-Jährige Entwicklungspflege an Rasenflächen**
Entwicklungspflege im Sinne der ZTV LA-StB 05, DIN 18916, DIN 18919 sowie landschaftspflegerischen Begleitplan über einen Zeitraum von 3 Jahren durchführen.
Mindestens 3 Pflegegänge im Jahr für Deichböschungen und Deichschutzstreifen sowie 5 Pflegegänge im Jahr für Bankette ausführen, Flächen soweit erforderlich düngen und ggf. erforderliche Fehlstellen nachsäen.
Fläche = Gilt für alle im Rahmen der Baumaßnahme durch den AN angelegten Rasenflächen.

Abstimmung und Nachweis eines jeden Pflegeganges beim zuständigen Pflegebereichsleiter des AG bzw. dessen Bevollmächtigten. Bei der ersten Abnahme übergibt der AN dem AG einen Pflegeplan mit festen Terminen für die Pflege. Diese sind mit der ökologischen Bauüberwachung abzustimmen und je Pflegefortschritt anzupassen.
In den Einheitspreis sind alle anfallenden Koordinierungsleistungen einzukalkulieren.
Menge: 435,000 m²

**3.1.2.70 Zusätzliche Mulchdecke**
Kauf und Aufbringung einer zusätzlichen Mulchdecke
(samenarmes Mahdgut, Heu, Stroh) (400 g/m² Heu/Stroh,
frischer Grasschnitt 2 kg /m²)
Alternativ: 2g/m² Schnellbegrüner (Bromus secalinus)
zusammen mit der Saatmischung ausbringen
einschl. Schröpfungsschnitt nach 8-10 Wochen.
Menge: 435,000 m²

##### Titel 3.1.3 Landschaftsbau Sanierungsabschnitt 3

*Hinweis: Vorbemerkungen Landschaftsbauarbeiten:*
Vorbemerkungen Landschaftsbauarbeiten:

Es gelten die

DIN 18300 und 18320 der VOB/C
ZTV - W LB 205
ZTV - W LB 207
ZTV - W LB 211

Begutachtung Flächen vor Rasenansaat
Vor der Rasenansaat erfolgt eine Begehung der Flächen mit den Eigentümern bzw. Pächtern der Flächen (Landwirte) und eine Abnahme durch diese. Im Hinblick auf die landwirtschaftliche Tätigkeit ist die Oberfläche hindernisfrei wiederherzustellen (Steine, Wurzelreste, etc. sind zu entfernen). Werden Mängel dabei festgestellt, sind diese durch den AN umgehend zu beseitigen.
Der AG, die ÖBÜ und die ET/Pächter sind zu der Begehung durch den AN einzuladen.
Die Aufwendungen sind in die folgenden Positionen einzurechnen und werden nicht gesondert vergütet.

**3.1.3.10 Planum herstellen für Oberbodenauftrag**
Planum herstellen nach Regelprofil auf Böschungen
flacher 1:2 und in der Ebene,
für Oberbodenauftrag, Überschußboden auf
Zwischenlager abfahren, fehlenden Boden vom
Zwischenlager liefern.

Profiltoleranz + 5 cm.
Menge: 950,000 m²

**3.1.3.20 Oberboden, gelagert, andecken D = 20 cm*Weg 0,25-0,50 km**
Gelagerten Oberboden im Zwischenlager des AN laden,
foerdern und profilgemaess auf der wasserseitigen
Deichflanke und in der Ebene andecken und anpritschen.
Abgerechnet wird nach Auftragsflaechen.
Laenge des Foerderweges ueber 0,25 bis 0,50 km.

Dicke der Andeckung '20 cm'
Menge: 190,000 m³

**3.1.3.30 Oberboden, gelagert, entsorgen**
In Mieten oder Haufen gelagerten überschüssigen
Oberboden am Lager des AN laden.
Oberboden in Eigentum des AN übernehmen und von der
Baustelle entfernen.
Abgerechnet wird nach Abtragsprofilen im Zwischenlager.
Menge: 25,000 m³

**3.1.3.40 Saatgut liefern und Ansaat mit gebietsheimischem Saatgut herstellen**
Saatgut liefern und Ansaat mit gebietsheimischem Saatgut nach DIN 18918 herstellen,
Aussaat in zwei gekreuzten Arbeitsgängen mit je der Hälfte der Saatgutmenge
Flächen nach der Ansaat anwalzen,
Saatgutmenge 15 g/m²
Zusatz: Schnellbegrüner in Form von Roggen (ca . 2 g / m2 ) und Füllstoff auf 3 g/ m 2
Ansaat mit gebietseigenem Saatgut gem.
Ursprungsgebiet: Mitteldeutsches Flach- und Hügelland
Herkunftsregion: Mitteldeutsches Tief - und Hügelland
Mindestanforderungen Wildpflanzensaatgut: technische
Reinheit 80%, Keimfähigkeit 70% .
Der Herkunftsnachweis ist vor Ansaat zu erbringen.
Ansaatflächen: bis 1:2 auf Dammböschungen
Nach Erteilung des Auftrags ist auf der Baustelle vor Ausbringung des Saatguts eine Rückstellprobe zu ziehen.
.
Menge: 950,000 m²

**3.1.3.50 1-Jährige Fertigstellungspflege an Rasenflächen**
1-Jährige Fertigstellungspflege (nach ZTV LA-StB 05, DIN 18916, DIN 18919 sowie landschaftspflegerischen Begleitplan) an den neu hergestellten Rasenflächen für Landschaftsrasen fachgerecht durchführen.

Folgende Leistungen sind auszuführen:
- Mähen, mechanische Unkrautbeseitigung, ggf Nachsäen (Schnittfolge und Mähtechnik entsprechend des Rasentyps/Tabelle 3 der DIN 18919) 3 x mähen pro Jahr für Deichböschungen und Deichschutzstreifen sowie 5 x mähen pro Jahr für Bankette, Schnitthöhe 6-10 cm, jedoch nicht unter 4 cm, Mähgut ist zu entfernen
- gleichmäßiges Düngen für Landschaftsrasen (Extensivrasen) nach DIN 18919 mit maximaler Jahresstickstoffmenge von 3g/m2 nach dem ersten Schnitt
- Wässern entsprechend Witterung und Rasentyp, die Notwendigkeit und Arbeitsvorgänge der Wässerung sind mit dem AG bzw. dessen Bevollmächtigen abzustimmen
- Laub und Abfall entfernen
- bei Bedarf Verticutieren und Aerifizieren, die Notwendigkeit und Arbeitsvorgänge der Wässerung sind mit dem AG bzw. dessen Bevollmächtigen abzustimmen
Gilt für alle im Rahmen der Baumaßnahme durch den AN angelegten Rasenflächen.
Abstimmung und Nachweis eines jeden Pflegeganges beim zuständigen Pflegebereichsleiter des AG bzw. dessen Bevollmächtigten. Bei der ersten Abnahme übergibt der AN dem AG einen Pflegeplan mit festen Terminen für die Pflege. Diese sind mit der ökologischen Bauüberwachung abzustimmen und je Pflegefortschritt anzupassen.
In den Einheitspreis sind alle anfallenden Koordinierungsleistungen einzukalkulieren.
Menge: 950,000 m²

**3.1.3.60 3-Jährige Entwicklungspflege an Rasenflächen**
Entwicklungspflege im Sinne der ZTV LA-StB 05, DIN 18916, DIN 18919 sowie landschaftspflegerischen Begleitplan über einen Zeitraum von 3 Jahren durchführen.
Mindestens 3 Pflegegänge im Jahr für Deichböschungen und Deichschutzstreifen sowie 5 Pflegegänge im Jahr für Bankette ausführen, Flächen soweit erforderlich düngen und ggf. erforderliche Fehlstellen nachsäen.
Fläche = Gilt für alle im Rahmen der Baumaßnahme durch den AN angelegten Rasenflächen.

Abstimmung und Nachweis eines jeden Pflegeganges beim zuständigen Pflegebereichsleiter des AG bzw. dessen Bevollmächtigten. Bei der ersten Abnahme übergibt der AN dem AG einen Pflegeplan mit festen Terminen für die Pflege. Diese sind mit der ökologischen Bauüberwachung abzustimmen und je Pflegefortschritt anzupassen.
In den Einheitspreis sind alle anfallenden Koordinierungsleistungen einzukalkulieren.
Menge: 950,000 m²

**3.1.3.70 Zusätzliche Mulchdecke**
Kauf und Aufbringung einer zusätzlichen Mulchdecke
(samenarmes Mahdgut, Heu, Stroh) (400 g/m² Heu/Stroh,
frischer Grasschnitt 2 kg /m²)
Alternativ: 2g/m² Schnellbegrüner (Bromus secalinus)
zusammen mit der Saatmischung ausbringen
einschl. Schröpfungsschnitt nach 8-10 Wochen.
Menge: 950,000 m²

##### Titel 3.1.4 Landschaftsbau Sanierungsabschnitt 4

*Hinweis: Vorbemerkungen Landschaftsbauarbeiten:*
Vorbemerkungen Landschaftsbauarbeiten:

Es gelten die

DIN 18300 und 18320 der VOB/C
ZTV - W LB 205
ZTV - W LB 207
ZTV - W LB 211

Begutachtung Flächen vor Rasenansaat
Vor der Rasenansaat erfolgt eine Begehung der Flächen mit den Eigentümern bzw. Pächtern der Flächen (Landwirte) und eine Abnahme durch diese. Im Hinblick auf die landwirtschaftliche Tätigkeit ist die Oberfläche hindernisfrei wiederherzustellen (Steine, Wurzelreste, etc. sind zu entfernen). Werden Mängel dabei festgestellt, sind diese durch den AN umgehend zu beseitigen.
Der AG, die ÖBÜ und die ET/Pächter sind zu der Begehung durch den AN einzuladen.
Die Aufwendungen sind in die folgenden Positionen einzurechnen und werden nicht gesondert vergütet.

**3.1.4.10 Planum herstellen für Oberbodenauftrag**
Planum herstellen nach Regelprofil auf Böschungen
flacher 1:2 und in der Ebene,
für Oberbodenauftrag, Überschußboden auf
Zwischenlager abfahren, fehlenden Boden vom
Zwischenlager liefern.

Profiltoleranz + 5 cm.
Menge: 5340,000 m²

**3.1.4.20 Oberboden, gelagert, andecken D = 20 cm*Weg 0,25-0,50 km**
Gelagerten Oberboden im Zwischenlager des AN laden,
foerdern und profilgemaess auf der wasserseitigen
Deichflanke und in der Ebene andecken und anpritschen.
Abgerechnet wird nach Auftragsflaechen.
Laenge des Foerderweges ueber 0,25 bis 0,50 km.

Dicke der Andeckung '20 cm'
Menge: 970,000 m³

**3.1.4.30 Oberboden, gelagert, entsorgen**
In Mieten oder Haufen gelagerten überschüssigen
Oberboden am Lager des AN laden.
Oberboden in Eigentum des AN übernehmen und von der
Baustelle entfernen.
Abgerechnet wird nach Abtragsprofilen im Zwischenlager.
Menge: 555,000 m³

**3.1.4.40 Saatgut liefern und Ansaat mit gebietsheimischem Saatgut herstellen**
Saatgut liefern und Ansaat mit gebietsheimischem Saatgut nach DIN 18918 herstellen,
Aussaat in zwei gekreuzten Arbeitsgängen mit je der Hälfte der Saatgutmenge
Flächen nach der Ansaat anwalzen,
Saatgutmenge 15 g/m²
Zusatz: Schnellbegrüner in Form von Roggen (ca . 2 g / m2 ) und Füllstoff auf 3 g/ m 2
Ansaat mit gebietseigenem Saatgut gem.
Ursprungsgebiet: Mitteldeutsches Flach- und Hügelland
Herkunftsregion: Mitteldeutsches Tief - und Hügelland
Mindestanforderungen Wildpflanzensaatgut: technische
Reinheit 80%, Keimfähigkeit 70% .
Der Herkunftsnachweis ist vor Ansaat zu erbringen.
Ansaatflächen: bis 1:2 auf Dammböschungen
Nach Erteilung des Auftrags ist auf der Baustelle vor Ausbringung des Saatguts eine Rückstellprobe zu ziehen.
Menge: 5340,000 m²

**3.1.4.50 1-Jährige Fertigstellungspflege an Rasenflächen**
1-Jährige Fertigstellungspflege (nach ZTV LA-StB 05, DIN 18916, DIN 18919 sowie landschaftspflegerischen Begleitplan) an den neu hergestellten Rasenflächen für Landschaftsrasen fachgerecht durchführen.

Folgende Leistungen sind auszuführen:
- Mähen, mechanische Unkrautbeseitigung, ggf Nachsäen (Schnittfolge und Mähtechnik entsprechend des Rasentyps/Tabelle 3 der DIN 18919) 3 x mähen pro Jahr für Deichböschungen und Deichschutzstreifen sowie 5 x mähen pro Jahr für Bankette, Schnitthöhe 6-10 cm, jedoch nicht unter 4 cm, Mähgut ist zu entfernen
- gleichmäßiges Düngen für Landschaftsrasen (Extensivrasen) nach DIN 18919 mit maximaler Jahresstickstoffmenge von 3g/m2 nach dem ersten Schnitt
- Wässern entsprechend Witterung und Rasentyp, die Notwendigkeit und Arbeitsvorgänge der Wässerung sind mit dem AG bzw. dessen Bevollmächtigen abzustimmen
- Laub und Abfall entfernen
- bei Bedarf Verticutieren und Aerifizieren, die Notwendigkeit und Arbeitsvorgänge der Wässerung sind mit dem AG bzw. dessen Bevollmächtigen abzustimmen
Gilt für alle im Rahmen der Baumaßnahme durch den AN angelegten Rasenflächen.
Abstimmung und Nachweis eines jeden Pflegeganges beim zuständigen Pflegebereichsleiter des AG bzw. dessen Bevollmächtigten. Bei der ersten Abnahme übergibt der AN dem AG einen Pflegeplan mit festen Terminen für die Pflege. Diese sind mit der ökologischen Bauüberwachung abzustimmen und je Pflegefortschritt anzupassen.
In den Einheitspreis sind alle anfallenden Koordinierungsleistungen einzukalkulieren.
Menge: 5340,000 m²

**3.1.4.60 3-Jährige Entwicklungspflege an Rasenflächen**
Entwicklungspflege im Sinne der ZTV LA-StB 05, DIN 18916, DIN 18919 sowie landschaftspflegerischen Begleitplan über einen Zeitraum von 3 Jahren durchführen.
Mindestens 3 Pflegegänge im Jahr für Deichböschungen und Deichschutzstreifen sowie 5 Pflegegänge im Jahr für Bankette ausführen, Flächen soweit erforderlich düngen und ggf. erforderliche Fehlstellen nachsäen.
Fläche = Gilt für alle im Rahmen der Baumaßnahme durch den AN angelegten Rasenflächen.

Abstimmung und Nachweis eines jeden Pflegeganges beim zuständigen Pflegebereichsleiter des AG bzw. dessen Bevollmächtigten. Bei der ersten Abnahme übergibt der AN dem AG einen Pflegeplan mit festen Terminen für die Pflege. Diese sind mit der ökologischen Bauüberwachung abzustimmen und je Pflegefortschritt anzupassen.
In den Einheitspreis sind alle anfallenden Koordinierungsleistungen einzukalkulieren.
Menge: 5340,000 m²

**3.1.4.70 Zusätzliche Mulchdecke**
Kauf und Aufbringung einer zusätzlichen Mulchdecke
(samenarmes Mahdgut, Heu, Stroh) (400 g/m² Heu/Stroh,
frischer Grasschnitt 2 kg /m²)
Alternativ: 2g/m² Schnellbegrüner (Bromus secalinus)
zusammen mit der Saatmischung ausbringen
einschl. Schröpfungsschnitt nach 8-10 Wochen.
Menge: 5340,000 m²

### Abschnitt 4 Leistungsbereich 4 Abbrucharbeiten Bungalow

#### Gewerk 4.1 Abbrucharbeiten Bungalow Sanierungsabschnitt 3

##### Titel 4.1.1 Abbrucharbeiten Bungalow

*Hinweis: Vorbemerkungen:*
Im Sanierungsabschnitt 3 befindet sich auf der Wasserseite ein leerstehendes Gebäude (ehemalige gastronomische Einrichtung), welches im Zuge der Baumaßnahme vollständig abgebrochen und entsorgt werden muss. Das Gebäude ist durch vergangene Hochwasser stark beschädigt.

Das Objekt befindet sich im südlichem Bereich des Grundstückes des Kirchdorfer Rings 2 südlich von Kirchfährendorf und wird wie folgt abgegrenzt:
- nördliche Gebäudegrenze: Gartenbereich des Kirchdorfer Rings 2
- östliche Gebäudegrenze: Wald
- südliche Gebäudegrenze: Gehweg und Deich in Nord-Süd-Ausrichtung
- westliche Gebäudegrenze: Gartenbereich des Kirchdorfer Rings
Das Gebäude wurde gewerblich genutzt, jedoch ist der Betrieb stillgelegt. Es ist nicht unterkellert und umfasst ein Stockwerk sowie an der nördlichen und westlichen Gebäudeseite 2 m breite Terrassen mit Treppen in verschiedenen Höhen.

Die Ausführung der Arbeiten sind mit dem Grundstückseigentümer und der örtlichen Bauleitung abzustimmen und richten sich nach den gesetzlichen Grundlagen.
Sämtliche Arbeitseinsätze sind im Vorfeld mit dem Eigentümer bzw. der örtlichen Bauleitung abzustimmen.

Erforderliche Medienanschlüsse (Baustrom/Bauwasser) für die Rückbauarbeiten sind vom Auftragnehmer eigenverantwortlich und immer in Absprache und Einvernehmen mit dem Eigentümer herzustellen, für die Abwicklung des Gesamtprojektes vorzuhalten und nach Abschluss der Arbeiten zu entfernen.

Auf dem Gelände sind verschiedene Licht -  und Starkstromanschlüsse vorhanden. Die eventuell erforderliche Baustromversorgung für die Rückbauarbeiten kann in unmittelbarer Nähe (bis 100m) sichergestellt werden.

Im Übrigen betreten die Mitarbeiter und Nachunternehmer des Auftragnehmers das Grundstück auf eigene Gefahr. Der Haftungsauschluss wird mit Betreten des Geländes anerkannt.

Leistungsumfang:

Vollständiges Entkernen des Gebäudes und baulichen Anlagen (Ausbau beweglicher und fest installierter Anlagen und Bauteile, Leuchtmittel, Türen, Fenster, Elektroinstallationen, Heizungsanlagen, Verkleidungen, etc.);
-  Abbruch des entkernten Gebäudes ca. 350 m³uR bis Unterkante Fundamente/Bodenplatten/Flächenbefestigungen;
-  Rückbau von Freiflächenbefestigungen, Zugangspodesten, Wegebereichen, Betonflächen, Bordanlagen, Treppenanlagen, einschließlich Unterbau;
-  ordnungsgemäße Entsorgung aller anfallenden Materialien auf der Grundlage des durch den Auftragnehmer zu erstellenden und vor Baubeginn zu übergebenden Entsorgungskonzeptes.

An Gefahrenstoffen werden an und in den rückzubauenden Gebäuden angetroffen:

Holz A IV
Holzfenster, Holzkorpus (Bahnschwellen), Dachkonstruktion/
Dachbinder.

PAK-haltige Wand- und Dachschindeln, -beläge und -sperren.

Des Weiteren sind neben Gefahrenstoffen folgende Baustoffe anzutreffen:

Gipskartonplatten als sulfathaltige Bausubstanz sowie

HWL Platten

Der dargestellte Leistungsumfang ist vom Bieter, vor Angebotsabgabe,
auf Vollständigkeit und Korrektheit bezüglich der Abfallmengen, der Deklaration des Abfalls usw. zu überprüfen.
Die Leistungen müssen den allgemein anerkannten Regeln der
Technik, dem Grundsatz der Wirtschaftlichkeit und den öffentlich -
rechtlichen Bestimmungen entsprechen sowie die örtlichen
Verhältnisse berücksichtigen.

Das KrWG (Kreislaufwirtschaftsgesetz) regelt die allgemeine Rang- und Reihenfolge der Entsorgung von Abfällen wie folgt:

- Abfälle sind ordnungsgemäß und schadlos zu verwerten (§ 7 KrWG)

- soweit keine Verwertung möglich ist, besteht die Pflicht zur
gemeinwohlverträglichen Beseitigung ( § § 1 4 und 1 5 KrWG).

- Eine Verbringung der Abfälle ins Ausland ist auszuschließen.

Der AN sichert die ordnungsgemäße Entsorgung der anfallenden Abfälle auf der Grundlage der aktuellen Bundes- und Landesgesetze, der darauf basierenden Verordnungen und der EU- Bestimmungen zu.
Für die im Zuge der Auftragsausführung anfallenden Abfälle bleibt der AG Erzeuger.
Der AG benennt dem AN zur Erstellung/Erarbeitung der notwendigen Entsorgungsnachweise die Erzeugernummer mit Vertragsunterzeichnung.

Alle erforderlichen Entsorgungsnachweise werden durch den AN
gemäß Nachweisverordnung fachgerecht, im elektronischen
Abfallnachweisverfahren (eANV) erstellt.

Ein Beginn der Arbeiten ist erst nach Vorlage der Entsorgungsnachweise statthaft. Seit dem 01.02.2011 ist das elektronische Abfallnachweisverfahren (eANV) zwingend anzuwenden. Es muss sichergestellt werden, dass
alle an der Abfallentsorgung beteiligten Partner in der Lage sind am eANV teilzunehmen.

Das vorgesehene Entsorgungskonzept ist durch den AN zu erstellen und bei der zuständigen Behörde bestätigen zu lassen.
Das Entsorgungskonzept incl. behördlicher Bestätigung und die
Entsorgungsnachweise sind dem AG 10 Tage vor Baustelleneröffnung vorzulegen.

Ein Beginn der Abbrucharbeiten ist erst nach Vorlage der
Entsorgungsnachweise sowie des behördlich bestätigten
Entsorgungskonzeptes statthaft.

Das Bereitstellen und Ausfüllen der notwendigen Dokumente wie Begleitscheine, Übernahmescheine und Lieferscheine (schließt die Bereitstellung von elektronischen Begleitscheinen mit ein) obliegen dem AN.

Der Auftragnehmer ist verpflichtet, dem Auftraggeber zeitnah alle für den Abfallerzeuger bestimmten notwendigen Dokumente inklusive aller Übernahme- und Lieferscheine sowie Wiegenoten im Original zu übergeben. Dies umfasst auch Leistungen, die durch Nachunternehmer erbracht werden.

Die Abbrucharbeiten und die Entsorgung der Abfälle sind unter
Berücksichtigung aller einschlägigen Gesetze, Verordnungen und DIN-Vorschriften insbesondere des Kreislaufwirtschaftsgesetzes und seiner Verordnungen sowie aller für Abbrucharbeiten geltenden Vorschriften durchzuführen.

Entsprechend der Festlegungen im Kreislauswirtschaftsgesetz sind möglichst alle anfallenden Abfälle einer Verwertung zuzuführen.
Dies gilt uneingeschränkt für mineralischen
Bauschutt, der keine gefährlichen Baustoffe enthält (Abfallschlüssel 17 01 01, 17 01 02, 17 01 03 und 17 01 07), Metallschrott und Abbruchholz, dass keine gefährlichen Stoffe enthält oder durch gefährliche Stoffe verunreinigt ist (Abfallnummer 17 02 01).

Die Deklaration der Abfälle erfolgt durch den AN. Beim Feststellen einer Änderung hat der AN den AG umgehend zu informieren.

Der AN ist für die Benennung und den Einsatz einer
Sicherheitsfachkraft verantwortlich. Spätestens zur Bauanlaufberatung hat die namentliche Benennung und schriftliche Übergabe zu erfolgen.

*Hinweis*
Die Abbrucharbeiten sind aus dem Baufeld heraus zu führen.

Sofern schwere Fahrzeuge auf Straßen, Gehwegen oder Grünflächen positioniert werden müssen, sind lastverteilende Unterlagen (Baggermatratzen) zu verwenden. Sofern Beschädigungen an den genannten Bereichen auftreten, sind diese durch den AN auf seine Kosten zu beseitigen.

Mit den Abbrucharbeiten kann erst nach Abnahme der Entkernungs- und Schadstoffsanierungarbeiten durch den AG/ die Bauüberwachung begonnen werden.

Die anfallenden Materialien sind, soweit im Vorfeld nicht ausgebaut, während des Abbruchs zu separieren und für die nachfolgende Verwertung/Entsorgung bzw. zur Deklarationsuntersuchung im Baufeld bereitzustellen.

Im Rahmen der Vorbereitenden Arbeiten erfolgt ein selektiver Rückbau von Störstoffen und anderen Materialien, zum Beispiel selektiver Rückbau des Dachaufbaus, Ausbau abgehängter Decken, Rückbau der Holztragkonstruktion etc., vor dem eigentlichen Komplettabbruch in dem Gebäude, unter Beachtung der gültigen Arbeitsschutzvorschriften gemäß DGUV Regel 101-004 Anhang 6A.

Dies ist bei allen Positionen zu beachten und einzupreisen.

**4.1.1.10 Bereitstellungsfläche für Abbruchmaterial mit Verunreinigungen**
Vorbereitung einer Bereitstellungsfläche im Bereich des Baubereiches für Abbruchmaterial mit Verunreinigungen/kontaminierte Stoffe .

Liefern und Auslegen von reißfestem Geotextil > 150 g/m² .

Überlappungen von ca. 30 cm sind einzurechnen. Berechnet wird nur die Grundfläche. Nach der Nutzung geht das Material wieder in/das Eigentum des AN über und ist von der Baustelle zu entfernen.
Größere Bereitstellungsflächen bedürfen u.U. der Zustimmung durch die untere Wasserbehörde.

Leistungsumfang einschl. aller notwendigen Arbeiten, Material und Lohn.
Menge: 100,000 m²

**4.1.1.20 Lieferung und Verlegung von reißfester PEHD-Folie(1,00 mm dick)**
Lieferung und Verlegung von reißfester PEHD-Folie (1,00 mm dick), vom Amt für Bautechnik zugelassen, Nähte verschweißt zum Abdecken der Haufwerke,

Überlappungen von ca. 30 cm sind einzurechnen,
Schutz gegen Niederschlagswasser und Durchfeuchtung

Die Folie ist windsicher zu verankern bzw. zu befestigen.
Nach der Nutzung geht das Material in das Eigentum des AN über und ist von der Baustelle zu entfernen.

Leistungsumfang einschl. aller notwendigen Arbeiten, Material und Lohn.
Menge: 100,000 m²

**4.1.1.30 Baugelände und Abbruchobjekte von Spermüll beräumen**
*** Pauschalposition
Baugelände und Abbruchobjekte von Spermüll beräumen

Baugelände und Abbruchobjekte von Sperrmüll und von
sperrmüllähnlichen Ablagerungen beräumen (Abfall etc.)
Auf dem Baugelände und in den Abbruchobjekten lose verteilt
liegender Abfall, Sperrmüll, Schrott, Glas, Holz, in Räumen
vorhandenes Mobiliar, Bodenbeläge usw. aufnehmen,
sortenrein trennen und in Container einlagern.

Die Materialien separieren und zur Entsorgung bereitstellen.

geschätzte Menge: ca. 5 m³,
Verwertung/Entsorgung wird gesondert vergütet.

Leistungsumfang einschl. aller notwendigen Arbeiten, Material und Lohn.
Menge: 1,000 PSCH

**4.1.1.40 Außentüren ausbauen, aufnehmen, transportieren**
*** Pauschalposition
Außentüren ausbauen, aufnehmen, transportieren
Außentüren, Zugangstüren,

1 Stück Holzrahmentüren und kleinem Glasteil, Holzblendrahmen,
1 Stück Aluminiumrahmentüren (Brandschutztür) (zzgl. eine lose Tür)
Blendrahmentüren ausbauen, aufnehmen und transprotieren,

Die Materialien separieren und zur Entsorgung bereitstellen.

Anzahl: ca. 2-3 Stück

Verwertung/Entsorgung wird gesondert vergütet.

Leistungsumfang einschl. aller notwendigen Arbeiten, Material und Lohn.
Menge: 1,000 PSCH

**4.1.1.50 Abbruch Flächen- und Wegebefestigungen**
*** Pauschalposition
Infolge der notwendigen Abbruchgrenzen und der daraus
resultierenden Tiefenenttrümmerung ist der Rückbau von Flächen und
Wegebefestigungen notwendig.

Anfallstellen:
- Fläche nördlich Gebäude, Terrasse, Abbruch Betonplattenfläche ca. 35 m ², incl. Bordanlage und Zugängen zum Gebäude,
- Fläche östlich Gebäude, Terrasse, Abbruch Betonplattenfläche  incl. Bordanlage und Zugängen zum Gebäude,

Menge: ca. 80 m²

Material abbrechen, aufnehmen, transportieren, separieren und zur Entsorgung/Verwertung bereitstellen.

Verwertung/Entsorgung wird gesondert vergütet.

Leistungsumfang einschl. aller notwendigen Arbeiten, Material und Lohn.
Menge: 1,000 PSCH

**4.1.1.60 Leuchtmittel ausbauen**
*** Pauschalposition
Leuchtmittel fachgerecht ausbauen .

Leuchtmittel in geeigneten Behältern bruchgeschützt für die
nachfolgende Entsorgung einlagern.

Die Materialien separieren und zur Entsorgung bereitstellen.

Verwertung/Entsorgung wird gesondert vergütet.

Leistungsumfang einschl. aller notwendigen Arbeiten, Material und
Lohn.
Menge: 1,000 PSCH

**4.1.1.70 Fenstervergitterungen ausbauen, transportieren**
*** Pauschalposition
Im Gebäude wurde ein Fenster mit einer Vergitterung aus Metall versehen.

Das Material ausbauen, transportieren und zur Entsorgung/Verwertung bereitstellen.

Verwertung/Entsorgung wird gesondert vergütet.

Leistungsumfang einschl. aller notwendigen Arbeiten, Material und Lohn.
Menge: 1,000 PSCH

**4.1.1.80 Fenster aus Kunststoff und aus Holz mit Verbundglas ausbauen, transportieren**
*** Pauschalposition
Im Gebäude werden Fenster aus Kunststoff sowie aus Holz mit Verbundglas angetroffen.

Fenster inkl. Rahmenelemente ausbauen und zur Entsorgung bereitstellen

2 x Kunststofffenster im Barbereich und im Gastraum,
2 x Holzfenster im Barbereich und im Gastraum,

Verwertung/Entsorgung wird gesondert vergütet.

Leistungsumfang einschl. aller notwendigen Arbeiten, Material und Lohn.
Menge: 1,000 PSCH

**4.1.1.90 Entfernen der Wandschindeln (außen), Wandsperren (innen)**
*** Pauschalposition
Bei dem derzeit angetroffenen Wandaufbau handelt es sich um eine,
auf Bahnschwellen, nachträglich aufgebrachte Wandschindelverkleidung mit eingelegter Wandsperre.

In dieser Position wird das Entfernen der Wandhaut bestehend
aus einer Wandhaut aus asbestfreien Wandschindeln, befestigt
auf Bahnschwellen bearbeitet.

Material aufnehmen, transportieren, separieren und zur Entsorgung/Verwertung bereitstellen.

Wandschindeln lösen, aufnehmen, transportieren, separieren;
Wandsperre lösen, aufnehmen, transportieren, separieren;
keine Verunreinigung des Baustellenbereiches durch PAK zulassen,
entsprechende Vorsorgemaßnahmen sind in den Einheitspreis dieser
Position, ebenso wie erschwertes Arbeiten von Rüstungen und
dergleichen, einzurechnen.

Außenfläche: ca. 80 m²
Innenfläche: ca. 80 m²
Deckenbereich: ca 100 m²
Gesamtfläche: ca. 260 m²

Verwertung/Entsorgung wird gesondert vergütet.

Leistungsumfang einschl. aller notwendigen Arbeiten, Material und Lohn.
Menge: 1,000 PSCH

**4.1.1.100 Entfernen der Gipskartonplatten**
*** Pauschalposition
Bei dem derzeit angetroffenen Wandaufbau handelt es sich um eine,
auf Bahnschwellen, nachträglich aufgebrachte Gipskartonplatten.

In dieser Position wird das Entfernen der Gipskartonplatten befestigt
auf Bahnschwellen bearbeitet.

Material aufnehmen, transportieren, separieren und zur Entsorgung/Verwertung bereitstellen.

Gipskartonplatten lösen, aufnehmen, transportieren, separieren;
keine Verunreinigung des Baustellenbereiches zulassen,
entsprechende Vorsorgemaßnahmen sind in den Einheitspreis dieser
Position, ebenso wie erschwertes Arbeiten von Rüstungen und
dergleichen, einzurechnen.

Innenfläche: ca. 100 m²

Verwertung/Entsorgung wird gesondert vergütet.

Leistungsumfang einschl. aller notwendigen Arbeiten, Material und Lohn.
Menge: 1,000 PSCH

**4.1.1.110 Entfernen der Pressspanplatten**
*** Pauschalposition
Bei dem derzeitigem Aufbau der Ost-Terrasse handelt es sich um eine durch Pressspanplatten verkleidete Terrasse.

In dieser Position wird das Entfernen der Pressspanplatten befestigt
auf Beton bearbeitet.

Material aufnehmen, transportieren, separieren und zur Entsorgung/Verwertung bereitstellen.

Pressspanplatten lösen, aufnehmen, transportieren, separieren;
keine Verunreinigung des Baustellenbereiches zulassen,
entsprechende Vorsorgemaßnahmen sind in den Einheitspreis dieser
Position, ebenso wie erschwertes Arbeiten von Rüstungen und
dergleichen, einzurechnen.

Fläche Terrasse: ca. 20 m²

Verwertung/Entsorgung wird gesondert vergütet.
Leistungsumfang einschl. aller notwendigen Arbeiten, Material und Lohn.
Menge: 1,000 PSCH

**4.1.1.120 Entfernen der Schilfverkleidung**
*** Pauschalposition
Bei dem derzeitigem Aufbau der Ost-Terrasse handelt es sich um eine Wand- und Geländerverkleidung mit Schilf.

In dieser Position wird das Entfernen des Schilfs befestigt
an Wand und Geländer bearbeitet.

Material aufnehmen, transportieren, separieren und zur Entsorgung/Verwertung bereitstellen.

Schilf lösen, aufnehmen, transportieren, separieren;
keine Verunreinigung des Baustellenbereiches zulassen,
entsprechende Vorsorgemaßnahmen sind in den Einheitspreis dieser
Position, ebenso wie erschwertes Arbeiten von Rüstungen und
dergleichen, einzurechnen.

Fläche: ca. 30 m²

Verwertung/Entsorgung wird gesondert vergütet.

Leistungsumfang einschl. aller notwendigen Arbeiten, Material und Lohn.
Menge: 1,000 PSCH

**4.1.1.130 Ausbau Störstoffe, Stahl, Reste Heizungsinstallation**
*** Pauschalposition
Ausbau aller zum Bereich Heizungsinstallation zuzurechnenden
unisolierten Materialien, die noch im Gebäude verbaut sind, wie unisolierte Heizungsrohre verschiedener Durchmesser, wie Grundleitungen, Steigeleitungen Vor- und Rücklauf, alte Heizungszuführungen, etc .

Auch Ausbau aller Stahlteile, Handläufe Treppen, Geländer, Konsolen,
Halterungen der Kabeltrassen die noch im Gebäude verbaut/vorhanden sind,
Material ausbauen, transportieren.

Vorkommen: Treppen Außenbereich, Terrassen Nord und Ost Geländer, Innenbereich etc.

Inkl . Liefern, Vorhalten und Betreiben dafür notwendiger Geräte und Stoffe.
Die Materialien separieren und zur Verwertung bereitstellen.

Verwertung wird gesondert vergütet.

Leistungsumfang einschl. aller notwendigen Arbeiten, Material und Lohn.
Menge: 1,000 PSCH

**4.1.1.140 Ausbau Störstoffe, Reste Elektroinstallation**
*** Pauschalposition
Ausbau aller Materialien, die noch verbaut sind, wie Kabeltrassen,
Verkabelungen, Schaltschränke, Schaltkästen, Steckdosen, Schalter,
Leuchten, Verkabelungen in den Räumen, Schutzrohre der
Leitungstrassen und dgl.,

Material ausbauen, transportieren.

Vorkommen: Elektrokasten im Barbereich und Kabeltrassen

Inkl . Liefern, Vorhalten und Betreiben dafür notwendiger Geräte und Stoffe. Die Materialien separieren und zur Entsorgung bereitstellen.

Verwertung/Entsorgung wird gesondert vergütet.

Leistungsumfang einschl. aller notwendigen Arbeiten, Material und Lohn.
Menge: 1,000 PSCH

*Hinweis*
Im Vorfeld des eigentlichen Gebäudeabbruches, d.h. der
mineralischen Bausubstanz der völlig von Fremd- und Störstoffen
befreiten Gebäude, werden im Bereich des
Daches noch folgende Arbeiten notwendig:
- Rückbau der Dachentwässerung, bestehend aus Dachrinne (PVC),
Rinneisen und Fallrohren (PVC), der Wellplattenkonstruktion der Terrassen,
- Rückbau des Dachaufsatzes, Dachtragkonstruktion aus Holz (Holzbinder),
Dachhaut aus Dachbelag (PAK-haltig),

Annahme: Die Schutzrüstung/Absturzsicherung zur Durchführung der
Arbeiten auf dem Dach bis kurz vor die Randbereichen, d.h. Traufe
und Ortgang. Danach wird beim unmittelbaren Arbeiten an den
Randbereichen/Absturzkante PSA, d.h. Seilsicherung mit zweiter,
sichernder Person zum Einsatz kommen. Beachte auch
arbeitsmedizinische Vorsorge des ausführenden Personals in Bezug
auf Höhentauglichkeit. Aussage zur geplanten Bauausführung im
Rahmen der geplanten Rückbautechnologie, die der AN erarbeitet und
übergibt.

**4.1.1.150 Schutzrüstung Absturzsicherung für die Abbrucharbeiten im Dachbereich, vorhalten, entfernen**
*** Pauschalposition
Schutzrüstung Absturzsicherung für die Abbrucharbeiten im
Dachbereich, (ggf. Fahrrüstung)

Herstellen einer Absturzsicherung/verschiebsicheren und standfesten Absperrung im Bereich der Traufen und der Ortgänge des Daches der Abbruchobjekte.

Absturzsicherungssystem mit bauaufsichtlicher Zulassung nach Wahl des AN nach statischen und konstruktiven Erfordernissen liefern, montieren, sicherheitstechnisch abnehmen lassen.

Absturzkantenlänge: ca. 50,00 lfd. m Traufe und Ortganglänge

Diese Schutzrüstung/Absturzsicherung ist durch ein Fachunternehmen zu erstellen und freizugeben. Die schriftliche Freigabe ist der Bauleitung vor Benutzung vorzulegen.

Notwendige Materialien und Hilfsmittel auf die Baustelle liefern,
aufbauen, umsetzen, abbauen und von der Baustelle entfernen.
Mehrmaliger Ab- bzw. Umbau ist einzurechnen. Vorhaltedauer gem.
Bauablaufplan des Auftragnehmers.

Leistungsumfang einschl. aller notwendigen Arbeiten, Material und Lohn.
(Beachte PSA im Rahmen der Errichtung und ggf. Einsatz einer
zweiten sichernde Person bei Arbeiten mit Absturzgefahr ist generell vor Ort.)
Menge: 1,000 PSCH

**4.1.1.160 Abbruch Regenentwässerung, Ortgang- und Einlaufbleche**
*** Pauschalposition
Abbruch der Regenentwässerung im Traufenbereich, bestehend aus Dachrinne und Fallrohren aus Kunststoff, Halterungen, Einlaufblechen und den Blechen an den Ortgängen des Flachdaches.
Die Rückbautechnologie ist so zu planen und auszuführen, dass die Verbringung von Abbruchresten ins Baugebiet weitestgehend vermieden wird.
Material aufnehmen, transportieren, separieren und zur Entsorgung/Verwertung bereitstellen.
Dachkantenlänge: ca. 50 lfd. m Traufe und Ortganglänge
Verwertung/Entsorgung wird gesondert vergütet.
Beachte bei Arbeiten an der Absturzkante PSA und zweite sichernde Person vor Ort.
Leistungsumfang einschl. aller notwendigen Arbeiten, Material und Lohn.
Menge: 1,000 PSCH

**4.1.1.170 Entfernen der Dachhaut aus Teerdachpappe, Dachsperre**
*** Pauschalposition
Bei dem Dachaufbau handelt es sich um ein altes
Pappdach, auf Holzkonstruktion, einer Lage Teerbelag.

Dachaufsatz bestehend aus einer Lage Teerbelag, Holzschalung, Dachbinder/Holzbinder, zum Teil Platten an der Unterseite.

Material aufnehmen, transportieren, separieren und zur
Entsorgung/Verwertung bereitstellen.

Dachfläche: ca. 120 m²

Verwertung/Entsorgung wird gesondert vergütet.

Leistungsumfang einschl. aller notwendigen Arbeiten, Material und
Lohn.
Menge: 1,000 PSCH

**4.1.1.180 Rückbau Dachschalung Dachaufsatz, Holzschalung**
*** Pauschalposition
Bei dem Dachaufbau handelt es sich um ein altes Pappdach, Holzschalung mit Teerpappe.

In dieser Position wird die alte Holzschalung/Holzbinder, bestehend aus einer ca. 22 mm starken, behandelter Holzschalung bearbeitet.

Material aufnehmen, transportieren, separieren und zur Entsorgung/Verwertung bereitstellen.

Dachfläche: ca. 120 m²

Die Kosten, der zur Durchführung dieser Leistung erforderlichen Arbeitsschutzmaßnahmen, Hilfsgeräte sowie für persönliche Schutzausrüstungen (PSA), sind in die Position einzurechnen.

Altholz, Zuordnung A IV

Verwertung/Entsorgung wird gesondert vergütet.

Leistungsumfang einschl. aller notwendigen Arbeiten, Material und
Lohn.
Menge: 1,000 PSCH

**4.1.1.190 Rückbau Bahnschwellen**
*** Pauschalposition
Bei dem derzeit angetroffenen Wandaufbau handelt es sich um aufeinandergestapelte Bahnschwellen.

In dieser Position wird das Entfernen der Bahnschwellen bearbeitet.
Material aufnehmen, transportieren, separieren und zur Entsorgung/Verwertung bereitstellen.

Bahnschwellen lösen, aufnehmen, transportieren, separieren;
keine Verunreinigung des Baustellenbereiches zulassen,
entsprechende Vorsorgemaßnahmen sind in den Einheitspreis dieser Position, ebenso wie erschwertes Arbeiten von Rüstungen und dergleichen, einzurechnen.

Außenfläche: ca. 100 m² = ca. 10 m³ feste Masse Holz

Altholz, Zuordnung A IV

Verwertung/Entsorgung wird gesondert vergütet.

Leistungsumfang einschl. aller notwendigen Arbeiten, Material und Lohn.
Menge: 1,000 PSCH

*Hinweis*
Nach dem erfolgten Entkernen, dem Ausbau und dem Ausräumen von
"Störstoffen" erfolgt nun der Abbruch des entkernten
Gebäudes, alle Bereiche jeweils bis Unterkante Fundament.
Beton- und Mauerwerksabbruch.

**4.1.1.200 Rückbau/Abbruch Gebäude**
*** Pauschalposition
Abbruch Restgebäude entspricht Rückbau Bodenplatte inkl. Fundamente und Schornstein

Rückbau bis Unterkante Fundament.
Das Gebäude besteht aus einer Beton-Bodenplatte.

Die Bodenplatte besteht aus ca. 11 cm dicken Beton.
Schornstein 60x60cm, Höhe 3m

Abbrechen, zerkleinern und für die nachfolgende
Entsorgung bzw. zur Deklarationsuntersuchung im Baufeld
bereitzustellen.
Der Abbruch ist erschütterungsarm durchzuführen. Es sind
Maßnahmen zur Reduktion der Staubentwicklung zu ergreifen
(ständiges Befeuchten, inkl. Leitungsverlegung mit
Anschlussherstellung inkl.Betriebskosten).
Der Aufwand ist in die Position einzurechnen.

feste Masse Beton/Stb konstruktiv bewehrt: 25 m³
feste Masse MW Schornstein, ca.2m³

Material aufnehmen, transportieren, separieren und zur
Entsorgung/Verwertung bereitstellen.

Verwertung/E ntsorgung wird gesondert vergütet.

Leistungsumfang einschl. aller notwendigen Arbeiten, Material und Lohn.
Menge: 1,000 PSCH

*Hinweis*
Der Auftragnehmer sichert die ordnungsgemäße Entsorgung der Abfälle auf Grundlage der Bundes- und Landesgesetze, der
darauf basierenden Verordnungen, der EU-Bestimmungen sowie der im Zusammenhang mit der Entsorgungsleistung erteilten öffentlich-rechtlichen Genehmigungen und Andienungspflichten zu.

Der Auftragnehmer ist verpflichtet zu prüfen, ob spezielle Anforderungen für die anfallenden Abfallarten durch örtliche Behörden oder Zweckverbände bestehen. Die Nachweisführung hat entsprechend dem Gesetz zur Vereinfachung der abfallrechtlichen Überwachung
zu erfolgen.

Der AG benennt dem AN zur Erstellung /Erarbeitung der notwendigen Entsorgungsnachweise die notwendige Erzeugernummer.

Im Rahmen der Ausführung der Rückbaumaßnahmen wird der AN Abfallbesitzer und übernimmt die Pflichten der Nachweis- und Registerführung. Für gefährliche Abfälle ist die Nachweis- sowie die Registerführung zwingend elektronisch zu realisieren.

Entsorgungskosten des Bieters beinhalten die Bereitstellung geeigneter, handelsüblicher Container/Behälter/ BigBags, Laden, Transport und Verwertung/Beseitigung anfallender Abfälle (Komplettleistungen inkl. Trans- portkosten, Deponiegebühren, Genehmigungskosten, Deklarationsanalytik, Nachweisverfahren etc.) und die Kosten für das elektronische Nachweisverfahren.

Auf Grund der erforderlichen Zeiträume für die Durchführung von Deklarationsanalysen zur Abfalleinstufung und Andienung sowie Zuweisung der entsprechenden Beseitigungsanlagen sind entsprechende Vorhaltezeiten einzukalkulieren.

Jegliche Änderung in der Ausführung der Leistungen gegenüber den Vorgaben im Leistungsverzeichnis bedarf der zwingenden Bestätigung des Auftraggebers. Mögliche Umdeklarierungen bei der Bestimmung des AVV-Codes der Abfälle müssen zusätzlich durch den Auftraggeber schriftlich nachweisbar bestätigt werden und sind, soweit vertraglich nicht vereinbart, zu verpreisen.

Die Abrechnung der zu entsorgenden Massen erfolgt nach Wiegeschein und Entsorgungsnachweis.

Vorzulegen sind unter Anderem:
- Übernahmescheine
- Lieferscheine
- Wiegekarten
- Zusammenstellung der beseitigten bzw. verwerteten Massen getrennt nach Abfallart

Zur digitalen Signatur der Begleitscheine (gefährliche Abfälle) hat der AN einen Laptop mit UMTSAnschluss sowie einen Drucker auf der Baustelle vorzuhalten und einzusetzen. Die Transporteure müssen eine personengebundene Signaturkarte sowie ein Lesegerät vorhalten und einsetzen. Die Kosten hierfür sind in den entsprechenden Positionen einzurechnen.

Alle im Titel Entsorgung enthaltenen Bedarfspositionen kommen nur zur Anwendung, wenn die Analytik zur Deklaration des Materials dies erforderlich machen.

In gleichem Umfang werden im diesem Falle Mengen aus den normalen Positionen entfallen.

**4.1.1.210 Entsorgung von Abbruchmassen, Bauschuttgemisch bis Z1.2, laden, transportieren, entsorgen**
Entsorgung von Abbruchmassen, laden, transportieren,
entsorgen/verwerten von Bauschuttgemisch, Zuordnungsklasse bis einschl. Z1.2 der LAGA → entsprechend Probe-Nr. 3 - ZP1 und Nr. 4 - BK1
Kantenlänge max. 600 x 400 x 200 mm.

Im Baustellenbereich laden, transportieren und ordnungsgemäß
entsorgen/verwerten inkl. aller Gebühren.

Anfallorte: Bodenplatte und Schornstein
AVV-Nr: 17 01 07

Entsorgungsnachweise sind vorzulegen, Abrechnung nach Wiegescheinen

Leistungsumfang einschl. aller notwendigen Arbeiten, Material und Lohn.
Menge: 60,000 t

**4.1.1.220 Entsorgung von Abbruchmassen, Bauschuttgemisch Z2, laden, transportieren, entsorgen**
*** Bedarfsposition mit GB
Entsorgung von Abbruchmassen, laden, transportieren,
entsorgen/verwerten von Bauschuttgemisch,

Zuordnungsklasse Z2 LAGA als Zulage zur Vorposition

Kantenlänge max. 600 x 400 x 200 mm.

Im Baustellenbereich laden, transportieren und ordnungsgemäß
entsorgen/verwerten inkl. aller Gebühren.

AVV-Nr: 17 01 07

Entsorgungsnachweise sind vorzulegen, Abrechnung nach Wiegescheinen

Leistungsumfang einschl. aller notwendigen Arbeiten, Material und Lohn.
Menge: 25,000 t

**4.1.1.230 Entsorgung von Beton/Ziegel/Bauschutt-Gemischen DKII, AVV-Nr. 17 01 06*, laden, transportieren, entsorgen**
*** Bedarfsposition mit GB
Entsorgung von Abbruchmassen, laden, transportieren,
entsorgen/verwerten von Beton, Zuordnungsklasse > Z2, Klasse DKII der DepV.
Kantenlänge max. 600 x 400 x 200 mm.

Im Baustellenbereich laden, transportieren und ordnungsgemäß
entsorgen/verwerten inkl. aller Gebühren.

AVV-Nr: 17 01 06*

Entsorgungsnachweise sind vorzulegen, Abrechnung nach Wiegescheinen

Leistungsumfang einschl. aller notwendigen Arbeiten, Material und Lohn.
Menge: 5,000 t

**4.1.1.240 Entsorgung von Altglas/Glasbruch, laden, transportieren, entsorgen**
Entsorgung von Abbruchmassen, Altglas/Glasbruch, laden, transportieren,
entsorgen.

Die Entsorgung/Verwertung erfolgt von der Demontagestelle der Fenster, wo das Glas aus den Rahmen getrennt wird (nicht von der Baustelle).

Am Zerlegeplatz laden, transportieren und ordnungsgemäß entsorgen inkl. aller Gebühren.

AVV-Nr: 17 02 02

Entsorgungsnachweise sind vorzulegen, Abrechnung nach Wiegescheinen

Leistungsumfang einschl. aller notwendigen Arbeiten, Material und
Lohn.
Menge: 0,100 t

**4.1.1.250 Entsorgung von Teerpappe, Wandschindeln, Wand- und Deckensperren (gefährlicher Abfall) laden, transportieren, entsorgen (PAK: > 25 mg/kg)**
Entsorgung von Abbruchmaterial, Teerpappe, Wandschindeln, Decken- und Wandsperren, als gefährlicher Abfall, laden, transportieren, entsorgen → entsprechend Probe-Nr. 2 - SP1, Nr. 5 - BP1, Nr. 7 - BP2

Im Baustellenbereich Container laden, transportieren und
ordnungsgemäß entsorgen inkl. aller Gebühren.

Vorkommen: Decken und Wände, innen und außen

AVV-Nr.: 17 03 01*

Entsorgungsnachweise sind vorzulegen, Abrechnung nach Wiegescheinen

Leistungsumfang einschl. aller notwendigen Arbeiten, Material und
Lohn.
Menge: 3,000 t

**4.1.1.260 Entsorgung von Gipskartonplatten, laden, transportieren, entsorgen**
Entsorgung von Abbruchmassen, Gipskartonplatten, laden, transportieren, entsorgen/verwerten → entsprechend Probe-Nr. 6 - WP1

Im Baustellenbereich Container bzw. Big Bags laden, transportieren
und ordnungsgemäß entsorgen inkl. aller Gebühren.

AVV-Nr.: 17 08 02

Entsorgungsnachweise sind vorzulegen, Abrechnung nach Wiegescheinen

Leistungsumfang einschl. aller notwendigen Arbeiten, Material und
Lohn.
Menge: 0,600 t

**4.1.1.270 Entsorgung von Baustellenmischabfällen, laden, transportieren, entsorgen**
Entsorgung von Abbruchmassen, Baustellenmischabfälle, laden,
transportieren, entsorgen

Im Baustellenbereich laden, transportieren und ordnungsgemäß
entsorgen inkl. aller Gebühren

AVV-Nr.: 17 09 04

Entsorgungsnachweise sind vorzulegen, Abrechnung nach Wiegescheinen

Leistungsumfang einschl. aller notwendigen Arbeiten, Material und
Lohn.
Menge: 1,000 t

**4.1.1.280 Entsorgung von Baustellenmischabfällen mit gefährlichen Stoffen**
*** Bedarfsposition mit GB
Entsorgung von Abbruchmassen, Baustellenmischabfälle, die gefährliche Stoffe enthalten.

Im Baustellenbereich laden, transportieren und ordnungsgemäß
entsorgen inkl. aller Gebühren

AVV-Nr.: 17 09 03*

Entsorgungsnachweise sind vorzulegen, Abrechnung nach Wiegescheinen

Leistungsumfang einschl. aller notwendigen Arbeiten, Material und
Menge: 1,000 t

**4.1.1.290 Entsorgung von gebrauchten Leuchtmitteln, laden, transportieren, entsorgen**
*** Pauschalposition
Entsorgung von Abbruchmassen, Leuchtstofflampen/-röhren,
gefährlicher Abfall, fachgerecht laden, transportieren, entsorgen.

Im Baustellenbereich zerstörungsfrei laden, transportieren und
ordnungsgemäß entsorgen inkl. aller Gebühren.

Menge: ca. 10 Stück
AVV-Nr.: 20 01 21*

Entsorgungsnachweise sind vorzulegen, Abrechnung nach Wiegescheinen

Leistungsumfang einschl. aller notwendigen Arbeiten, Material und
Lohn.
Menge: 1,000 PSCH

**4.1.1.300 Entsorgung von Sperrmüll, laden, transportieren, entsorgen**
Entsorgung von Abbruchmassen, Sperrmüll, laden, transportieren,
entsorgen = Kunststoff-Fenster, Elektrokasten, Wellplatten aus Plaste

Im Baustellenbereich laden, transportieren und ordnungsgemäß
entsorgen inkl. aller Gebühren

AVV-Nr.: 20 03 07

Entsorgungsnachweise sind vorzulegen, Abrechnung nach Wiegescheinen

Leistungsumfang einschl. aller notwendigen Arbeiten, Material und
Lohn.
Menge: 1,000 t

**4.1.1.310 Entsorgung von HWL-Platten, laden, transportieren, entsorgen**
Entsorgung von Abbruchmassen, HWL
entsorgen.

Im Baustellenbereich laden, transportieren und ordnungsgemäß
entsorgen inkl. aller Gebühren

AVV-Nr.: 20 01 38

Entsorgungsnachweise sind vorzulegen, Abrechnung nach Wiegescheinen

Leistungsumfang einschl. aller notwendigen Arbeiten, Material und Lohn.
Menge: 0,100 t

**4.1.1.320 Entsorgung von Altholz aus Wand-, Dachkonstruktion, Fensterrahmen (schadstoffbelastetes Holz), AltHolz, Zuordnung A IV**
Entsorgung von Altholz aus Tragkonstruktion im Außenbereich
(schadstoffbelastetes Holz), laden, transportieren, entsorgen.
Im Baustellenbereich laden, transportieren und ordnungsgemäß
entsorgen inkl. aller Gebühren

Anfallort: Wände (Bahnschwellen), Dachkonstruktion, Fensterrahmen

AVV-Nr.: 17 02 04*

Entsorgungsnachweise sind vorzulegen, Abrechnung nach Wiegescheinen

Leistungsumfang einschl. aller notwendigen Arbeiten, Material und Lohn.
Menge: 10,000 t

**4.1.1.330 Verwertung von Stahl-/Eisenschrott, laden, transportieren, verwerten**
Verwertung von Stahlschrott, laden, transportieren, verwerten.
Im Baustellenbereich laden, transportieren und ordnungsgemäß
entsorgen inkl. aller Gebühren

AVV-Nr.: 17 04 05

Entsorgungsnachweise sind vorzulegen, Abrechnung nach Wiegescheinen
Leistungsumfang einschl. aller notwendigen Arbeiten, Material und Lohn.
Menge: 1,000 t

**4.1.1.340 Entsorgung von Abbruchmassen, Aluminiumschrott, Nichteisenmetalle, laden, transportieren, entsorgen**
Entsorgung von Abbruchmassen, Aluminiumschrott, Nichteisenmetalle, laden, transportieren, entsorgen Aluminiumschrott, Nichteisenmetalle

Im Baustellenbereich laden, transportieren und ordnungsgemäß entsorgen, inkl. aller Gebühren.

Entsorgungsnachweise sind vorzulegen, Abrechnung nach Wiegescheinen

Leistungsumfang einschl. aller notwendigen Arbeiten, Material und Lohn.
Menge: 0,100 t

**4.1.1.350 Entsorgung von Abbruchmassen, Kabelschrott, laden, transportieren, entsorgen**
Entsorgung von Abbruchmassen, Kabelschrott, laden, transportieren, entsorgen Kabelschrott.

Im Baustellenbereich laden, transportieren und ordnungsgemäß entsorgen, inkl. aller Gebühren.

Entsorgungsnachweise sind vorzulegen, Abrechnung nach Wiegescheinen

Leistungsumfang einschl. aller notwendigen Arbeiten, Material und Lohn.
Menge: 0,100 t

**4.1.1.360 Entsorgung von Brandschutztüren**
Entsorgung von Brandschutztüren, laden, transportieren, entsorgen.

Im Baustellenbereich laden, transportieren und ordnungsgemäß
entsorgen inkl. aller Gebühren. Verpacken in Big Bags.

Menge: 2 Stück
AVV-Nr.: 17 06 01

Entsorgungsnachweise sind vorzulegen, Abrechnung nach Wiegescheinen

Leistungsumfang einschl. aller notwendigen Arbeiten, Material und Lohn.
Menge: 0,200 t

**4.1.1.370 Gestellung von verschließbaren Containern und sonstigen Behältnissen**
*** Pauschalposition
*** Bedarfsposition mit GB
Gestellung von verschließbaren Containern und sonstigen
Behältnissen

Gestellung von verschließbaren Containern und sonstigen Behältnissen (z.B. Bigbags) für die Bereitstellung und spätere fachgerechte Entsorgung aller anfallenden Abfälle in ausreichender Stückzahl und Volumen, so dass der Baufortschritt und der Entsorgungsvorgang nicht behindert wird.

Leistungsumfang einschl. aller notwendigen Arbeiten, Material und Lohn.
Menge: 1,000 PSCH

**4.1.1.380 Probenahme/Deklaration mineralische Bausubstanz, Untersuchung gem. LAGA TR Bauschutt 2004 für Feststoff und Eluat nach Tabelle II.1.4-1**
*** Bedarfsposition mit GB
Probenahmen mineralische Bausubstanz, Untersuchung gem. . Ersatzbaustoffverordnung für Feststoff und Eluat,

Probenahme gem LAGA PN 98 inkl. Probenahmeprotokoll, Probentransport in das Labor, Leistungsumfang incl. fachgerechte Probenvorbereitung, Prüfbericht

Die Untersuchung hat durch ein akkreditiertes Labor zu
erfolgen.

Leistungsumfang einschl. aller notwendigen Arbeiten, Material und Lohn.
Menge: 1,000 St

**4.1.1.390 Probenahme/Deklaration mineralische Bausubstanz, Untersuchung gem. LAGA TR Bauschutt 2004 für Feststoff und Eluat nach Tabelle II.1.4-1, Vervollständigung DepV**
*** Bedarfsposition mit GB
Probenahmen mineralische Bausubstanz, Untersuchung gem. . Ersatzbaustoffverordnung für Feststoff und Eluat, Vervollständigung DepV

Probenahme gem LAGA PN 98 inkl. Probenahmeprotokoll, Probentransport in das Labor, Leistungsumfang incl. fachgerechte Probenvorbereitung, Prüfbericht

Die Untersuchung hat durch ein akkreditiertes Labor zu
erfolgen.

Leistungsumfang einschl. aller notwendigen Arbeiten, Material und Lohn.
Menge: 1,000 St

**4.1.1.400 Entsorgungskonzept**
*** Pauschalposition
Im Vorfeld der Entkernungs- und Rückbauarbeiten ist die
Entsorgungstechnologie mit einem vorläufigen Abfallkataster zur
Darstellung des Entsorgungsweges für jede einzelne Abfallart,
getrennt bis zum Endentsorger/-verwerter detailliert in einem
Entsorgungskonzept darzustellen und dem AG zur Weiterleitung an die Behörden zu übergeben.

Mindestangaben:
- Abbruchzeitraum
- Abfallschlüssel, Abfallbezeichnung
- anfallende Menge in Tonnen, bei unterschiedlicher Schadstoffbelastung, Angabe der Teilmengen
- für die Abfalleinstufung maßgebliche Analysenergebnisse (Feststoff und Eluatanalytik)
- vorgesehener Entsorgungsweg, bei gefährlichen Abfällen zusätzlich die Entsorgungs-Nachweisnummern
- Angabe des beauftragten Abbruchunternehmens sowie der beauftragten Beförderer (Firmenbezeichnung, Anschrift)

Darauf aufbauend erfolgt durch den AN die Erstellung aller
erforderlichen Unterlagen, VN und EVN für alle beim Abbruch
anfallenden nicht gefährlichen und gefährlichen Abfälle zur Entsorgung
bzw. Verwertung.

Die Aufwendungen und Gebühren für Andienungsverfahren an den Landkreis sowie aller Aufwendungen für Nachweisführung mittels elektronischen Nachweisverfahren sind einzukalkulieren.
Nach Abschluss der Maßnahme ist die vollständige, ordnungsgemäße Entsorgung/Verwertung in Form des revidierten Abfallkatasters dem
AG zur Weiterleitung an die Behörden 2-fach analog und 1fach digital zu übergeben.
Leistungsumfang einschl. aller notwendigen Arbeiten, Material und Lohn.
Menge: 1,000 PSCH

**4.1.1.410 Erarbeitung einer Abbruch- und Betriebsanweisung**
*** Pauschalposition
Erarbeitung einer Abbruch- und Betrlebsanweisung gemäß §20 GefStofN mit Unterweisung des einzusetzenden Personals.

Darstellung der Abbruchvorgänge (Technologie) bezogen auf die jeweiligen Materialarten und ihrer Gefährlichkeit, Festlegung der PSA, Angaben zur Örtlichkeit und den speziell zu bergenden Massen, Angaben zur Verpackung, Transportwege im und außerhalb des Abbruchobjektes, Maßnahmen gegen Staub- und Lärmbelästigung, Darstellung der Arbeitsschutzmaßnahmen, Benennung des verantwortlichen Leiters usw.

Die Abbruch- und Betriebsanweisung hat auf der Baustelle ständig vorzuliegen.

Leistungsumfang einschließlich aller notwendigen Arbeiten,
Material und Lohn.
Menge: 1,000 PSCH

**4.1.1.420 Abschlussdokumentation Entsorgung inkl. Abfallnachweisbuch**
*** Pauschalposition
Zusammenstellen einer Dokumentation zur Verwertung/Entsorgung inkl. Abfallnachweisbuch
(2fach Papier, in Ordnern, 1-fach digital):

- Zusammenstellung mit Nachweisen zur ordnungsgemäßen
Verwertung/Entsorgung (Wiegescheine, Entsorgungsnachweise usw.)
zu allen entsorgten Materialien, gem. Nachweisverordnung getrennt
nach Abfallart und Abfallschlüssel entsprechend Abfallverzeichnis -
Verordnung (AVV) unter Angabe der Abfallmenge in Tonnen, alle
Entsorgungsnachweise bzw. Sammelentsorgungsnachweise,
- Zusammenstellung der Nachweise jeweils chronologisch,
positionsbezogen und mit nachvollziehbaren Massenzusammenstellungen,
Nummern der genutzten Einzel- bzw. Sammelentsorgungsnachweise,
Abfallbeförderer mit Firmenbezeichnung und Anschrift, einschl.
Probenahmeprotokolle, Deklarationsanalysen und ergänzende
Analysenergebnisse.

Eigenverantwortliche Erklärungen, Annahmeerklärungen,
Übernahmescheine, Transportgenehmigungen, Begleitscheine,
Anträge, Genehmigungen, Zuweisungsbescheide usw.
zur lückenlosen Nachweisführung aller entsorgten bzw. verwerteten
Materialien vom Ursprungsort bis zur endgültigen Entsorgung
(Beseitigung oder Verwertung).

Alle Daten sind zur besseren Übersicht zusätzlich in einer Excel
Tabelle darzustellen (Abfallnachweisbuch) und in digitaler Form zu übergeben.
Nach Abschluss der Maßnahme ist die vollständige ordnungsgemäße Entsorgung/Verwertung als Entsorgungsbilanz dem AG zur
Weiterleitung an die Behörden 2-fach zu übergeben.
Die Auflagen der Fachbehörden sind einzuhalten.
Einzelheiten zur Dokumentation sind vorab mit der Bauüberwachung abzustimmen.

Die Vorlage einer vom Auftraggeber/von der Bauüberwachung
akzeptierten Dokumentation ist Voraussetzung für die Abnahme.

Leistungsumfang einschl. aller notwendigen Arbeiten, Material und Lohn.
Menge: 1,000 PSCH

#### Gewerk 4.2 Arbeitsschutz

##### Titel 4.2.1 Persönliche Schutzmaßnahmen

*Hinweis*
Es ist bei der Kalkulation davon auszugehen, dass für alle Arbeiten beim Umgang mit gefährlichen Stoffen wie teerhaltigen Baustoffen,  schwermetallhaltigen Baustoffen (hier AVI-Holz)  persönliche  Schutzmaßnahmen  für  die Arbeitnehmer  vorzusehen  sind.
Die Kosten für die Bereitstellung und Vorhaltung der persönlichen Schutzausrüstung ( PSA) in ständig ausreichender Stückzahl auf der Baustelle sowie die Aufbewahrung (verschließbares  Spannringfass)  und  Entsorgung  der gebrauchten PSA ist in die nachfolgenden Positionen einzukalkulieren .
Beim Umgang mit gesundheitsgefährdenden Stoffen sind die Technischen und Berufsgenossenschaftlichen Regeln wie TRGS 526 sowie DGUVRegel 101-004 u. ä . zu beachten.

Bei folgenden Arbeiten ist der besondere Arbeitsschutz zu beachten:

Rückbau/Separierung Dacheindeckung sowie Abdichtungen von teerhaltigen Dachpappen
sowie den Ausbau des AI-Holzes verschiedener Fraktionen

**4.2.1.10 Arbeitsmedizinische Untersuchung**
*** Pauschalposition
Arbeitsmedizinische Untersuchung; für das gesamte für die Arbeiten vorgesehene Baustellenpersonal, das mit
den Arbeiten in Verbindung mit den Gefahrstoffen beauftragt ist, sind die gemäß UVV
" Arbeitsmedizinische Vorsorgeuntersuchung " ( GUV - V A 4) geforderten arbeitsmedizinischen Untersuchungen ( G1.2, G2, G2 6.3, G 40) nachzuweisen. Als Nachweis dient die Bestätigung  des  untersuchenden Arbeitsmediziners
Menge: 1,000 PSCH

**4.2.1.20 Abdichtung und Abschottung der Arbeitsbereiche**
Abdichtung und Abschottung der Arbeitsbereiche innen Staubdichtes Abkleben / Abdichtung der Türen und Öffnungen der Arbeitsbereiche zum Ausbau der Asbestverkleidung der Lüftungsleiung mit
Konstruktionsholz (Fichte/Tanne) geeigneter reißfester Folie und Industrieklebeband mit ausreichender Überlappung an den Stößen inkl. Herstellen eines Zugangs Arbeitsbereich
Größe der Arbeitsbereiche nach Wahl des AN in Abstimmung mit öBÜ,
Werden die Treppenhäuser in Teilabschnitten bearbeitet sind die daraus resultierenden Mehraufwendungen für die Abtrennung der Arbeitsbereichen einzukalkulieren Abdichtung inkl. aller erforderlichen Materialien liefern, anbringen und für die Dauer des Umgangs mit Gebäudeschadstoffen unterhalten und ggf. ertüchtigen
pro abzudichtende Öffnungen:
bis 2 m²
Menge: 6,000 St

**4.2.1.30 Persönliche Schutzausrüstung**
*** Pauschalposition
Persönliche Schutzausrüstung bereitstellen und vorhalten bei Arbeiten mit Gefahrstoffen.
Schutzkleidung nach DGUV- Regeln und TRGS entsprechend Erfordernis liefern und über den gesamten Bauzeitraum bereitstellen.
Einsatz bei den Arbeiten zum Rückbau, teerhaltige Dachpappe (PAK) und schwermetallhaltige AIV-Holz
Persönliche Schutzausrüstung bestehend aus :
-  Arbeitsschutzhelm nach DGUV- R112-193
-  Einweg- Schutzkleidung nach DGUV- R112-189
-  Schutzhandschuhe, Handschutz aus Kunststoff
-  Einweg- Überschuhe
-  Einweg- Füßlinge
-  Augenschutz Gestellbrille mit Seitenschutz
-  Filtermaske mit Klassifizierung FFP2
Menge: 1,000 PSCH

**4.2.1.40 Industriestaubsauger der Staubklasse H**
*** Pauschalposition
Industriestaubsauger der Staubklasse H mit Eignung in Anlehnung an TRGS 519, mind. 650 m³/h, inkl. der erforderlichen Schlauchleitungen und falls erforderlich mit Vorabscheider und fachgerechtem Filterwechsel in ausreichender Anzahl liefern, aufbauen, vorhalten und betreiben für die Dauer der Abbruchmaßnahme, dem Baufortschritt angepasst umsetzen, nach Abschluss der Arbeiten dekontaminieren, wieder abbauen und entfernen. Erschwernisse: die Arbeiten auch vom Gerüst aus durchzuführen Anzahl entsprechend dem vom AN gewählten Bauablauf.
Einsatz zum Entfernen Abbruchreste auf den entsprechenden Arbeitsebenen
Menge: 1,000 PSCH

### Abschnitt 5 Leistungsbereich 5 Deichsanierung

#### Gewerk 5.1 Allgemeine Arbeiten Sanierungsabschnitte 1 bis 4

##### Titel 5.1.1 Baustelleneinrichtung

*Hinweis: Vorbemerkungen Baustelleneinrichtung:*
Vorbemerkungen Baustelleneinrichtung:

Der Baubereich befindet sich am Kirchfährendorfer Deich
am linksseitigen Saaleufer südwestlich von Bad
Dürrenberg in der Ortslage Kirchfährendorf.
Der zu sanierende Deichabschnitt verläuft im
Sanierungsabschnitt SA1 entlang der
Kirchfährendorfer Straße, im Sanierungsabschnitt SA2
Entlang der beginnenden deichnahen Bebauung,
im Sanierungsabschnitt SA3 über private Gartengrundstücke,
und im Sanierungsabschnitt SA4 im freien Gelände.
Die Zufahrt ist über die Schleusenstraße und
die vorh. Deichüberfahrt möglich.
Die Bauzufahrt ist von Norden und Süden gegeben.
Innerhalb dieses Baufelds kommt es teilweise zu
beengten Bauverhältnissen entlang der
Baustraßen und der Trasse.
Die Bautechnologie ist darauf abzustimmen.

Die Sanierung erfolgt von der Landseite unter Nutzung der
Kirchfährendorfer Straße (SA1, SA2) bzw. des bestehenden
unbefestigten Deichverteidigungsweges im SA4.
Im SA3 sind die Arbeiten auf der Deichtrasse vor Kopf auszuführen.

Die Baustelleneinrichtung des AN ist für die Ausführung
aller Arbeiten an dem Deichabschnitt einzurichten,
zu unterhalten und nach Beendigung der Baumaßnahme
wieder abzubauen.

Flächen für Baustelleneinrichtung und Lagermöglichkeiten stehen im
Baufeld begrenzt zur Verfügung.
Darüber hinaus gehende Flächen Baustelleneinrichtung und Lagermöglichkeiten
sind vom AN in eigener Verantwortung anzumieten. Mietkosten sind in die
Einheitspreise einzurechnen.

Flächen für die Baustelleneinrichtung/Lagerflächen sind
wie folgt herzurichten:
Natursteinsplitt-Schottergemisch, D = 40 cm auf
Trennvlies einbauen,
nach Beendigung der Maßnahme vollständig abräumen,
Mutterboden tiefenauflockern durch pflügen und eggen,
Rasenansaat durchführen.

Die Aufwendungen für die Befestigungen der vom AN angemieteten
Flächen werden nicht gesondert vergütet und sind in die Einheitspreise
einzurechnen.

Flächen für die Baustraßen wurden durch
Bauerlaubnisverträge mit den betroffenen
Grundstückseigentümern gesichert. Das zugrundeliegende
Konzept der Baustraßen ist Bestandteil der
Ausführungsplanung.

Das Herrichten der Flächen und die Herstellung der
Baustraßen werden gesondert vergütet.

Die Anordnung der Baustelleneinrichtung, von
Lagerflächen und Baustraßen ist vorab mit dem AG
abzustimmen und bedürfen dessen Genehmigung.

Die Beleuchtung der Baustelle und Arbeitsorte ist Sache
des AN und in die Preise einzurechnen.

Telefonanschlüsse u. ä. sowie die Versorgung mit Wasser
und Strom sowie die Entsorgung der Baustelle (Abwasser,
Müll) sind Sache des AN und in die Einheitspreise
einzurechnen.

Die statischen Belastungen des bestehenden Deiches bzw.
des Umgebungsgeländes sind für sämtliche zum Einsatz
kommende Baustelleneinrichtung, Maschinen und Werkzeuge
vom AN zu prüfen. Zusätzliche Aufwendungen zur
Gewährleistung der statischen Erfordernisse sind in die
Einheitspreise einzukalkulieren.

Mit dem Angebot ist das gewählte Konzept des Bieters
für die Baustelleneinrichtung, die Zufahrten,
Baustraßen, Baustellensicherung, Baustellenbeleuchtung,
Stand- und Lagerflächen, Bauhilfsvorrichtungen etc.
vorzulegen und zu erläutern.

Vor Beginn der Arbeiten legt der AN seinen
Baustelleneinrichtungsplan mit den o. g. Konzepten
dem AG zur Prüfung und Freigabe vor.
Mit der Angebotsabgabe erklärt der Bieter, dass er die
Örtlichkeit kennt und erläutert sein Konzept.
Die Besichtigung des zu sanierenden Deichabschnittes
ist jederzeit möglich.

Bei aufkommendem Hochwasser während der Baumaßnahme
müssen alle Baumaschinen aus dem Überflutungsgebiet
entfernt werden. Der AN hat die Verpflichtung, im
Hochwasserfall die im Bau befindlichen Deichabschnitte
zu sichern.

Der AN hat sich während des gesamten Bauzeitraumes täglich
über die aktuellen Wasserstände des Saale-Pegels
Naumburg-Grochlitz zu informieren. Die Wasserstände sind während
der Bauzeit über die App „Meine Pegel" bzw. über
http://www.hochwasservorhersage.sachsen-anhalt.de abzufragen.
Diese sind im Bautagebuch aufzuführen.

Pegel Naumburg-Grochlitz
158,0 km oberhalb Mündung
Pegelnullpunkt 98,18 (DHHN 92)
AS 1 = 400 cm

Ggf. auch
Pegel Halle-Trotha UP hinzuziehen
89,15 km oberhalb Mündung
Pegelnullpunkt m+NN 69,34
AS 1 = 400 cm

Im Falle der drohenden Überflutung und ab der Alarmstufe 1
(bordvoll = Böschungsoberkante Gewässer) am
Saale-Pegel Naumburg-Grochlitz sind die Bauarbeiten einzustellen,
die Baustelle unverzüglich zu beräumen und zu sichern.
Die Baustelleneinrichtung, insbesondere nicht ortsfeste Teile,
sind aus dem Überschwemmungsgebiet zu entfernen.
Es wird ausdrücklich darauf hingewiesen, dass die wasserseitigen
Lagerflächen nur für die täglichen Arbeiten genutzt werden dürfen,
größere Erdstofflagerungen, Abstellung von Maschinen usw.
sind nicht gestattet. Am Tagesende müssen die
Lagerflächen vollständig beräumt sein.

Der AN hat sich auf der Baustelle Hilfspegel einzurichten,
die ebenfalls täglich abzulesen und zu dokumentieren sind.

Der AN hat für die Baumaßnahme in Abstimmung mit dem
LHW einen Hochwasser-Maßnahmenplan zu erstellen.
Dieser enthält weitere Anforderungen sowie die erforderlichen
Telefonnummern.

Er beinhaltet die erforderlichen Maßnahmen, Abläufe und
Zeitfenster für die vollständige Beräumung der
Baustelle im Hochwasserfall.

Weiterhin enthält der Maßnahmenplan die erforderlichen
Sicherungsmaßnahmen an den sich im Bau befindenden
Deichabschnitten.

Für die beim Neubau entstehenden Deichöffnungen
ist in dem Maßnahmenplan ein Konzept zum
kurzfristigen Verschließen der Öffnung als Schutz
vor Durchströmung zu benennen.
Einzusetzende Materialien und Technologien sind zu
benennen.

Wasserseitige Lagerflächen, auch für Erdstoffe,
dürfen nur temporär genutzt und müssen arbeitstäglich
beräumt werden.

Winterbau
Der AN hat sich täglich über die Witterungssituation zu informieren bzw. selbst Temperaturmessungen durchzuführen und vorausschauend zu bauen. Bau- und Bauhilfsstoffe sind bedarfsgerecht anzuliefern und einzubauen, eine Lagerung während der Frostperioden auf der Baustelle ist nur erlaubt, wenn dies laut Herstellerangaben möglich ist oder durch den AN eine entsprechende Grundlage geschaffen wird (z.B. Heizgeräte). Abdeckmaterial zum Schutz vor Vernässung o.ä. ist in ausreichenden Mengen bereitzuhalten. Die Aufwendungen sind in die Pos. Baustelleneinrichtung einzurechnen und werden nicht gesondert vergütet.
Die Vergütung von Stillstandszeiten aufgrund von Temperatureinflüssen erfolgt nicht.

**5.1.1.10 Bauzeitenplan liefern für Baumaßnahme Bauablauf n.Wahl Fortschreib. 4-fach**
Bauzeitenplan mit einer Aufgliederung in die
wesentlichen Leistungen prüffähig liefern
für die Baumaßnahme
für einen Bauablauf nach Wahl des AN.
Angaben über Bauablauf als Balkenplan.
Lieferung in 4-facher Ausfertigung.
Menge: 1,000 St

**5.1.1.20 Fortschreibung des Bauzeitenplanes**
Fortschreibung des Bauzeitenplanes,
bis zu 3 x gemäß Baufortschritt.
Menge: 3,000 St

**5.1.1.30 Havarie- und Hochwasserschutzmaßnahmeplan**
*** Pauschalposition
Havarie- und Hochwasserschutzmaßnahmeplan für Zeitraum und Bereich der gesamten Baumaßnahme, für bauzeitlichen Hochwasserschutz, zur Fixierung: - der Verantwortlichkeiten, - der Meldeketten, - der Maßnahmen des bauzeitlichen Hochwasserschutzes auf der Grundlage der Standardgliederung/-vorgaben des LHW bzw. der Ausschreibung, entsprechend den Festlegungen der Genehmigungsbehörden sowie der Ausführungsplanung, erstellen über die gesamte Bauzeit, mit dem Auftraggeber, dem LHW und der Unteren Wasserbehörde des Landkreises abstimmen, inkl. notwendiger Anpassungen an die einzelnen Sanierungsabschnitte
Übergabe aller Unterlagen: 1-fach digital
Menge: 1,000 PSCH

**5.1.1.40 Herst. der erforderlichen Bauabsteckung**
*** Pauschalposition
Herstellen der erforderlichen Bauabsteckung,
vor Baubeginn, nach Absteckplan und digitalen
Absteckkoordinaten nach Projekt, einschl.
Bereitstellung von benötigtem Absteckmaterial.
In den Einheitspreis sind alle Leistungen wie An- und
Abfahrt zur Baustelle, Aufstellen u. Abbau der Geräte
und Fahrzeuge, Einmessen in das geodätische Netz
etc. einzurechnen.
Menge: 1,000 PSCH

**5.1.1.50 Baustelle einrichten aller Abschnitte*Flaeche des ANZufahrt gesondert*Vers.d.AN**
*** Pauschalposition
Baustelle fuer die vertragsgemaesse Durchfuehrung der
Bauleistungen einrichten.
Soweit nicht fuer bestimmte Leistungen (z.B. Bedarfsleistungen) das Einrichten der Baustelle als besonderer
Ansatz im LV enthalten ist, umfasst die Pauschale die
Verguetung der Baustelleneinrichtung einschl. der Ge-
raete, Gerueste und dgl. fuer alle Bauleistungen
saemtlicher Abschnitte des LV.
Einrichtungsflaeche wird vom AG zur Verfuegung
gestellt und sind in den Plänen gekennzeichneten Flächen zu nutzen.
Raeumen der Einrichtungsflaeche von Bewuchs wird nicht
gesondert verguetet.
Abschieben und seitliches Lagern von Oberboden im Be-
reich der Einrichtungsflaeche wird nicht gesondert
verguetet.
Herstellen einer Zufahrt zur Baustelle nach Baubeschreibung wird gesondert verguetet.
Ver- und Entsorgungseinrichtungen herstellen,
fuer die Dauer der Bauzeit.
inkl. der notwendigen Sanitäreinrichten gem. Arbeitsstättrichtline
Baumedien (Bauwasser und Baustrom) ist Sache des AN und in den EP einzukalkulieren.
Der Unterkunfts-/Aufenthalts-Container ist in der Weise auszulegen, dass dieser für Bauberatungen und durch die ÖBÜ genutzt werden können. Auslegung für die Bauberatung mit mind. 8 Personen.
Menge: 1,000 PSCH

**5.1.1.60 Baust.einrichtung vorh.u.betreiben**
*** Pauschalposition
Baustelleneinrichtung vorhalten, unterhalten und betreiben über die vertraglich vereinbarte Bauzeit.
Menge: 1,000 PSCH

**5.1.1.70 Baustelle raeumen aller Abschnitte*Einbauten beseit.*Zufahrt bes.ges.**
*** Pauschalposition
Baustelle raeumen. Soweit nicht fuer bestimmte Leistungen (z.B. Bedarfsleistungen) das Raeumen der Baustelle als besonderer Ansatz enthalten ist, umfasst
die Pauschale die Verguetung der Baustellenraeumung
fuer alle Leistungen
saemtlicher Abschnitte des LV.
Hilfsfundamente und sonstige eingebaute Teile der
Baustelleneinrichtung abbrechen. Das Abbruchmaterial
in Eigentum des AN uebernehmen und von der Baustelle
entfernen.
Andecken seitlich gelagerten Oberbodens im Bereich der
Einrichtungsflaeche wird nicht gesondert verguetet.
Beseitigen der Zufahrt zur Baustelle wird gesondert
verguetet.
Menge: 1,000 PSCH

**5.1.1.80 Bauzaun aufbauenZaunhoehe 2,00 m*Stahlmatten**
Bauzaun einschl. der erforderlichen Tore standsicher
herstellen, vorhalten und unterhalten. Erdarbeiten
werden nicht gesondert vergütet.
Zaunhöhe über Gelände 2,00 m.
Zaun aus Betonstahlmatten.
Menge: 1100,000 m

**5.1.1.90 Bauzaun abbauen**
Bauzaun abbauen. Erdarbeiten werden nicht gesondert
vergütet.
Menge: 1100,000 m

**5.1.1.100 Bauschild herstellen, liefern, aufstellen, unterhalten, abbauen, entsorgen**
Bauschild mit den Abmessungen: 3,0 m x 2,0 m (Höhe x Breite) entsprechend dem Musterbauschild (Anhang) herstellen, liefern, aufstellen, unterhalten, zurückbauen und fachgerecht entsorgen. Die Publizitätsvorschriften der Finanzierungsquelle sind zu beachten. Lieferung hat erst nach Freigabe eines vorgelegten Entwurfs durch den AG zu erfolgen.
Es sind folgende Leistungen zu erbringen:

Beschriftung des Schildes:
Bezeichnung der Maßnahme
Auftraggeberdaten mit Logo (mehrfarbig)
Planung/ Bauüberwachung/ Örtliche Bauüberwachung mit Anschrift, Telefonnummer und Firmenlogo (mehrfarbig)
Bauausführung mit Anschrift, Telefonnummer und Firmenlogo des Unternehmens (mehrfarbig)
Geplante Bauzeit von.....bis......

Auszug aus dem Übersichtslageplan des Projektes (mehrfarbig), Größe ca. 1,20 x 0,60 m

Schild einschließlich windlastsicherer Aufstellvorrichtung sowie sämtlichen erforderlichen Befestigungen und Auflasten liefern und montieren. Gründung des Bauschildes per Flachgründung ohne Erdarbeiten/Erdbau. inkl. statischem Nachweis der Kippsicherheit (Windlast).

Folgende Anforderungen sind während der gesamten Aufstelldauer einzuhalten:

Das Bauschild muss von öffentlichen Verkehrsflächen aus jederzeit gut sichtbar und von gefahrlos zugänglicher Stelle auch gut lesbar sein
Die Angaben auf dem Bauschild müssen der Auftragsvergabe entsprechend auf dem neuesten Stand gehalten werden (bis zu einer Aktualisierung pro Monat; bspw. per Überklebung)
Das Bauschild und dessen Beschriftung muss so beschaffen sein, dass es bis zur Beendigung der Baumaßnahme Bestand hat und die Lesbarkeit sichergestellt ist
Die Unterhaltung und Reinigung des Bauschildes während der Aufstelldauer ist sicherzustellen
  Aufstellen im Baufeld: Ort/Ausrichtung in Absprache mit dem AG.
Menge: 1,000 St

**5.1.1.110 Erläuterungstafel**
Erläuterungstafel herstellen, liefern und montieren. Die Publizitätsvorschriften der Finanzierungsquelle sind zu beachten. Herstellung hat erst nach Freigabe eines Entwurfs durch den AG zu erfolgen.

Herstellung und Montage einer Erläuterungstafel im A3 - Querformat entsprechend der Mustererläuterungstafel (Anhang), Sandwichpaneel (Kunststoff-Aluminiumverbindung)
3 mm stark mit Folierung und Schutzlaminat (Haltbarkeit mind. 7 Jahre, UV- und Witterungsbeständig) mit folgender Beschriftung:

"Name des Projektes/ Vorhabens, bei Bedarf mehrzeilig

fand mit der Fertigstellung im Monat Jahr seinen erfolgreichen Abschluss"

Es ist sicherzustellen, dass die Lesbarkeit des Schildes durch Befestigungsmittel nicht beeinträchtigt wird.

Montage an bestehender Struktur:

Art:  HWS-Wand
Material:  Stahl-Beton,
Montageart:  Verschraubung mittels Schrauben&Dübel

Die Lieferung der erforderlichen Befestigungsmittel sind einzukalkulieren.
Menge: 1,000 St

**5.1.1.120 Anliegerinformation Baumaßnahme**
*** Pauschalposition
Erstellung von Informationsblättern für die von der
Baumaßnahme betroffenen Anlieger einschließlich
Vervielfältigung, Verteilung und Abstimmung vor Ort für
alle die Baumaßnahme betreffenden Anliegen (z.B. Beweissicherung, Messungen, allg. Bauablauf etc.)
Menge: 1,000 PSCH

**5.1.1.130 Beweissicherung**
*** Pauschalposition
Beweissicherungsverfahren des gesamten Baubereiches,
der angrenzenden Grundstücksflächen, der
Zufahrtsstrassen und naheliegender Gebäude vor Beginn
und nach Beendigung der Baumaßnahme durchführen.
Beweissicherungsverfahren durch einen
unabhängigen, zugelassenen Gutachter
einleiten und die Beweissicherung
in 3-facher Form dokumentiert vorlegen.
Eine Fotodokumentation und
Zustandsbeschreibung, mit schriftlicher
Einverständniserklärung der Besitzer, ist anzufertigen
und dem AG vor
Beginn und nach Beendigung der Baumaßnahme zu
übergeben.
Menge: 1,000 PSCH

**5.1.1.140 Beweissicherung Einzelgebäude**
Beweissicherung für ausgewählte bebaute Grundstücke und Gebäude,
in Abstimmung mit dem AG,
von einem Sachverständigen die Erstbeweissicherung,
einschließlich Innensicherung von Keller bis
Dachgeschoß, durchführen lassen.
Eine Ausfertigung der Bestandssicherungsprotokolle
einschließlich der erforderlichen Fotos ist dem AG
vor Baubeginn auszuhändigen.
Das Anbringen Rissmonitoren und/oder Gipsmarken, falls erforderlich,
ist in dem Preis einzukalkulieren, einschließlich
protokolliertem Nachschaugutachten.
Die Gebäudebeweissicherung erfolgt nur nach
Abstimmung mit dem AG.
Anzahlk der Gebäude: ca 7 Stück
Menge: 1,000 St

**5.1.1.150 Erschütterungsmessungen**
Erschütterungsmessungen bei schwingungserzeugenden Baumaßnahmen, im Hinblick auf die in der näheren Umgebung befindliche Bausubstanz, durchführen (z. B. im Zuge folgender Arbeiten:
Verdichtungsarbeiten unmittelbar neben vorhandener Bausubstanz, insbesondere Tiefenverdichtung
Baubegleitende Schwingungs- und Erschütterungsmessungen einrichten
und nach Abschluss der Messungen rückbauen
einschl. Nullmessung für die Dauer von 1 Tag je Messstelle vor Beginn der og. Arbeiten durchführen,
Aufzeichnung und Auswertung der Messergebnisse einschl. Beurteilung der Gefährdung für Bauwerke und Inneneinrichtungen
Evtl. erforderliche Maßnahmen für den weiteren Bauprozess
festlegen oder ausarbeiten
Erforderliche Messtechnik zur Verfügung stellen und einsetzen für Einzel- und Dauermessungen einschl. Warneinrichtung bei Schwellwertüberschreitung
Mit elektronischer Erfassung der Daten

einschl. Messkonzept vorlegen und von der Bauüberwachung / AG freigeben lassen
Menge: 5,000 St

**5.1.1.160 Schwingungs - u. Erschütterungsmessungen durchführen**
Baubegleitende Schwingungs - und Erschütterungsmessungen
durchführen, Messstellen vorhalten und betreiben
kontinuierliche Aufzeichnung der Messergebnisse sichern,
Dokumentation und Auswertung der Messergebnisse
einschließlich Beurteilung der Erschütterungseinwirkungen
als Zwischenbericht
inkl. Teilnahme an der Bauberatung nach Anforderung durch Bauherr/BOL/öBÜ
inkl Absschlussbericht als zusammenfassender Komplettbericht, mit folgenden Mindestleistungen
technisch-technologische Kurzbeschreibung der Baumaßnahme, Geräte, Material- und Personaleinsatz Beschreibung der durchgeführten Untersuchungen, Pläne und Skizzen der Probenahmestellen und Zusammenfassung der Versuchsergebnisse in Tabellenform
Zusammenstellen aller Versuchsprotokolle als Anlagen Prüfung und Bewertung der Überwachungsergebnisse Zusammenfassung und Interpretation der Ergebnisse Freigabeempfehlungen
3 x analog und 3 x digitale Ausfertigung
Menge: 25,000 Wo

**5.1.1.170 Zuarbeit für Vorankündigung**
*** Pauschalposition
Zuarbeit zur Vorankündigung gemäß Paragraph 2, Abs. 2 vorbereiten,
mit AG abstimmen und rechtzeitig vor dem
Einrichten der Baustelle dem vom AG beauftragten SiGeKo übermitteln.
Einschließlich Aktualisierungen bei
erheblichen Änderungen während der Bauzeit.
Menge: 1,000 PSCH

**5.1.1.180 Unterbrechung der Arbeiten/Baustellenräumung**
*** Pauschalposition
Aufwendungen des AN für Unterbrechungen der Arbeiten
auf der Wasserseite des Deiches auf Anweisung des AG /
infolge Einstau durch Hochwasser auf Höhe der im
Hochwasserschutzmaßnahmenplan festgelegten Grenzen.

Ab diesem Wasserstand sind sämtliche Baumaterialien,
Baugeräte und schwimmbare Gegenstände sowie sämtliche
wassergefährdenden Stoffe zu beräumen.

Pauschale für das einmalige vollständige Räumen der
Baustelle und das Wiedereinrichten nach Ablauf des
Wassers.
Menge: 1,000 PSCH

**5.1.1.190 Stillstandszeiten infolge Hochwasser**
Verrechnungssatz für Stillstandszeiten der Baustelle
infolge Hochwasser. Auf der Baustelle planmäßig
eingesetzte Arbeitskräfte und Gerätschaften sind für
die Dauer der Unterbrechung anderweitig zu
beschäftigen, ggf. auch auf anderen Baustellen des AN.
Menge: 5,000 d

**5.1.1.200 Behelfsbaustraße aus Schotter, herstellen, vorhalten, beseitigen**
Behelfsmäßige Baustraße
luftseitig des Deiches
für nichtöffentlichen Verkehr,
frostsicher, Oberbauschicht aus
Natursteinsplitt-Schottergemisch,
herstellen, auf 2 Lagen Trennvlies,
Überstand beidseitig 1,0 m, B = 6,0 m,
über die Dauer der vertraglichen Leistung
vorhalten und nach Abschluss der Arbeiten
beseitigen, einschl. erf. Erdarbeiten
und der Wiederherstellung des angetroffenen
Untergrundes durch Pflügen, Eggen, Säubern.

Dicke i. M. 40 cm.
Breite 4,0 m
Mineralgemisch 0/56,
Tragschicht ohne Bindemittel,
Ev2 = 80 MN/m².

Die Baustraße ist laufend zu warten und
ggf. auszubessern.
Die Materialnachweise sind nach TL Gestein-StB 04 und
TL SoB-StB04 dem AG zur Freigabe vorzulegen.
Menge: 2975,000 m²

**5.1.1.210 Nebenflächen aus Schotter, herstellen, vorhalten, beseitigen**
Behelfsmäßige Nebenflächen
luftseitig des Deiches
für nichtöffentlichen Verkehr,
zwischen Baustraße und Deich,
frostsicher, Oberbauschicht aus
Natursteinsplitt-Schottergemisch,
herstellen, auf 2 Lagen Trennvlies,
Überstand 1,0 m,
über die Dauer der vertraglichen Leistung
vorhalten und nach Abschluss der Arbeiten
beseitigen, einschl. erf. Erdarbeiten
und der Wiederherstellung des angetroffenen
Untergrundes durch Pflügen, Eggen, Säubern.

Dicke i. M. 40 cm.
Mineralgemisch 0/56,
Tragschicht ohne Bindemittel,
Ev2 = 80 MN/m².

Die Baustraße ist laufend zu warten und
ggf. auszubessern.
Die Materialnachweise sind nach TL Gestein-StB 04 und
TL SoB-StB04 dem AG zur Freigabe vorzulegen.
Menge: 465,000 m²

**5.1.1.220 Lagerflächen aus Schotter, herstellen, vorhalten, beseitigen**
Behelfsmäßige Lagerflächen
luftseitig des Deiches
für nichtöffentlichen Verkehr,
zwischen Baustraße und Deich,
frostsicher, Oberbauschicht aus
Natursteinsplitt-Schottergemisch,
herstellen, auf 2 Lagen Trennvlies,
Überstand 1,0 m,
über die Dauer der vertraglichen Leistung
vorhalten und nach Abschluss der Arbeiten
beseitigen, einschl. erf. Erdarbeiten
und der Wiederherstellung des angetroffenen
Untergrundes durch Pflügen, Eggen, Säubern.

Dicke i. M. 40 cm.
Mineralgemisch 0/56,
Tragschicht ohne Bindemittel,
Ev2 = 80 MN/m².

Die Baustraße ist laufend zu warten und
ggf. auszubessern.
Die Materialnachweise sind nach TL Gestein-StB 04 und
TL SoB-StB04 dem AG zur Freigabe vorzulegen.
Menge: 3325,000 m²

**5.1.1.230 Flächen pflügen, eggen, säubern**
Gesamte für Baustraßen, Lagerflächen etc. in Anspruch
genommenen landwirtschaftlichen Nutzflächen nach dem Rückbau
der Befestigungen pflügen, Tiefe bis 40 cm, nachfolgend eggen,
nachfolgend Verunreinigungen wie Steine u. dgl. Abrechen und
entsorgen
Menge: 6765,000 m²

**5.1.1.240 Zufahrtsstrassen unterhalten**
*** Pauschalposition
Zufahrtsstrassen zum Baubereich unterhalten
während der Bauzeit.
Alle für Materialtransporte genutzten öffentlichen
Straßen während der Bauzeit regelmäßig reinigen und in
ordnungsgemäßem Zustand halten.
Menge: 1,000 PSCH

**5.1.1.250 Deichbeschilderung aufnehmen**
Hinweisschild Hochwasserschutzdeich aufnehmen und
weiterverwenden
einschliesslich Erdarbeiten.
Art = Schild auf Stahlpfosten, H bis 2,00 m,
mit Fundament.
Schild nach Angabe des AG im Baustellenbereich lagern.
Laenge des Foerderweges bis 0,25 km.
Wiedereinsetzen nach Abschluss der Bauarbeiten.
Menge: 4,000 St

**5.1.1.260 Freileitungsmasten sichern**
Freileitungsmasten der envia-m/Telekom AG im Bereich
des Deichkörpers/der Deichüberfahrt währen der
Erdarbeiten sichern.
Art = Holz-/Betonmasten, H bis 8,0 m, mit Fundament,
in Aufgrabungsbereichen sichern durch Rammen von
Stahlträgern o. ä., Baubehelfe nach Abschluß der
Arbeiten wieder entfernen.
Menge: 2,000 St

**5.1.1.270 Reinigung Verkehrswege**
*** Pauschalposition
Reinigung der öffentlichen Zufahrtswege von durch den AN verursachten Verschmutzungen. Reinigung je nach Bedarf, ggf. mehrmals täglich. Staubende Materialien sind ggf. zu befeuchten.
Zeitraum: gesamte Bauzeit
Menge: 1,000 PSCH

##### Titel 5.1.2 Bauvorbereitung

**5.1.2.10 Schachterlaubnisscheine, Aufgrabungsgenehmigung, Planbeschaffung**
*** Pauschalposition
Einholung des Leitungsbestandes und der für die Baumaßnahme
notwendigen Schachterlaubnisscheine/Aufgrabungsgenehmigungen
bei den zuständigen Trägern öffentlicher Belange, den
Versorgungsträgern und beim Auftraggeber.
(z.Bsp. MITNETZ Strom, MITNETZ Gas, TW, AW, RW, Fernwärme,
Straßenbeleuchtung, T-Com)

Abgegolten mit dieser Position werden sämtliche mit der Einholung der Schachterlaubnisscheine in Zusammenhang stehenden Aufwendungen, wie Gebühren, Kopierkosten, Wege etc.
Die Schachterlaubnisscheine befinden sich generell auf der Baustelle und sind zu jeder Zeit verfügbar.

Beschaffung der für die Feststellung der Leitungsverläufe (Wasser,
Abwasser, Elektro) notwendigen Pläne bei den Betreibern.

Abstimmung mit den Betreibern und dem AG zur Leitungstrennung

Leistungsumfang einschl. aller notwendigen Arbeiten, Material und Lohn.
Menge: 1,000 PSCH

**5.1.2.20 Ortung und Markierung erdverlegter Leitungen**
*** Pauschalposition
Ortung und Markierung von bestehenden erdverlegten Kabeln und Leitungen aller Art, Materialien und Durchmesser im Baubereich, bzw. tangierend dazu.
"Unterirdische Leitungen"

Grundlage sind die Schachterlaubnisscheine. Versorgungsleitungen,
z.B. Wasserleitungen, Vakuumleitungen, Abwasserdruckleitungen,
Gasleitungen, Kabel für elektrische Energie, Telekommunikation usw., mit geeigneten Geräten ohne Erdbewegungen suchen, orten und einschließlich einmessen und kartieren.

Farbige Markierung der georteten Kabel und Leitungen und deren Knickpunkte im geplanten Baubereich und Randbereichen, soweit für die Bauarbeiten relevant.

Die Markierungen sind während der Bauphase zu sichern und nach Beendigung der Baumaßnahme wieder zu entfernen.

Leistungsumfang einschl. aller notwendigen Arbeiten, Material und Lohn.
Menge: 1,000 PSCH

**5.1.2.30 Suchschachtungen, Suchschlitze herstellen, Boden einbauen**
Suchschlitze zur Feststellung der Lage von Kabeln, Leitungen und dgl. nach Angaben des AG bzw. Spartenplänen in Handschachtung inBöden (ehemals bis Bkl. 3 -5) sowie als Baugrube zur Leitungstrennung sind nach Angaben der Bauleitung herstellen.

An Anschlusspunkten/Übergabepunkten Trinkwasserleitung, Medienleitungen, Abwasserhausanschluss, Regenwasseranschluss,
Fernwärmeanschluss, Trinkwasserhausanschluss,
Boden seitlich lagern und nach Markierung und Dokumentation der Stellen wieder einbauen und verdichten.

B = bis ca. 0,80 m
L = bis ca. 1,00 m
T = bis ca. 1,25 m

Das Aufmaß erfolgt an der Baugrube nach fester Masse. Zum
Nachweis.

Boden seitlich lagern und nach Markierung, Dokumentation und
Einmessung wieder einbauen und verdichten.

Leistungsumfang einschl. aller notwendigen Arbeiten, Material und Lohn.
Menge: 20,000 m³

**5.1.2.40 Deich mähen, Mahd entsorgen**
Deich mit Böschungsneigung bis 1:2 mähen. Mähgut aufnehmen und entsorgen.
Ausführung in Einzelflächen je nach Baufortschritt.
Die Mahd ist vor den Sanierungsarbeiten durchzuführen.

gilt nur für den Deichsanierungsbereich
Menge: 11995,000 m²

**5.1.2.50 Deichvorland mähen, Mahd entsorgen**
Deichvorland mit Böschungsneigung kleiner 1:4 mähen. Mähgut aufnehmen und entsorgen.
Ausführung in Einzelflächen je nach Baufortschritt.
Die Mahd ist vor den Sanierungsarbeiten durchzuführen.

gilt nur für den Deichsanierungsbereich
Menge: 3450,000 m²

**5.1.2.60 Baufeld / Bauvorland mähen, Mahd entsorgen**
Baufeld / Bauvorland (agrarwirtschaftliche Nutzfläche) mit Böschungsneigung kleiner 1:5 mähen. Mähgut aufnehmen und entsorgen.
Ausführung in Einzelflächen je nach Baufortschritt.
Die Mahd ist vor den Bauarbeiten durchzuführen.

gilt nur für den Deichneubaubereich
Menge: 70300,000 m²

**5.1.2.70 Mauerwerk und Beton im Boden, abbrechen**
Einzelhindernis aus Mauerwerk und Beton im Boden abbrechen, auf Transportmaß zerkleinern das Abbruchmaterial ist durch den AN fachgerecht zu beseitigen, die Entsorgungskosten / -gebühren sind in den EP einzukalkulieren, der Entsorgungsnachweis ist vorzulegen.
Ausführung in Einzelabschnitten.
Menge: 10,000 m³

**5.1.2.80 Systeme, die nicht in Betrieb sind, demontieren**
Vorhandene Unterflursysteme aller Dimensionen (Kanal, Fernmeldekabel, Post, E-Kabel, Wasser, Gas), die gekreuzt oder parallel zur Baugrube verlaufen, aber nicht mehr in Betrieb sind, aufnehmen.
Das Abbruchmaterial ist durch den AN ordnungsgemäß zu beseitigen, die Entsorgungskosten / -gebühren sind in den EP einzukalkulieren, der Entsorgungsnachweis ist vorzulegen.
Menge: 50,000 m

**5.1.2.90 Schutz für Baumstamm herstellen bis 50 cm Stammumfang**
Schutz für Baumstamm durch Mantel mit Polsterung herstellen und während der Bauzeit vor- und unterhalten.
Der Mantel darf den Baumstamm und die Wurzelanläufe
nicht berühren.

Stammumfang bis 50 cm

Polsterung des Stammes mit flexiblen Kunststoff-
Drainrohren.
Mantel aus Brettern, 24 mm dick, lückenlos befestigen.
Mantelhöhe mindestens 2,00 m.
Schutz nach Beendigung der Bauarbeiten abbauen und entfernen.
Menge: 18,000 St

**5.1.2.100 Schutz für Baumstamm herstellen über 50 bis 100 cm Stammumfang**
Schutz für Baumstamm durch Mantel mit Polsterung herstellen und während der Bauzeit vor- und unterhalten.
Der Mantel darf den Baumstamm und die Wurzelanläufe
nicht berühren.

Stammumfang 'über 50 bis 100 cm'

Polsterung des Stammes mit flexiblen Kunststoff-
Drainrohren.
Mantel aus Brettern, 24 mm dick, lückenlos befestigen.
Mantelhöhe mindestens 2,00 m.
Schutz nach Beendigung der Bauarbeiten abbauen und entfernen.
Menge: 7,000 St

**5.1.2.110 Schutz für Baumstamm herstellen über 100 cm Stammumfang**
Schutz für Baumstamm durch Mantel mit Polsterung herstellen und während der Bauzeit vor- und unterhalten.
Der Mantel darf den Baumstamm und die Wurzelanläufe
nicht berühren.

Stammumfang 'über 50 bis 100 cm'

Polsterung des Stammes mit flexiblen Kunststoff-
Drainrohren.
Mantel aus Brettern, 24 mm dick, lückenlos befestigen.
Mantelhöhe mindestens 2,00 m.
Schutz nach Beendigung der Bauarbeiten abbauen und entfernen.
Menge: 5,000 St

**5.1.2.120 Bäume-/ Sträucher auslichten**
Bäume und Sträucher unter Wahrung ihres arttypischen Erscheinungsbildes und entsprechend den Wachstumsbedingungen auslichten. Beschädigte und störende Äste und Zweige zurückschneiden, Schnittflächen über D = 5 cm mit dauerelastischem Wundverschlussmittel behandeln.
Baum- / Strauchhöhe: bis 3,50 m,
Schnittgut laden, schadlos abtransportieren, die Entsorgungskosten / -gebühren sind in den EP einzukalkulieren, der Entsorgungsnachweis ist vorzulegen.
Menge: 50,000 St

**5.1.2.130 Baumkronenschnitt mit Hubsteiger, bis 15 m**
Baumkronenschnitt/Kronenentlastungsschnitt mit Hubsteiger und Bedienungspersonal bis 15 m Arbeitshöhe durchführen.
Die Baumkrone unter Wahrung des arttypischen Erscheinungsbildes und unter Beachtung ihres Regenerations- und Abschottungsvermögens sowie der Wachstumsbedingungen einkürzen. Äste in seitlicher Ausdehnung und Höhe auf Zugtrieb zurückschneiden.
Baumkronenschnitt nur nach Abstimmung und Festlegung mit dem AG bzw. Gutachter vor Ort.
Reduzierung der Krone um ca. 20 v. H. bis 25 v. H.
Schnittflächen über 3 cm bis 10 cm Durchmesser vollflächig mit Wundbehandlungsmittel versehen. Bei Schnittflächen über 10 cm Durchmesser Wundbehandlungsmittel nur auf den Wundrand und das angrenzende Splintholz (ca. 2 cm) auftragen.
Schnittgut abtransportieren und entsorgen.
Die Transport- und Entsorgungskosten/- gebühren sind in den Einheitspreis einzukalkulieren.
Baumhöhe: bis 15 m,
Kronendurchmesser: über 10 bis 15 m.
Menge: 5,000 St

**5.1.2.140 Baumkronenschnitt mit Hubsteiger, über 15 m**
Baumkronenschnitt/Kronenentlastungsschnitt mit Hubsteiger und Bedienungspersonal bis 15 m Arbeitshöhe durchführen.
Die Baumkrone unter Wahrung des arttypischen Erscheinungsbildes und unter Beachtung ihres Regenerations- und Abschottungsvermögens sowie der Wachstumsbedingungen einkürzen. Äste in seitlicher Ausdehnung und Höhe auf Zugtrieb zurückschneiden. Baumkronenschnitt nur nach Abstimmung
und Festlegung mit dem AG bzw. Gutachter vor Ort.
Reduzierung der Krone um ca. 20 v. H. bis 25 v. H.
Schnittflächen über 3 cm bis 10 cm Durchmesser vollflächig mit Wundbehandlungsmittel versehen. Bei Schnittflächen über 10 cm Durchmesser Wundbehandlungsmittel nur auf den Wundrand und das angrenzende Splintholz (ca. 2 cm) auftragen.
Schnittgut abtransportieren und entsorgen.
Die Transport- und Entsorgungskosten/- gebühren sind in den Einheitspreis einzukalkulieren.
Baumhöhe: über 15 m,
Kronendurchmesser: über 15 bis 20 m.
Menge: 5,000 St

**5.1.2.150 Baum fällen, entsorgen, Stammumfang bis 50 cm**
Baum fällen, beseitigen, abtransportieren, entsorgen.
Die Transport- und Entsorgungskosten/- gebühren sind in den Einheitspreis einzukalkulieren.
Stammumfang wird 1,0 m über dem Erdboden gemessen,
Stammumfang bis 50 cm.
Es dürfen nur die im Landschaftspflegerischen Begleitplan entsprechend markierten Bäume gefällt werden.
Menge: 15,000 St

**5.1.2.160 Baum fällen, entsorgen, Stammumfang 50 bis 100 cm**
Baum fällen, beseitigen, abtransportieren, entsorgen.
Die Transport- und Entsorgungskosten/- gebühren sind in den Einheitspreis einzukalkulieren.
Stammumfang wird 1,0 m über dem Erdboden gemessen,
Stammumfang 50 bis 100 cm.
Es dürfen nur die im Landschaftspflegerischen Begleitplan entsprechend markierten Bäume gefällt werden.
Menge: 8,000 St

**5.1.2.170 Baum fällen, entsorgen, Stammumfang über 100 cm**
Baum fällen, beseitigen, abtransportieren, entsorgen.
Die Transport- und Entsorgungskosten/- gebühren sind in den Einheitspreis einzukalkulieren.
Stammumfang wird 1,0 m über dem Erdboden gemessen,
Stammumfang über 100 cm.
Es dürfen nur die im Landschaftspflegerischen Begleitplan entsprechend markierten Bäume gefällt werden.
Menge: 3,000 St

**5.1.2.180 Baumfällung mit Hubsteiger, Stammumpfang bis 50 cm**
Baumfällung mit Hubsteiger als Zulage,
inkl. Bedienungspersonal für eine Arbeitshöhe bis 30 m gemäß Kennzeichnung und Vorgabe der öBÜ. Bäume fällen inkl. Krone absetzen, Material (Holz und Fällgut) abtransportieren, entsorgen. Baumfällung erfolgt im Bestand.
Die Transport- und Entsorgungskosten/- gebühren sind in den Einheitspreis einzukalkulieren.
Stammumfang wird 1,0 m über dem Erdboden gemessen,
Stammumfang bis 50 cm,
Menge: 1,000 St

**5.1.2.190 Baumfällung mit Hubsteiger, Stammumfang 50 bis 100 cm**
Baumfällung mit Hubsteiger als Zulage,
inkl. Bedienungspersonal für eine Arbeitshöhe bis 30 m gemäß Kennzeichnung und Vorgabe der öBÜ. Bäume fällen inkl. Krone absetzen, Material (Holz und Fällgut) abtransportieren, entsorgen. Baumfällung erfolgt im Bestand.
Die Transport- und Entsorgungskosten/- gebühren sind in den Einheitspreis einzukalkulieren.
Stammumfang wird 1,0 m über dem Erdboden gemessen,
Stammumfang 50 bis 100 cm,
Menge: 1,000 St

**5.1.2.200 Baumfällung mit Hubsteiger, Stammumfang über 100 cm**
Baumfällung mit Hubsteiger als Zulage,
inkl. Bedienungspersonal für eine Arbeitshöhe bis 30 m gemäß Kennzeichnung und Vorgabe der öBÜ. Bäume fällen inkl. Krone absetzen, Material (Holz und Fällgut) abtransportieren, entsorgen. Baumfällung erfolgt im Bestand.
Die Transport- und Entsorgungskosten/- gebühren sind in den Einheitspreis einzukalkulieren.
Stammumfang wird 1,0 m über dem Erdboden gemessen,
Stammumfang 50 bis 100 cm,
Menge: 1,000 St

**5.1.2.210 Wurzelstock, roden, Stammumfang bis 50 cm**
Wurzelstock, roden, aus Grube entfernen, abtransportieren und entsorgen. Die Transport- und Entsorgungskosten/- gebühren sind in den Einheitspreis einzukalkulieren. Baugrube anschließend mit geeignetem Boden verfüllen,
Stammumfang bis 50 cm.
Menge: 26,000 St

**5.1.2.220 Wurzelstock, roden, Stammumfang 50 bis 100 cm**
Wurzelstock, roden, aus Grube entfernen, abtransportieren und entsorgen. Die Transport- und Entsorgungskosten/- gebühren sind in den Einheitspreis einzukalkulieren. Baugrube anschließend mit geeignetem Boden verfüllen,
Stammumfang 50 bis 100 cm.
Menge: 8,000 St

**5.1.2.230 Wurzelstock, roden, Stammumfang über 100 cm**
Wurzelstock, roden, aus Grube entfernen, abtransportieren und entsorgen. Die Transport- und Entsorgungskosten/- gebühren sind in den Einheitspreis einzukalkulieren. Baugrube anschließend mit geeignetem Boden verfüllen,
Stammumfang über 100 cm.
Menge: 2,000 St

**5.1.2.240 Kabel sichern, Telekommunikation**
Kabel sichern im Baubereich,
erdverlegt, Telekommunikation.
Menge: 100,000 m

**5.1.2.250 Zaun aufnehmen, Holzzaun,Wiederaufstellen**
Zaun einschl. evtl. vorhandener Sockel und Pfeiler aufnehmen.
Art = Holzlattenzaun
mit Holzpfosten
und Einzelfundamenten aus Beton oder Mauerwerk.
Zaunhöhe, gesamt, über 1,00 bis 1,50 m.
Pfostenabstand 2,00 bis 2,50 m.
Stoffe säubern und sortiert im Baustellenbereich
lagern.
Mittl. Länge des Förderweges bis 0,25 km.
Nach Beendigung der Bautätigkeit wie vorgefunden
wiederherstellen, einschl. erf. Erdarbeiten und
Fundamente.
Menge: 40,000 m

**5.1.2.260 Zaun aufnehmen, Stahl-Felderzaun,Wiederaufstellen**
Zaun einschl. evtl. vorhandener Sockel und Pfeiler aufnehmen.
Art = Felderzaun
mit Stahlpfosten
und Streifenfundamenten aus Beton,
Höhe über Geländeoberfläche bis 0,35 m.
Zaunhöhe, gesamt, über 1,00 bis 1,50 m.
Pfostenabstand 2,00 bis 2,50 m.
Stoffe säubern und sortiert im Baustellenbereich
lagern.
Mittl. Länge des Förderweges bis 0,25 km.
Nach Beendigung der Bautätigkeit wie vorgefunden
wiederherstellen, einschl. erf. Erdarbeiten und
Fundamente.
Menge: 70,000 m

##### Titel 5.1.3 Qualitätssicherungsmaßnahmen

*Hinweis: Hinweistext*
Der AN hat der öBü und dem AG die aktuellen Prüfzeugnisse der Lieferanten /Hersteller mindestens 14 Tage vor der Materialbestellung zur Prüfung und Freigabe zu übergeben. Materialien, welche nicht durch den AG zum Einbau freigegeben wurden, sind auf Kosten des AN auszubauen und kostenfrei durch die freigegebenen Materialien zu ersetzen.

*Hinweis: Vorbemerkungen Qualitätssicherungsmaßnahmen;*
Vorbemerkungen Qualitätssicherungsmaßnahmen:

Alle ausgeschriebenen Leistungen sind nach einem
betrieblichen Qualtätssicherungssystem des AN,
vorzugsweisenach DIN ISO 9000 ff., durchzuführen.

Das Konzept ist nach Beauftragung und vor Baubeginn vorzulegen.

Die Aufwendungen für die in den ZTV - W, DIN 18300
sowie den relevanten DIN-Normen vorgeschriebenen

Grundprüfungen, Eignungsprüfungen u.
Güteprüfungen der Eigen- und Fremdüberwachung,

insbesondere die Anforderungen gemäß ZTW - W  LB 205,
Punkt 4, sind in die Einheitspreise einzurechnen und
werden nicht gesondert vergütet.

Grundprüfungen:
Der Bieter hat anhand eines gültigen Prüfzeugnisses
einer anerkannten Prüfstelle die grundsätzliche Eignung
von vorgesehenen Baustoffen, Baustoffgemschen und
Baustoffsystemen nachzuweisen. Diese Nachweise müssen
der ausschreibenden Stelle auf Verlangen vor
Auftragserteilung vorgelegt werden.

Eignungsprüfungen:
Der Auftragnehmer hat die Eignung der vorgesehenen
Baustoffe, der Baustoffgemische und der
Baustoffsysteme, soweit er sie zu liefern hat, anhand
von gültigen Prüfzeugnissen einer anerkannten
Prüfstelle nachzuweisen.
Eignungsprüfungen sind rechtzeitig durchzuführen und
ihre Ergebnisse dem AG so vorzulegen, dass eine
Kontrollprüfung des AG vor dem Beginn der Arbeiten
möglich ist.

Eigenüberwachungsprüfungen:
Prüfstelle, Zeitpunkt und Ort der Probenahmen bzw. der
Prüfungen sind mit dem AG abzustimmen. Er behält sich
vor, an den Probeentnahmen und Prüfungen teilzunehmen.
Die Ergebnisse der Prüfungen sind dem AG laufend mit
dem Baufortschritt vorzulegen. Werden Abweichungen von
den vertraglichen Anforderungen festgestellt, so ist
der Auftraggeber sofort zu informieren und deren
Ursachen sind nach Absprache unverzüglich zu
beseitigen.

Kontrollprüfungen
Der AG führt auf eigene Rechnung Kontrollprüfungen
durch, um festzustellen, ob die Güteeigenschaften der
Materialien und der fertigen Leistung den vertraglichen
Anforderungen entsprechen.. Ihre Ergebnisse werden der
Abnahme und Abrechnung zugrunde gelegt. Probeentnahmen
bzw. Prüfungen auf der Baustelle führt der AG in
Anwesenheit des AN durch; sie finden auch in
Abwesenheit des AN statt, wenn er den vorher
bekanntgegebenen Termin nicht wahrnimmt.

Ein gewerke- und baubereichsgegliederter Prüfplan ist
vom AN zu erstellen und dem AG zur Prüfung vorzulegen.
Der Prüfplan ist während der Ausführung
fortzuschreiben. Im Prüfplan müssen folgende Parameter
festgehalten werden.

Ort, Zeit und Art der Probenahme/Prüfung
Ergebnis der Probenahme/Prüfung
Vorgesehene Lösungsmaßnahmen bei Nichterfüllung der
Anforderungen

Vom AN ist zusätzlich ein Prüffeld anzulegen, in dem
die Eignung des  vorgesehenen Verfahrens zur
Nachverdichtung des Deichkörpers nachzuweisen ist.
Die geforderte Verdichtung in einer Tiefe von 1,0 m
ist im Prüffeld mittels Zylinderentnahmeverfahren mit
Dichteprüfung bzw. Densitometerprüfung und
Proctorversuch nachzuweisen.

Anlegen eines Prüffeldes sowie Erstellung eines
Prüfplanes werden gesondert vergütet.

Für vom AG zusätzlich und über den Umfang der ZTV - W
LB 205 hinaus verlangte Prüfungen und Kontrollprüfungen
sind folgende Leistungspositionen vorgesehen.

**5.1.3.10 Geraet fuer Kontrollpruef. stellenProctorversuch*0,8 - 4,0 m tief*Versuchsort n.AG**
StL-Nr. 92205270041901
Geraet fuer Kontrollpruefungen stellen fuer:
Proctorversuch nach DIN 18 127.
Sondiertiefe 0,8 - 4,00 m

Leistungsumfang 'Gestellung der Gerätschaften,
Probenahme, Laboruntersuchung durch ein unabhängiges,
staatlich anerkanntes Prüfinstitut.Nur auf Anweisung des
AG'

Der Versuchsort wird vom AG angegeben.
Menge: 15,000 St

**5.1.3.20 Geraet fuer Kontrollpruef. stellenKorngroessenvert.*0,8 - 4,0 m tief*Versuchsort n.AG**
StL-Nr. 92205270081901
Geraet fuer Kontrollpruefungen stellen fuer:
Bestimmung der Korngroessenverteilung nach DIN 18 123.
Sondiertiefe 0,8 - 4,00 m

Leistungsumfang 'Gestellung der Gerätschaften,
Probenahme, Laboruntersuchung durch ein unabhängiges,
staatlich anerkanntes Prüfinstitut.Nur auf Anweisung
des AG'

Der Versuchsort wird vom AG angegeben.
Menge: 5,000 St

**5.1.3.30 Geraet fuer Kontrollpruef. stellenPlattendr. 30 cm*0,8 - 4,0 m tief*Versuchsort n.AG**
StL-Nr. 92205270011901
Geraet fuer Kontrollpruefungen stellen fuer:
Plattendruckversuch nach DIN 18 134
Plattendurchmesser 30 cm.
Sondiertiefe 0,8 - 4,00 m

Leistungsumfang 'Gestellung der Gerätschaften,
Auswertung und Darstellung der Meßergebnisse. Nur auf
Anweisung des AG'

Der Versuchsort wird vom AG angegeben.
Menge: 15,000 St

**5.1.3.40 Kontrollprüfung kf-Wert-Bestimmung**
kf-Wertbestimmung nach DIN 18134
Sondiertiefe bis 1,0 m.

Leistungsumfang Gestellung der Gerätschaften,
Probenahme, Laboruntersuchung durch ein unabhängiges,
staatlich anerkanntes Prüfinstitut.Nur auf Anweisung
des AG

Der Versuchsort wird vom AG angegeben.
Menge: 5,000 St

**5.1.3.50 Prüfplan erstellen, fortschreiben**
*** Pauschalposition
Erstellung eines gewerke- und baubereichsgegliederten
Prüfplan. Der Prüfplan ist während der Ausführung
fortzuschreiben. Im Prüfplan müssen folgende Parameter
festgehalten werden.

Ort, Zeit und Art der Probenahme/Prüfung
Ergebnis der Probenahme/Prüfung
Vorgesehene Lösungsmaßnahmen bei Nichterfüllung der
Anforderungen.
Menge: 1,000 PSCH

**5.1.3.60 Prüffeld Nachverdichtung anlegen**
*** Pauschalposition
Vom AN ist im Baubereich am Altdeich ein Prüffeld
anzulegen, um die Eignung und Wirkung
des vorgesehenen Verfahrens
zur Nachverdichtung des Deichkörpers
nachzuweisen bzw. zu prüfen.

Ort und Größe in Abstimmung mit dem AG nach Wahl des
AN.

Die geforderte Verdichtung in einer Tiefe von 1,0 m
ist im Prüffeld mittels Zylinderentnahmeverfahren mit
Dichteprüfung bzw. Densitometerprüfung und
Proctorversuch nachzuweisen.

In die Position einzukalkulieren sind 4
Verdichtungsprüfungen wie oben genannt.
Menge: 1,000 PSCH

**5.1.3.70 Qualitätssicherungsplan**
*** Pauschalposition
Erstellen eines QS- Planes (Qualitätssicherungsplan) gemäß beigefügter Anlage für die folgenden auszuführenden Arbeiten:

- GTD
- Stützkörpermaterial
- Deckschicht
- Ausgleichsschicht
- Schottertragschicht

Darzustellen und zu beschreiben sind die aufgeführten Punkte gemäß beigefügter Anlage.

Darüber hinaus sind die Vorgaben der ZTV-W LB 205 und 210 zu berücksichtigen.

Der QS-Plan ist ständig fortzuschreiben und zu aktualisieren.
Anmerkungen / Auflagen durch die Bauleitung / öBü des AG sind einzuarbeiten und umzusetzen.
Das aktualisierte QS- Programm ist dem AG bzw. dessen Bevollmächtigten unaufgefordert vorzulegen.

Nach Abschluss der Bauarbeiten wird durch die Eigenüberwachung eine vollständige Abschlussdokumentation übergeben, in welcher mindestens folgende Angaben enthalten sind:

- Beschreibung der durchgeführten Prüfungen
- Vergleich der Prüfanzahlen (Soll - Ist)
- Bewertung der Ergebnisse (Einhaltung der geforderten Parameter)
- Lageplan mit Darstellung der Probenahmestellen (bauteilbezogen)
- tabellarische Zusammenfassung der Prüfergebnisse
- Prüfprotokolle

Der Entwurf des QSP ist spätestens 1 Woche nach Zuschlagserteilung, die erste Vollversion spätestens 2 Wochen vor Baubeginn beim AG bestätigen zu lassen. Der QSP ist dem AG 2 fach in Papierform und digital zu übergeben.
Menge: 1,000 PSCH

**5.1.3.80 Eignungsnachweise**
*** Pauschalposition
Eignungsnachweise nach den Prüfparametern gemäß Qualitätssicherungsplan vor Lieferung und Einbau beim AG vorlegen.

Die Eignungsnachweise gelten für folgende einzubauenden Materialien:

- GTD
- Stützkörpermaterial
- Deckschicht
- Ausgleichsschicht
- Schottertragschicht
Menge: 1,000 PSCH

**5.1.3.90 Herstellung der Probefelder Dichtung**
Eignungsnachweis der Tondichtung unter Einbaubedingungen in einem Probefeld, Probefeld für Lieferboden komplett herstellen. Abmessungen des Probefeldes:
Breite ca. 5 m und Länge 5 m
Einbaustärke: 3 Lagen mit Schichtstärken ca. 30 bis 50 cm im verdichteten Zustand
Der Einbau hat mit für den Einsatz auf der Baustelle vorgesehenen Maschinen im Beisein des AG, der örtlichen Bauüberwachung des AG, der Eigenüberwachung sowie der Fremdüberwachung zu erfolgen. Er dient zur Ermittlung der tatsächlich erforderlichen Einbaustärken und der Geräteauswahl.

Die Materialien (GTD) sind entsprechend dem Regelprofil und dem QSP und den gewählten Einbaugeräten lagenweise einzubauen und zu verdichten, einschl. Lieferung der erforderlichen Materialien.

Je Lage sind 3 Stück Einschlagstutzen (ungestörte Probe) zu entnehmen. Diese sind nach den Prüfparametern gemäß Qualitätssicherungsplan im Labor eines qualifizierten Baugrundbüros  zu untersuchen:

Im Ergebnis der Untersuchungen werden durch den Kontrollprüfer des AG die verbindlichen Einbaulagenstärken sowie die Mindestanzahl der Walzenübergänge festgelegt.
Menge: 2,000 St

**5.1.3.100 Herstellung der Probefelder Stützkörper**
Eignungsnachweis des Stützkörpers unter Einbaubedingungen in einem Probefeld, Probefeld für Lieferboden komplett herstellen. Abmessungen des Probefeldes:
Breite ca. 5 m und Länge 5 m
Einbaustärke: 3 Lagen mit Schichtstärken ca. 30-50 cm im verdichteten Zustand
Der Einbau hat mit für den Einsatz auf der Baustelle vorgesehenen Maschinen im Beisein des AG, der örtlichen Bauüberwachung des AG, der Eigenüberwachung sowie der Fremdüberwachung zu erfolgen. Er dient zur Ermittlung der tatsächlich erforderlichen Einbaustärken und der Geräteauswahl.

Die Materialien (Stützkörper) sind entsprechend dem Regelprofil und dem QSP und den gewählten Einbaugeräten lagenweise einzubauen und zu verdichten, einschl. Lieferung der erforderlichen Materialien.

Je Lage sind 3 Stück Einschlagstutzen (ungestörte Probe) zu entnehmen. Diese sind nach den Prüfparametern gemäß Qualitätssicherungsplan im Labor eines qualifizierten Baugrundbüros  zu untersuchen:

Im Ergebnis der Untersuchungen werden durch den Kontrollprüfer des AG die verbindlichen Einbaulagenstärken sowie die Mindestanzahl der Walzenübergänge festgelegt.
Menge: 2,000 St

**5.1.3.110 Statischer Lastplattendruckversuch**
Statischer Lastplattendruckversuch nach DIN 18134 im Beisein des AG bzw. dessen Bevollmächtigten durchführen und auswerten. Inkl. Vorlage der Protokolle in 2-facher Ausfertigung. Versuche, die die geforderten Werte nicht erreichen werden nicht anerkannt und sind nach Wiederholung der Verdichtungsarbeiten erneut  durchzuführen und einzureichen. Auf Anforderung des AG.

In den EP sind alle notwendigen Hilfsmittel zur Durchführung der Leistung, z.B. Bereitstellung Gegengewicht, einzukalkulieren.

Die Ergebnisse sind dem AG bzw. des Bevollmächtigten unaufgefordert zu übersenden.

gilt für Deichkronen- und Deichverteidigungsweg
Menge: 50,000 St

**5.1.3.120 Dynamischer Lastplattenversuch**
Dynamischer Lastplattendruckversuch nach TP BF-StB Teil B 8.3 im Beisein des AG bzw. dessen Bevollmächtigten durchführen und auswerten. Inkl. Vorlage der Protokolle in 2-facher Ausfertigung. Versuche, die die geforderten Werte nicht erreichen, werden nicht anerkannt und sind nach Wiederholung der Verdichtungsarbeiten erneut durchzuführen und einzureichen. Auf Anforderung des AG.

Die Ergebnisse sind dem AG bzw. des Bevollmächtigten unaufgefordert zu übersenden.

gilt für Deichkronen- und Deichverteidigungsweg
Menge: 50,000 St

**5.1.3.130 Zulage für Probefelder 2 m x 2 m**
Zulage zu den jeweiligen Tragschichtpositionen für das Anlegen von Probefeldern auf dem Rohplanum mit den Abmessungen 2,0 m x 2,0 m zur Bestimmung des erforderlichen Aufbaues des Deichkronenweges bzw. Deichverteidigungsweges erstellen und anschließend rückbauen.

inkl. Auswertung der Ergebnisse
Menge: 4,000 St

##### Titel 5.1.4 Naturschutzfachliche Leistungen

**5.1.4.10 Amphibienschutzzaun liefern und aufbauen**
Mobiler Amphibienschutzzaun nach RAS LP 4 Bild 22, freitragend bestehend aus:
Spezialgewebe - Polyestergarn in Kettrichtung sowie  einem grünen Polypropylengarn in Schussrichtung, 100 cm hoch,UV-stabil, bewitterungsstabil, reißfest inkl. Haltepfosten bei einem Abstand von 1,75m,  sowie alle 24,50 m 2 Heringe 300 mm lang und 2 V2A  Seile zur seitlichen  Abspannung. Niederhalter 3 Stück pro 2 Meter zum dichten Abschluss der Laufstraße. Korrosionsschutz Haltepfosten und Netzniederhalter : stückfeuerverzinkt nach DIN EN ISO 1461
Einschließlich Lieferung und durchgehende Andeckung des unteren Zaunrandes mit Sand sowie aller Nebenleistungen, Kleinteile und Hilfskonstruktionen.
Menge: 165,000 m

**5.1.4.20 Amphibienschutzzaun über die Dauer der Baumaßnahme unterhalten**
Unter Pos. 01.04.0020 beschrieben sowie den vom AN hergestellten Amphibienschutzzaun über die Dauer der Baumaßnahme kontrollieren und unterhalten.
Folgende Leistungen sind notwendig:
- Kontrolle des Amphibienschutzzaunes auf Schutzwirkung
- Nachbesserung der Sandauffüllung,
- Ersatz des beschädigten Amphibienschutzzaunes in Abstimmung mit der ökologischen Bauleitung.
- Regelmäßige Kontrolle des Zaunes während der Bauzeit (1x wöchentlich). Schäden am Zaun sind durch den AN unverzüglich zu beseitigen. Die Kosten hierfür sind einzukalkulieren.
- Inkl. Erdarbeiten, Befestigungsmaterial, Kleinteile und Nebenleistungen.
Menge: 165,000 m

**5.1.4.30 Vorhandenen Amphibienschutzzaun rückbauen**
Vorbeschriebenen Amphibienschutzzaun rückbauen, und fachgerechte Entsorgung aller anfallenden Stoffe.

Inkl. Erdarbeiten, Befestigungsmaterial, Kleinteile und Nebenleistungen.
Menge: 165,000 m

**5.1.4.40 Umsetzen, Öffnen/Schließen, Reparatur vorh. Folienzaun**
Öffnen/Schließen des Amphibienzaunes an vorhandenen Öffnungsstellen
bzw. Umsetzen/Erweitern des Folienzaunes nach Erfordernis und Reparieren infolge Beschädigungen aus Eigen- und Fremdeinwirkung,
Zaun bestehend aus Holzpflöcken mit Drahtverspannung und darüber gestülpter glatter Baufolie, Folie beidseitig des Zaunes im Fußbereich mit Sand beschwert.
Abrechnung pro Meter geöffneter/geschlossener/umgesetzter/reparierter Zaun inkl. Material, in Absprache mit der ökol. BÜ/der BÜ.
Menge: 165,000 lfdm

**5.1.4.50 Eimer 10 ltr. liefern, eingraben, unterhalten**
Entlang des Amphibienschutzzaunes, Eingraben von 10 l-Eimern mit einem Abstand von 20 m auf einer Länge von ca. 165 m Eimer liefern und ebenerdig und bündig an den Amphibienschutzzaun eingraben.
Einbau/Platzierung der Fangeimer wird durch eine ökologische Bauüberwachung begleitet und abgestimmt.
Einschließlich Lieferung und Einbau der Deckel und Kletterhilfen.
Menge: 8,000 St

**5.1.4.60 Tägliche, morgendliche Kontrolle der Fangeimer**
Tägliche, morgendliche Kontrolle der Fangeimer während der Hauptwanderungszeit der Amphibien.
Menge: 150,000 d

**5.1.4.70 Rückbau der Fangeimer**
Rückbau der vorbeschriebenen Eimer, vollständig entfernen, Löcher verfüllen. Einschließlich Entsorgung aller Reststoffe.
Menge: 8,000 St

**5.1.4.80 Greifvogelstangen liefern und einbauen**
Greifvogelstange aus buntgeschältem Nadelholz, 5 m lang, Zopf DU = 5 - 6 cm, standfest aufstellen, einschließlich erforderlicher Erdarbeiten. Auf dem Stangenende ist ein 30 cm langes halbrundes Querholz,DU = 5-6 cm, mit Streben kippsicher zu befestigen.
Unteres Stangenende ca. 120 cm imprägnieren.

Der Ort der Aufstellung ist mit dem AG abzustimmen.
Menge: 26,000 St

##### Titel 5.1.5 Koordinierungsleistungen

**5.1.5.10 Koordinierung mit geotechnischer Bauüberwachung**
*** Pauschalposition
Aufwendungen für die Koordinierung des Baugeschehens und des Bauablaufes mit der vom AG beauftragten geotechnischen Bauüberwachung.

Hierfür erforderliche Koordinierungsleistungen, wie z.B. Terminabstimmungen, Schaffung von Baufreiheit, Koordinierung der Kontrollmessungen während den Bauphasen sind in den EP einzukalkulieren.

Die Ergebnisse der Eigenüberwachung sind kontinuierlich und ohne zusätzliche Aufforderung durch den AG an die Bauüberwachung Geotechnik zu übersenden.
Menge: 1,000 PSCH

**5.1.5.20 Archäologische Grabungen SA 1-4, Koordinierung**
*** Pauschalposition
Koordinierung der archäologischen Baubegleitung in den SA 1-4 mit
einem Mitarbeiter des LDA. Durchführung an mehreren Tagen
im Zuge der Erdarbeiten (Abtrag/Aushub).

Hierfür erforderliche Koordinierungsleistungen, wie z.B. Terminabstimmungen,
Schaffung von Baufreiheit während der Bauphasen sind in den EP einzukalkulieren.
Menge: 1,000 PSCH

**5.1.5.30 Koordinierung mit ökologischer Bauüberwachung**
*** Pauschalposition
Aufwendungen für die Koordinierung des Baugeschehens und des Bauablaufes mit der ökologischen Bauüberwachung
Menge: 1,000 PSCH

**5.1.5.40 Koordinierung Kampfmittel**
*** Pauschalposition
Aufwendungen für die Koordinierung des Baugeschehens und des Bauablaufes mit der Kampfmittelbegleitung sowie Bergung
Menge: 1,000 PSCH

##### Titel 5.1.6 Bestandsdokumentation

*Hinweis: Vorbemerkungen Bestandsdokumentation:*
Vorbemerkungen Bestandsdokumentation:

Die Bestandsdokumentation des AN hat nach ZTV - W LB
202 unter Berücksichtigung der LHW-Vermessungsrichtlinie
zu erfolgen.

Sämtliche Baupläne einschl. evtl. Werkspläne des AN,
handschriftlich ergänzt um die bauzeitlichen Änderungen
oder Ergänzungen und vom AN gegengezeichnet, sind dem
AG mit Planverzeichnis vor der Abnahme der Bauleistung
jeweils 1-fach zu übergeben.

Weiterhin hat der AN sämtliche baustellenspezifische
Unterlagen, zusammengestellt mit Inhaltsverzeichnis in
1-facher Ausfertigung in einem Ordner mit
Registereinteilung zur Prüfung zu übergeben.
Nach erfolgter Prüfung durch die BOL sind die
Unterlagen 5-fach zu übergeben.
Zusätzlich sind diese Unterlagen 1-fach auf Datenträger
DVD im nachfolgenden Format zu übergeben:

Zeichnungen:
nach LHW-Vermessungsrichtlinie, unabhängig
vom übergebenen Datenformat

**5.1.6.10 Bestandsunterlagen**
*** Pauschalposition
Erstellung und Übergabe von Bestandsunterlagen vor der
Bauabnahme gemäß Vorbemerkungen, Übergabe der ergänzten
Baupläne und der Bestandsvermessung mit Planverzeichnis
im System AutoCAD 2000 oder höher nach der
LHW-Vermessungsrichtlinie als Diskette oder auf CD-Rom mit
allen Angaben zur Layerbelegung.

Sämtliche überarbeiteten/ausgeführten Baupläne des
AG/Ingenieurbüros sind vom AN bzw. dem verantwortlichen
Bauleiter des AN zu unterzeichnen. Die Originale
verbleiben beim AG.

Soweit Ausführungs- und Werkspläne vom AN erstellt
wurden, sind diese zusätzlich nach der LHW-Vermessungsrichtlinie
als Diskette oder auf CD-Rom mit allen Angaben
zur Layerbelegung fertig bearbeitet zu übergeben.
Menge: 1,000 PSCH

**5.1.6.20 Bestandsdokumentation**
*** Pauschalposition
Erstellung und Übergabe einer Bestandsdokumentation
gemäß Vorbemerkungen und ZTV - W LB 202 vor der
Bauabnahme.

Übergabe in 1-facher Ausfertigung in einem Ordner zur
Prüfung.

Nach erfolgter Bauabnahme sind die vollständigen, von
der BOL geprüften Unterlagen mit eingearbeiteten
Änderungen bzw. Ergänzungen 5-fach in Ordnern mit
Inhaltsverzeichnis und Registereinteilung zu übergeben.

Inhalt der Bestandsdokumentation:

Örtliche Aufmaße
Rückgabeerklärung der durch die Baumaßnahme in Anspruch
genommenen Flächen und Wege
Bautagesberichte
Gütebescheinigungen und Lieferscheine über das gesamte
eingebaute Material
Sämtliche Prüfprotokolle der Eigen- und
Fremdüberwachung einschl. fortgeschriebener Prüfplan
Erklärung des AN über die projektgerechte Ausführung
Revisionsunterlagen
Sämtliche Entsorgungsnachweise für Materialien
Bauleitererklärung des AN
Menge: 1,000 PSCH

**5.1.6.30 Bestandsvermessung Urdeich**
*** Pauschalposition
Zusätzliche Bestandsvermessung des zu sanierenden
Deichabschnittes vor Beginn der Bauarbeiten gemeinsam
mit der BOL, Übergabe an den AG mit Planverzeichnis im
System AutoCAD 2000 oder höher nach der LHW-Vermessungsrichtlinie
als Diskette oder auf CD-Rom mit allen Angaben
zur Layerbelegung.
Das gemeinsam mit der BOL erstellte Aufmass des Deiches
bildet die Abrechnungsgrundlage der Leistungen.
Menge: 1,000 PSCH

**5.1.6.40 Abnahmedokumentation**
*** Pauschalposition
Abnahmedokumentation mit folgendem Inhalt in Ordner mit Inhaltsverzeichnis und Einlegeblätter zusammenstellen und 2- fach übergeben.

- Bestandspläne
- Abnahmeprotokolle fremder Rechtsträger
- Abnahmebestätigung von Privatflächen
- Erklärung des AN zur Baustellenberäumung
- Nachweis der RSA-Anordnung und Regelpläne
- Bautagebuch
- Lieferscheine und Zertifikate
- Kippscheine, Deponiegebühren, Entsorgungsnachweise
- Protokolle Materialprüfergebnisse/ technische Merkblätter
- Protokolle/ Nachweise Verformungsmodule getrennt nach
  Grundplanum, Frostschutzschicht, Schottertragschicht und Einbauort
 - Schriftwechsel, Zustimmungen, Auflagen anderer Rechtsträger
- Aufmaßunterlagen (Abmessungen Gründungen,Auffüllungen, Sohlhöhen, etc.)
- Fotodokumentation, Digital-Fotots auf CD, Farbausdruck (4
 Bilder je Seite)mit sichtbarer Bezeichnung wichtiger Bauteile bzw. Abschnitte
- schriftliche Erklärungen des AN über das projektgerechte
Bauen und den Einsatz der vorgegebenen Materialien
- Abnahmeprotokolle und Protokolle von Bauberatungen
- Betriebsanleitungen, Wartungs- und Pflegeplan
- Bauleitererklärungen

Bei der Erstellung der Abnahmedokumentation sind Inhalt und Struktur
des LHW-Datencontainers zu beachten. Diese Information
ist als Anlage beigefügt.
Menge: 1,000 PSCH

##### Titel 5.1.7 Stundenlohnarbeiten

**5.1.7.10 Verrechnungssatz für Arbeitskraft, Poliere**
Stundenlohnarbeiten durch Arbeitskräfte auf
ausdrückliche Anordnung des AG ausführen.
Der Verrechnungssatz für die jeweilige Arbeitskraft
umfasst sämtliche Aufwendungen, insbesondere den
tatsächlichen Lohn einschliesslich vermögenswirksamer
Leistungen mit den Zuschlägen für Gemeinkosten
(Sozialkassenbeiträge, Winterbauumlage und dgl.),
sowie Lohn- bzw. Gehaltsnebenkosten und Zuschläge für
überstunden.
Zuschläge für Nacht-, Sonntags- und Feiertagsarbeit
werden gesondert vergütet, wenn der AG diese
ausdrücklich veranlasst.
Poliere, Schachtmeister oder dgl.
Menge: 10,000 Std

**5.1.7.20 Verrechnungssatz für Arbeitskraft, BVA (II)**
Stundenlohnarbeiten durch Arbeitskräfte auf
ausdrückliche Anordnung des AG ausführen.
Der Verrechnungssatz für die jeweilige Arbeitskraft
umfasst sämtliche Aufwendungen, insbesondere den
tatsächlichen Lohn einschliesslich vermögenswirksamer
Leistungen mit den Zuschlägen für Gemeinkosten
(Sozialkassenbeiträge, Winterbauumlage und dgl.),
sowie Lohn- bzw. Gehaltsnebenkosten und Zuschläge für
Überstunden.
Zuschläge für Nacht-, Sonntags- und Feiertagsarbeit
werden gesondert vergütet, wenn der AG diese
ausdrücklich veranlasst.
Bauvorarbeiter oder dgl. (Berufsgruppe II).
Menge: 10,000 Std

**5.1.7.30 Verrechnungssatz für Arbeitskraft, BFA (V 1)**
Stundenlohnarbeiten durch Arbeitskräfte auf
ausdrückliche Anordnung des AG ausführen.
Der Verrechnungssatz für die jeweilige Arbeitskraft
umfasst sämtliche Aufwendungen, insbesondere den
tatsächlichen Lohn einschliesslich vermögenswirksamer
Leistungen mit den Zuschlägen für Gemeinkosten
(Sozialkassenbeiträge, Winterbauumlage und dgl.),
sowie Lohn- bzw. Gehaltsnebenkosten und Zuschläge für
Überstunden.
Zuschläge für Nacht-, Sonntags- und Feiertagsarbeit
werden gesondert vergütet, wenn der AG diese
ausdrücklich veranlasst.
Baufacharbeiter (Berufsgruppe V 1).
Menge: 10,000 Std

**5.1.7.40 Verrechnungssatz für Arbeitskraft, Bauwerker (VII)**
Stundenlohnarbeiten durch Arbeitskräfte auf
ausdrückliche Anordnung des AG ausführen.
Der Verrechnungssatz für die jeweilige Arbeitskraft
umfasst sämtliche Aufwendungen, insbesondere den
tatsächlichen Lohn einschliesslich vermögenswirksamer
Leistungen mit den Zuschlägen für Gemeinkosten
(Sozialkassenbeiträge, Winterbauumlage und dgl.),
sowie Lohn- bzw. Gehaltsnebenkosten und Zuschläge für
Überstunden.
Zuschläge für Nacht-, Sonntags- und Feiertagsarbeit
werden gesondert vergütet, wenn der AG diese
ausdrücklich veranlasst.
Bauwerker (Berufsgruppe VII).
Menge: 10,000 Std

**5.1.7.50 Verrechnungssatz für Arbeitskraft, Monteure**
Stundenlohnarbeiten durch Arbeitskräfte auf
ausdrückliche Anordnung des AG ausführen.
Der Verrechnungssatz für die jeweilige Arbeitskraft
umfasst sämtliche Aufwendungen, insbesondere den
tatsächlichen Lohn einschliesslich vermögenswirksamer
Leistungen mit den Zuschlägen für Gemeinkosten
(Sozialkassenbeiträge, Winterbauumlage und dgl.),
sowie Lohn- bzw. Gehaltsnebenkosten und Zuschläge für
Überstunden.
Zuschläge für Nacht-, Sonntags- und Feiertagsarbeit
werden gesondert vergütet, wenn der AG diese
ausdrücklich veranlasst.
Monteure.
Menge: 10,000 Std

**5.1.7.60 Verrechnungssatz für Arbeitskraft, E-Schweißer**
Stundenlohnarbeiten durch Arbeitskräfte auf
ausdrückliche Anordnung des AG ausführen.
Der Verrechnungssatz für die jeweilige Arbeitskraft
umfasst sämtliche Aufwendungen, insbesondere den
tatsächlichen Lohn einschliesslich vermögenswirksamer
Leistungen mit den Zuschlägen für Gemeinkosten
(Sozialkassenbeiträge, Winterbauumlage und dgl.),
sowie Lohn- bzw. Gehaltsnebenkosten und Zuschläge für
Überstunden.
Zuschläge für Nacht-, Sonntags- und Feiertagsarbeit
werden gesondert vergütet, wenn der AG diese
ausdrücklich veranlasst.
Geprüfte Elektro-Schweißer.
Menge: 10,000 Std

**5.1.7.70 Verrechnungssatz für Arbeitskraft, Facharbeiter**
Stundenlohnarbeiten durch Arbeitskräfte auf
ausdrückliche Anordnung des AG ausführen.
Der Verrechnungssatz für die jeweilige Arbeitskraft
umfasst sämtliche Aufwendungen, insbesondere den
tatsächlichen Lohn einschliesslich vermögenswirksamer
Leistungen mit den Zuschlägen für Gemeinkosten
(Sozialkassenbeiträge, Winterbauumlage und dgl.),
sowie Lohn- bzw. Gehaltsnebenkosten und Zuschläge für
Überstunden.
Zuschläge für Nacht-, Sonntags- und Feiertagsarbeit
werden gesondert vergütet, wenn der AG diese
ausdrücklich veranlasst.
Facharbeiter.
Menge: 10,000 Std

**5.1.7.80 Verrechnungssatz für Baugerät, Bagger bis 0,4 m3**
Stundenlohnarbeiten durch Baugeräte auf Anordnung des
AG ausführen.
Der Verrechnungssatz für das jeweilige Gerät umfasst
sämtliche Aufwendungen für den Einsatz, insbesondere
Gerätevorhalte- und Betriebsstoffkosten sowie
sämtliche Zuschläge einschliesslich der Kosten für
das Bedienungspersonal.
Der Verrechnungssatz gilt für das zum Zeitpunkt des
Abrufes einsatzbereit auf der Baustelle befindliche
Baugerät.
Vergütet werden die tatsächlich geleisteten
Arbeitsstunden.
Bagger bis 0,4 m3.
Menge: 10,000 Std

**5.1.7.90 Verrechnungssatz für Baugerät, Bagger 0,4-1,0 m3**
Stundenlohnarbeiten durch Baugeräte auf Anordnung des
AG ausführen.
Der Verrechnungssatz für das jeweilige Gerät umfasst
sämtliche Aufwendungen für den Einsatz, insbesondere
Gerätevorhalte- und Betriebsstoffkosten sowie
sämtliche Zuschläge einschliesslich der Kosten für
das Bedienungspersonal.
Der Verrechnungssatz gilt für das zum Zeitpunkt des
Abrufes einsatzbereit auf der Baustelle befindliche
Baugerät.
vergütet werden die tatsächlich geleisteten
Arbeitsstunden.
Bagger über 0,4 bis 1,0 m3.
Menge: 10,000 Std

**5.1.7.100 Verrechnungssatz für Baugerät, Bagger üb.1,0 m3**
Stundenlohnarbeiten durch Baugeräte auf Anordnung des
AG ausführen.
Der Verrechnungssatz für das jeweilige Gerät umfasst
sämtliche Aufwendungen für den Einsatz, insbesondere
Gerätevorhalte- und Betriebsstoffkosten sowie
sämtliche Zuschläge einschliesslich der Kosten für
das Bedienungspersonal.
Der Verrechnungssatz gilt für das zum Zeitpunkt des
Abrufes einsatzbereit auf der Baustelle befindliche
Baugerät.
vergütet werden die tatsächlich geleisteten
Arbeitsstunden.
Bagger über 1,0 m3.
Menge: 10,000 Std

**5.1.7.110 Verrechnungssatz für Baugerät, Frontl.L - 45 kW**
Stundenlohnarbeiten durch Baugeräte auf Anordnung des
AG ausführen.
Der Verrechnungssatz für das jeweilige Gerät umfasst
sämtliche Aufwendungen für den Einsatz, insbesondere
Gerätevorhalte- und Betriebsstoffkosten sowie
sämtliche Zuschläge einschliesslich der Kosten für
das Bedienungspersonal.
Der Verrechnungssatz gilt für das zum Zeitpunkt des
Abrufes einsatzbereit auf der Baustelle befindliche
Baugerät.
vergütet werden die tatsächlich geleisteten
Arbeitsstunden.
Frontlader, luftbereift bis 45 kW.
Menge: 10,000 Std

**5.1.7.120 Verrechnungssatz für LKW, LKW 3,5 t**
Stundenlohnarbeiten durch Lastkraftwagen auf Anordnung
des AG ausführen.
Der Verrechnungssatz für den jeweiligen LKW umfasst
sämtliche Aufwendungen für den Einsatz des LKW,
insbesondere Gerätevorhalte- und Betriebsstoffkosten
sowie sämtliche Zuschläge einschliesslich der Kosten
für den Fahrer.
Der Verrechnungssatz gilt für das zum Zeitpunkt des
Abrufes einsatzbereit auf der Baustelle befindliche
Fahrzeug.
vergütet werden die tatsächlich geleisteten
Arbeitsstunden nach der tatsächlichen Nutzlast des
jeweiligen LKW (ohne Erhöhung der Nutzlaststufe für
Sonderfahrzeuge).
LKW, ca. 3,5 t Nutzlast.
Menge: 10,000 Std

**5.1.7.130 Verrechnungssatz für LKW, LKW-Kipper 8 t**
Stundenlohnarbeiten durch Lastkraftwagen auf Anordnung
des AG ausführen.
Der Verrechnungssatz für den jeweiligen LKW umfasst
sämtliche Aufwendungen für den Einsatz des LKW,
insbesondere Gerätevorhalte- und Betriebsstoffkosten
sowie sämtliche Zuschläge einschliesslich der Kosten
für den Fahrer.
Der Verrechnungssatz gilt für das zum Zeitpunkt des
Abrufes einsatzbereit auf der Baustelle befindliche
Fahrzeug.
vergütet werden die tatsächlich geleisteten
Arbeitsstunden nach der tatsächlichen Nutzlast des
jeweiligen LKW (ohne Erhöhung der Nutzlaststufe für
Sonderfahrzeuge).
LKW-Kipper, ca. 8 t Nutzlast.
Menge: 10,000 Std

**5.1.7.140 Verrechnungssatz für LKW, LKW-Kipper 12 t**
Stundenlohnarbeiten durch Lastkraftwagen auf Anordnung
des AG ausführen.
Der Verrechnungssatz für den jeweiligen LKW umfasst
sämtliche Aufwendungen für den Einsatz des LKW,
insbesondere Gerätevorhalte- und Betriebsstoffkosten
sowie sämtliche Zuschläge einschliesslich der Kosten
für den Fahrer.
Der Verrechnungssatz gilt für das zum Zeitpunkt des
Abrufes einsatzbereit auf der Baustelle befindliche
Fahrzeug.
vergütet werden die tatsächlich geleisteten
Arbeitsstunden nach der tatsächlichen Nutzlast des
jeweiligen LKW (ohne Erhöhung der Nutzlaststufe für
Sonderfahrzeuge).
LKW-Kipper, ca. 12 t Nutzlast.
Menge: 10,000 Std

**5.1.7.150 Verrechnungssatz für LKW, Tieflader**
Stundenlohnarbeiten durch Lastkraftwagen auf Anordnung
des AG ausführen.
Der Verrechnungssatz für den jeweiligen LKW umfasst
sämtliche Aufwendungen für den Einsatz des LKW,
insbesondere Gerätevorhalte- und Betriebsstoffkosten
sowie sämtliche Zuschläge einschliesslich der Kosten
für den Fahrer.
Der Verrechnungssatz gilt für das zum Zeitpunkt des
Abrufes einsatzbereit auf der Baustelle befindliche
Fahrzeug.
vergütet werden die tatsächlich geleisteten
Arbeitsstunden nach der tatsächlichen Nutzlast des
jeweiligen LKW (ohne Erhöhung der Nutzlaststufe für
Sonderfahrzeuge).
Tieflader.
Menge: 10,000 Std

#### Gewerk 5.2 Sanierungsabschnitt 1

##### Titel 5.2.1 Erdarbeiten

*Hinweis: Vorbemerkungen Erdarbeiten:*
Vorbemerkungen Erdarbeiten:

Es gelten die Bestimmungen der ZTV - W LB 205 und der
VOB / C, DIN 18300 für:

Abtrag, Zwischenlagerung und Wiederandecken des
Oberbodens
Abtragen, Zwischenlagern und Wiedeinbau von
Dammschüttungen
Lieferung und Einbau von Dammschüttungen
Zwischenlagerung von Bodenmassen

Soweit nicht anders beschrieben, sind jeweils Aushub,
Zwischentransporte auf der Baustelle sowie von und zum
Zwischenlager, Zwischenlagerung und Wiedereinbau,
einschl. der Verdichtung Dpr = 100 % bzw. 97 % gemäß
ZTV - W LB 205 in die Einheitspreise einzurechnen.

Der AN hat mit seinem anzuliefernden und dem örtlich
weiter zu verwendenden Material Eignungsprüfungen zum
Nachweis der Eignung der Baustoffe durchzuführen.

Die Prüfzeugnisse einer anerkannten Prüfstelle sind
vorzulegen.

Einbauversuche sind im Rahmen der Eignungsprüfung
durchzuführen zur Festlegung von:

zulässigem Einbauwassergehalt
Einbaubedingungen (Höhe der Schüttlagen)
Verdichtungsgeräten, Art der Walzenmantel
Anzahl der Verdichtungsübergänge

Eine Einbauvorschrift ist dem AG / der BOL vor Begin
der Ausführung zur Freigabe vorzulegen. Grundlage
hierfür bildet die ZTV W - LB 205.

Durch den AN ist Erdstoff mit einem Wassergehalt gemäß
Proctorkurve anzuliefern, der eine Verdichtung gemäß
ZTV W - LB 205 ohne besondere Maßnahmen gewährleistet.
Dies ist in die Einheitspreise einzurechnen.
Soweit der natürliche Wassergehalt an der
Gewinnungsstelle gemäß Proctorkurve zu hoch oder zu
niedrig ist, werden die erforderlichen Maßnahmen zur
Gewährleistung der geforderten Einbaubedingungen, wie
Befeuchten oder Kalkstabilisierung vom AN
durchgeführt, ohne dass eine gesonderte Vergütung
hierfür durch den AG erfolgt.
Die in den Leistungspositionen ausgewiesenen Maßnahmen
zur Verbesserung des Wassergehaltes der Erdstoffe
werden nur vergütet, wenn der Erdstoff an der
Einbaustelle infolge Trockenheit oder Niederschlägen
verbessert werden muß.

Bodenabtrag:
Beim Bodenabtrag kann aufgrund der notwendigen baubegleitenden Kampfmittelerkundung nur mit Abtragsstärken von max. 30 cm gerechnet werden. Dadurch ist mit einem niedrigeren Leistungsansatz zu rechnen. Dieser Umstand ist bei der Kalkualtion der entsprechenden Erdarbeiten zu berücksichtigen.

**5.2.1.10 Vegetationsschicht abtragen, entsorgen**
Vegetationsschicht auf Oberboden abtragen, in Eigentum
des AN übernehmen und entsorgen.
Menge: 2730,000 m²

**5.2.1.20 Oberboden abtragen, D = 20 cm, Lagern Flaeche AN Weg 0,25-0,50 km Mieten aufsetzen Aufmass im Abtrag**
Oberboden ohne Vegetationsschicht abtragen und laden.
Unrat während der Arbeiten aussondern, aufnehmen,
Abtrag von Böschungen flacher 1:2 und in der Ebene

Abtragsdicke 20 cm

Oberboden fördern und innerhalb des Baustellenbereichs auf Flächen des AN lagern.
Länge des Förderweges über 0,25 bis 0,50 km.

Lagerfläche für Oberboden gemäß BE-Plan

Oberboden in Mieten locker aufsetzen und währen der
Lagerzeit pflegen.
Abgerechnet wird nach Abtragsprofilen.
Menge: 565,000 m³

**5.2.1.30 Abtrag Deich, entsorgen**
Bindigen Boden des Deichkörpers Altdeich
nach Zeichnung lösen,
laden, in Eigentum des AN übernehmen und
von der Baustelle entfernen.

Bodenklasse 3 - 5 nach DIN 18300.
Menge: 295,000 m³

**5.2.1.40 Abtrag Deich, Lagern Flaeche AN Weg 0,25-0,50 km Mieten aufsetzen Aufmass im Abtrag**
Bindigen Boden des Deichkörpers Altdeich
nach Zeichnung lösen,
abtragen und laden.

Boden fördern und innerhalb des Baustellenbereichs auf Flächen des AN lagern.
Länge des Förderweges über 0,25 bis 0,50 km.

Lagerfläche für Deichbaumaterial gemäß BE-Plan

Boden in Mieten locker aufsetzen, mit Folie abdecken,
und während der Lagerzeit pflegen.
Abgerechnet wird nach Abtragsprofilen.

Bodenklasse 3 - 5 nach DIN 18300.
Menge: 875,000 m³

**5.2.1.50 Planum herstellen +-2 cm**
Planum herstellen Sohle Neudeich
Max. Abweichung von der Sollhöhe +2/-2 cm.
Menge: 1435,000 m²

**5.2.1.60 Nachverdichten Planum, T bis 1,0 m**
Nachverdichten des Planums Neudeich nach ZTV
- W LB 205, auf Böschungen flacher 1:2 und in der Ebene,
Es sind Verdichtungsgeräte mit hoher Einwirktiefe (0,6
- 1,0 m) wie z. B. Vibrationswalzen o. große
Vibrationsplatten zu verwenden. Die ausreichende
Verdichtung ist vom AN bis in einer Tiefe von 1,0 m
nachzuweisen.
Zum Nachweis der Eignung der gewählten Technologie ist
vom AN als Vorleistung ein Prüffeld anzulegen (siehe
Gewerk Qualitätssicherungsmaßnahmen).

Dpr > 97%

Bodenklasse 3 - 5 nach DIN 18300.
Menge: 1435,000 m²

**5.2.1.70 Abtreppungen herstellen**
Geneigte bzw. ebene, nachverdichtete Flächen
des Planums abtreppen. Boden lösen,
laden, fördern und im Baubereich zwischenlagern.
Das Verdichten der Abtreppungssohle
wird gesondert vergütet.

Abgerechnet wird nach Grundfläche der einzelnen
Aushubbereiche.

Bodenklasse 3 - 5 nach DIN 18300.
Menge: 1145,000 m²

**5.2.1.80 Abtreppungen verdichten**
Abtreppungen nach ZTV- W LB 205, auf Böschungen flacher 1:2 und in der Ebene verdichten
Verdichtungsgeräte mit hoher Einwirktiefe (0,6
- 1,0 m) wie z. B. Vibrationswalzen o. große
Vibrationsplatten zu verwenden. Die ausreichende
Verdichtung ist vom AN bis in einer Tiefe von 1,0 m
nachzuweisen.
Zum Nachweis der Eignung der gewählten Technologie ist
vom AN als Vorleistung ein Prüffeld anzulegen (siehe
Gewerk Qualitätssicherungsmaßnahmen).

Dpr > 97%

Bodenklasse 3 - 5 nach DIN 18300.
Herstellung der Abtreppung wird gesondert vergütet.
Menge: 1145,000 m²

**5.2.1.90 Stützkörper Neudeich herstellen, Liefermaterial**
Stützkörper des Neudeiches herstellen aus:
Nicht zertifiziertem Schüttmaterial Wandkies der Bodengruppe (GU)
mit einem natürlichen Feinkornanteil zw. 10-20 %,
mit einem kf - Wert 1x10-6 m/s nach
DVWK-Merkblatt 210/1986 und ZTV - W LB 210 gemäß
Regelprofil lagenweise (ca. 20 cm unverdichtet) nach
Einbauvorschrift gemäß ZTV - W LB 205 liefern, einbauen
und verdichten (Dpr > 97%),
jede Schicht nach Einbau abwalzen
mit Schafsfußwalze,
Böschungswinkel 1:3
Bodenklasse 3 und 4 nach DIN 18300

Verdichtung gemäß ZTV - W LB 205.

Profiltoleranz im Auftrag +  5 cm.
Abgerechnet wird nach Auftragsprofilen.
Menge: 420,000 m³

**5.2.1.100 Einbaurichtlinie, Nachweis Eignungsfähigkeit Deichbaustoff**
*** Pauschalposition
Nachweis der Eignungsfähigkeit der Deichbaustoffe
durch ein unabhängiges Gutachten
und Vorlage einer Einbaurichtlinie für den
Deichbaustoff vor Beginn der Bauarbeiten.
Es gelten die Forderungen
gemäß DVWK Merkblatt 210 "Flußdeiche",
speziell DK 627.514.2 Flußdeiche
Das Gutachten ist Inhaltlich in Anlehnung an die
DIN 19712 "Flußdeiche" zu erstellen.
Die Einbaurichtlinie ist unter Berücksichtigung der
Hinweise der DIN 18300 sowie der Zusätzlichen
Technischen Vertragsbedingungen - Wasserbau (ZTV-W)
für Erdarbeiten anzufertigen.
Menge: 1,000 PSCH

**5.2.1.110 Stützkörper Neudeich herstellen, gelagert**
Stützkörper des Neudeiches herstellen aus:
Zwischengelagertem Schüttmaterial der Bodengruppe (GU)
mit einem natürlichen Feinkornanteil zw. 10-20 %,
mit einem kf - Wert 1x10-6 m/s nach
DVWK-Merkblatt 210/1986 und ZTV - W LB 210 gemäß
Regelprofil lagenweise (ca. 20 cm unverdichtet) nach
Einbauvorschrift gemäß ZTV - W LB 205
am Zwischenlager aufnehmen, fördern, einbauen
und verdichten (Dpr > 97%),
jede Schicht nach Einbau abwalzen
mit Schafsfußwalze,
Böschungswinkel 1:3
Bodenklasse 3 und 4 nach DIN 18300

Verdichtung gemäß ZTV - W LB 205.

Profiltoleranz im Auftrag +  5 cm.
Abgerechnet wird nach Auftragsprofilen.
Menge: 875,000 m³

##### Titel 5.2.2 Baugrubensicherung und Reinigung Spundwand

**5.2.2.10 Folienabdeckung Baugrubenwände**
Baugrubenwände/-böschungen während der Bauzeit
mit Folie abdecken als Schutz vor Austrocknung und Wassereintrag.
Schwere, reißfeste Abdeckfolie liefern, verlegen und
Ränder mit geeigneten Materialien beschweren.
Menge: 750,000 m²

**5.2.2.20 Reinigung Spundwandkopf**
mechanische Reinigung des freigelegten Spundwandkopfes auf einer Höhe bis 50 cm mittels Einsatz von Schabern oder rotierenden Bürsten
Reinigung land- und Wasserseite der Spundwand
Menge: 650,000 m²

##### Titel 5.2.3 Betonarbeiten Hochwasserschutzwand

**5.2.3.10 Sauberkeitsschicht, C 12/15**
Sauberkeitsschicht herstellen,
liefern und einbauen,
aus Beton C 12/15 nach DIN EN 206-1,
Dicke 10 cm, unter Hochwasserschutzwand,
erforderlichenfalls einschl. Randabstellung.
Menge: 700,000 m²

##### Titel 5.2.4 Stahlbetonarbeiten Hochwasserschutzwand

**5.2.4.10 Herstellung von Probefläche**
*** Pauschalposition
Herstellung einer Probefläche für die HWS-Wand als Referenzfläche für die Sichtbetonklass SB 2 der HWS-Wand im SA1 und SA2,
Fläche mind. 3m x 1,0 m, senkrecht. Das Betonieren der Wände erfolgt nach Freigabe durch die Bauleitung des AG. Einschließlich Rückbau Entsorgung
Menge: 1,000 PSCH

**5.2.4.20 Bew. Beton Herstellung Wandfuß**
Wandfuß aus bewehrtem Beton herstellen.

Schalung, Bewehrung und Traggerüst werden gesondert vergütet.
Bauteil: Fuß der Hochwasserschutzwand.
Beidseitig der vorhandenen Stahl-Spundwand.
Höhe ca. 25 cm,
Breite ca. 1,85 m
cv = 3,5 cm
Art der Verwendung = Stahlbeton.
Druckfestigkeitsklasse C25/30.
Expositionsklasse XC4, XF1
Oberseite jeweils mit Gefälle 3 cm auf 68 cm Länge.
Menge: 140,000 m³

**5.2.4.30 Randabstellung/Schalung Wandfuß**
Randabstellung als Schalung zur Herstellung Wandfuß
inkl.Abstützwinkel und Zubehör und Rückverankerung Baugrund
h bis 0,5 m
Höhe des Wandfuß: ca. 25 cm
Menge: 620,000 m

**5.2.4.40 Bew. Beton Herstellung Stützwand-Sockel**
Stützwand-Sockel aus bewehrtem Beton herstellen.

Schalung, Bewehrung und Traggerüst werden gesondert vergütet.
Bauteil: Wandteil unterer Teil (Sockel) der Hochwasserschutzwand.
Breite ca. 49 cm,
Höhe ca. 30 cm
cv = 3,5 cm
gebrochene Kante (Phase)beidseitig am Übergang zur
Wandkonstruktion,
Maße 5cm Höhe auf 12 cm Breite

cv = 3,5 cm
Art der Verwendung = Stahlbeton.
Druckfestigkeitsklasse C25/30.
Expositionsklasse XC4, XF1
Menge: 50,000 m³

**5.2.4.50 Schalung Stützwand-Sockel H bis 0,5 m**
Schalung Stützwand-Sockel zweihäuptig ohne SB-Anforderung
inkl. Traqgerüst aus Schrägstützen und Widerlagern
zweihäuptig,
Stöße regelmäßig.
Betonierabschnitte: von ca. 2,5 bis ca. 10,5 m
Höhe Sockel: ca. 30 cm.
Gesamtlänge Sockel: ca. 310 m
Ausbildung von Blockfugen zwischen den Betonierabschnitten.
Einschließlich aller erforderlichen Teilleistungen
Ausführung in Teilmengen
Menge: 200,000 m²

**5.2.4.60 Bew. Beton Herstellung Stützwand (oberer Teil)**
Stützwand aus bewehrtem Beton herstellen.
Stützwand mit SB-Anforderungen SB2

Schalung, Bewehrung und Traggerüst werden gesondert vergütet.
Bauteil: Wandteil oberer Teil der Hochwasserschutzwand.
Breite ca. 25 cm,
Höhe ca. 1,0 m
cv = 3,5 cm
Höhe der Wand ca. 1m
Wand Kopf im Gefälle Ausführen, Gefälle 2%,
mit Dreikantleiste für gefaste Betonkante
Art der Verwendung = Stahlbeton.
Druckfestigkeitsklasse C25/30.
Expositionsklasse XC4, XF1
Menge: 80,000 m³

**5.2.4.70 Schalung Stützwand H bis 1,5 m**
Schalung Stützwand zweihäuptig mit SB-Anforderung
SB-Anforderung SB2
inkl. Traqgerüst aus Schrägstützen und Widerlagern
zweihäuptig,
Stöße regelmäßig.
Betonierabschnitte: von ca. 2,5 bis ca. 10,5 m
Höhe Wand: ca. 100 cm.
Gesamtlänge Wand: ca. 310 m
Wand Kopf im Gefälle Ausführen, Gefälle 2%,
mit Dreikantleiste für gefaste Betonkante

Ausbildung von Blockfugen zwischen den Betonierabschnitten.
Einschließlich aller erforderlichen Teilleistungen
Ausführung in Teilmengen
Schalungshaut geeignet für
das Aufbringen von Beschichtungen auf erhärtete Betonflächen
Menge: 650,000 m²

**5.2.4.80 Zulage Schalung Übergang Sockel-Stützwand**
Herstellung Schalungselement der
gebrochenen Kanten (Phase) beidseitig am Übergang zur
Wandkonstruktion,
Maße 5cm Höhe auf 12 cm Breite
inkl. Verbleib der Schalung Sockel oder alternativ der nachträglichen Befestigung an dem Sockel nach Rückbau Sockelschalung
Menge: 620,000 m

**5.2.4.90 Zulage Schal. vertikale Abwinklung**
Zulage zur Schalung,
für die Herstellung einer
vertikalen Abwinklung der Wand,
Abwinklung bis 30°,
Herstellung gemäß Ausführungsplan.
Menge: 29,000 St

**5.2.4.100 Zulage Schal. Übergang RQ 1 auf RQ 2**
Zulage zur Schalung,
für die Herstellung eines
horizontalen und vertikalen Übergangs von RQ 1 auf RQ 2.
Herstellung gemäß Ausführungsplan.
Menge: 1,000 St

**5.2.4.110 Abdichtung Fußbereich Schalung alle Bauteile**
*** Pauschalposition
Abdichtung Fußbereich Schalelemente gegen Austritt Betonmilch mittels Dichtschnur oder Dichtband
ca. 2.000 lfdm
Menge: 1,000 PSCH

**5.2.4.120 Anti-Graffiti-Beschichtung**
Aufbringen einer gemäß BAST gelisteten farblosen, seidenmatten
und diffusionsfähigen "Permanenten Anti-Graffiti- Beschichtung" auf die Hochwasserschutzwand. Beschichtung reaktionslos gegen in Farben und Klebstoffen enthaltene Substanzen, zugelassen und geprüft nach ZTV ING und BAST-Liste.
Der AN hat bis zu 3 Probeflächen anzulegen und diese vom AG vor der Ausführung mit unterschiedlichen Produkten freigeben zu lassen. Die Aufwendungen sind einzurechnen.
Der Auftrag hat mit einem Verfahren gemäß Herstellervorschrift 5-fach zu erfolgen, der Verbrauch ist mit 600 ml/m2 zu kalkulieren.
Leistungen wie folgt:
Reinigung des Untergrundes von allen trennenden Substanzen
und Verunreinigungen mittels Hochdruckreinigung mit heißem Wasser,
Aufbringen des gewählten Anti-Graffiti-System gemäß Verarbeitungsvorschrift des Herstellers
Die aufgebrachte Beschichtung ist vom AN lagenweise bis zur systemabhängigen Austrocknung und Aushärtung vor Beschmutzung und Beschädigung zu schützen, die Aufwendungen sind einzurechnen.
Für das gewählte Produkt ist eine Beschreibung, Arbeitsanweisung und ein Prüfzeugnis vorzulegen
Menge: 650,000 m²

##### Titel 5.2.5 Betonstahl Hochwasserschutzwand

**5.2.5.10 Betonstahl Hochwasserschutzwand**
Betonstahl in verschiedenen Längen und Durchmesser
frei Baustelle liefern, gemäß Bewehrungsplan,
ablängen und biegen sowie vorflechten und einbauen
entsprechend statischen und konstruktiven
Erfordernissen.
Bauteil: Fuß und aufgehende Wand
Material BSt 500B.
Menge: 23,000 t

##### Titel 5.2.6 Fugen Hochwasserschutzwand

*Hinweis*
Hinweis:
Die Arbeitsfuge zwischen Fuß und Sockel liegt im Bereich der Spundwand,
und wird ohne Fugenblech bzw. -band ausgeführt.

**5.2.6.10 Arbeitsfuge-Fuß/Wand Fugenblech**
Arbeitsfugenausbildung Fuß-Wand,
bestehend aus:
 - bauaufsichtlich geprüftem Fugenblech,
nach Herstellervorschriften liefern und einbauen,
Fugenblech:
Quellmaterialbeschichtetes Fugenblech
zur Abdichtung von Arbeitsfugen
gegen drückendes Wasser,
zweiseitige Randbeschichtung,
Abmessungen: 1,2 mm x 167 mm,
inclusive erforderlicher Halteklammern
und Steck - und Standbügeln,
Mindesteinbindetiefe: 30 mm
Zulässiger Wasserdruck: 2 bar
Menge: 310,000 lfdm

**5.2.6.20 Dehnfuge Hochwasserschutzwand, Fugenband außenliegend**
Dehnfugenband außenliegend, DIN 7865,
Fugenbandbreite: 250 mm
Fugenbreite 20 mm,
Material: Elastomer
inclusive erforderlicher Halteklammern und Steck - und Standbügeln,
liefern und einbauen.
Dehnfuge herstellen.
Verbindung der Fugenbänder herstellen gemäß Detailplan Fugenherstellung.

Angebotenes Fabrikat: '............'
Menge: 35,000 lfdm

**5.2.6.30 Dehnfuge Hochwasserschutzwand, Fugenband innenliegend**
Dehnfugenband innenliegend, DIN 7865,
Fugenbandbreite: 250 mm
Fugenbreite 20 mm,
Material: Elastomer
inclusive erforderlicher Halteklammern und Steck - und Standbügeln,
liefern und einbauen.
Dehnfuge herstellen,
Verbindung der Fugenbänder herstellen gemäß Detailplan Fugenherstellung.

Angebotenes Fabrikat: '............'
Menge: 40,000 lfdm

**5.2.6.40 Arbeitsfuge Hochwasserschutzwand, Kombinationsarbeitsfugenband**
Kombinationsarbeitsfugenband KAB,
Typ KAB 125
inclusive erforderlicher Halteklammern und Steck - und Standbügeln,
liefern und einbauen.
Arbeitsfuge herstellen,
Verbindung der Fugenbänder herstellen gemäß Detailplan Fugenherstellung.

Angebotenes Fabrikat: '............'
Menge: 310,000 lfdm

**5.2.6.50 Fugeneinlage einbauen, Hartschaum**
Fugeneinlage nach Zeichnung einbauen.
Fuge „Dehnfuge in Hochwasserschutzwand",
bauzeitliche Befestigung an Beton und Schalung.
Einlage aus Hartschaum (25 kg/m³), 20 mm dick.
Einlage bis auf die für die Verfüllung erforderliche
Tiefe ausbauen. Material in Eigentum des AN übernehmen
Und von der Baustelle entfernen.
Menge: 25,000 m²

**5.2.6.60 Bentonit Quellband 20 x 25 mm**
Lieferung und Einbau eines Bentonit Quellbandes
in Dehnungsfugen der Hochwasserschutzwand.
Umlaufend, Fuß und Wand, einschl. Befestigungsmaterial
An Beton/Schalung.
Für Dehnungsfuge 20 mm.
Abm. 20 x 25 mm.
Menge: 178,000 lfdm

**5.2.6.70 Fuge verfüllen, Dehnungsfuge, Polyurethankitt, Tiefe 20 mm, Füllst. einbauen**
Fuge mit Fugenmasse verfüllen. Wandungen mit geeignetem
Voranstrich versehen.
Dehnungsfuge Wand/Fuß.
Material = Polyurethankitt,
tatsächliche Dauerbewegungsaufnahme mind. 25 v. H.
Fugenwandungen = Beton und Fugenband
Fugenbreite = 20 mm
Fülltiefe = 25 mm.
Ausführung nach Herstellerangaben.

Angebotenes Fabrikat: '............'
Menge: 178,000 lfdm

##### Titel 5.2.7 Betonarbeiten Winkelstützwand 1,35 x 1,55 m

**5.2.7.10 Sauberkeitsschicht, C 12/15**
Sauberkeitsschicht herstellen,
liefern und einbauen,
aus Beton C 12/15 nach DIN EN 206-1,
Dicke 10 cm, unter Winkelstützwand,
erforderlichenfalls einschl. Randabstellung.
Menge: 60,000 m²

##### Titel 5.2.8 Stahlbetonarbeiten Winkelstützwand 1,35 x 1,55 m

**5.2.8.10 Bew. Beton Herstellung Wandfuß**
Wandfuß aus bewehrtem Beton herstellen.

Schalung, Bewehrung und Traggerüst werden gesondert vergütet.
Bauteil: Fuß der Winkelstützwand.
Höhe ca. 25/28 cm,
Breite: ca. 1,35 m
cv = 3,5 cm
Art der Verwendung = Stahlbeton.
Druckfestigkeitsklasse C25/30.
Expositionsklasse XC4, XF1
Oberseite mit Gefälle 3 cm auf 110 cm Länge.
Menge: 12,000 m³

**5.2.8.20 Randabstellung/Schalung Wandfuß**
Randabstellung als Schalung zur Herstellung Wandfuß
inkl.Abstützwinkel und Zubehör und Rückverankerung Baugrund
h bis 0,5 m
Höhe des Wandfuß: ca. 25 cm
Menge: 65,000 m

**5.2.8.30 Bew. Beton Herstellung Wand**
Bewehrten Beton einschließlich Schalung
herstellen.
Schalung vorhalten und beseitigen.
Bewehrung und Traggerüst werden gesondert vergütet.
Bauteil: Aufgehende Wand der Winkelstützwand.
Breite ca. 25 cm,
Höhe ca. 1,3 m
cv = 3,5 cm
Wand Kopf im Gefälle Ausführen, Gefälle 2%,
mit Dreikantleiste für gefaste Betonkante

Art der Verwendung = Stahlbeton.
Druckfestigkeitsklasse C25/30.
Expositionsklasse XC4, XF1
Wandteil in Sichtbetonqualität SB2
Menge: 11,000 m³

**5.2.8.40 Schalung Stützwand H bis 1,5m**
Schalung Stützwand zweihäuptig mit SB-Anforderung
SB-Anforderung SB2

inkl. Traqgerüst aus Schrägstützen und Widerlagern
zweihäuptig,
Stöße regelmäßig.
Betonierabschnitte: von ca. 2,9 bis ca. 10,5 m
Höhe Wand: ca. 130 cm.
Gesamtlänge Wand: ca. 30 m

Wand Kopf im Gefälle Ausführen, Gefälle 2%,
mit Dreikantleiste für gefaste Betonkante
Ausbildung von Blockfugen zwischen den Betonierabschnitten.
Einschließlich aller erforderlichen Teilleistungen
Ausführung in Teilmengen
Schalungshaut geeignet für
das Aufbringen von Beschichtungen auf erhärtete Betonflächen
Menge: 85,000 m²

**5.2.8.50 Zulage Schalung vertikale Abwinklung**
Zulage zur Schalung,
für die Herstellung einer
vertikalen Abwinklung der Wand,
Abwinklung bis 30°,
Herstellung gemäß Ausführungsplan.
Menge: 4,000 St

**5.2.8.60 Abdichtung Fußbereich Schalung**
*** Pauschalposition
Abdichtung Fußbereich Schalelemente gegen Austritt Betonmilch mittels Dichtschnur oder Dichtband
ca. 60 lfdm
Menge: 1,000 PSCH

##### Titel 5.2.9 Betonstahl Winkelstützwand 1,35 x 1,55 m

**5.2.9.10 Betonstahl Winkelstützwand**
Betonstahl in verschiedenen Längen und Durchmesser
frei Baustelle liefern, gemäß Bewehrungsplan,
ablängen und biegen sowie vorflechten und einbauen
entsprechend statischen und konstruktiven
Erfordernissen.
Bauteil: Fuß und aufgehende Wand
Material BSt 500B.
Menge: 3,000 t

##### Titel 5.2.10 Fugen Winkelstützwand 1,35 x 1,55 m

**5.2.10.10 Arbeitsfuge-Fuß/Wand Fugenblech**
Arbeitsfugenausbildung Fuß-Wand,
bestehend aus:
 - bauaufsichtlich geprüftem Fugenblech,
nach Herstellervorschriften liefern und einbauen,
Fugenblech:
Quellmaterialbeschichtetes Fugenblech
zur Abdichtung von Arbeitsfugen
gegen drückendes Wasser,
zweiseitige Randbeschichtung,
Abmessungen: 1,2 mm x 167 mm,
inclusive erforderlicher Halteklammern
und Steck - und Standbügeln,
Mindesteinbindetiefe: 30 mm
Zulässiger Wasserdruck: 2 bar
Menge: 30,000 lfdm

##### Titel 5.2.11 Absturzsicherung Winkelstützwand 1,35 x 1,55 m

**5.2.11.10 Schutzgeländer H = 80 cm, zum Aufdübeln**
Systemgeländer, geprüft, Ausführung nach EN ISO 14122-3

Gerade Ausführung
Werkstoff Stahl S235 JRG feuerverzinkt nach DIN EN ISO 1461.
Mit Deckbeschichtung in RAL 7040.

Höhe Handlauf: 800 mm.
Pfostenabstand max. 1.500 mm, Belastung 500 N/m
waagrecht in Handlaufhöhe angreifend.

Handlauf, Pfosten und Fußleiste Rohr 42,4 x 2,0 mm,
Füllstäbe Flachstahl, Abstand max. 100 mm

Befestigung: Pfosten auf Grundplatte zum Aufdübeln auf
Winkelstützwand. Fußplatten 100/100/5 mm

Komplett liefern und montieren.
Menge: 30,000 lfdm

##### Titel 5.2.12 Wegebauarbeiten Deichkronenweg

**5.2.12.10 Deichkrone profilieren**
Profilierung der Deichkrone nach Regelprofil
Deichkronenweg,
Überschußboden auf Zwischenlager abfahren, fehlenden
Boden vom Zwischenlager liefern.

Profiltoleranz + 5 cm.
Menge: 680,000 m²

**5.2.12.20 Planum herstellen +-2 cm**
Planum herstellen Sohle Neudeich
Max. Abweichung von der Sollhöhe +2/-2 cm.
Menge: 680,000 m²

**5.2.12.30 Nachverdichten Planum Deichkrone**
Nachverdichten des Planums Deichkronenweg
Verdichtung ist vom AN bis in einer Tiefe von 1,0 m
nachzuweisen.
EV2 = mind. 45 MN/m².
Menge: 680,000 m²

**5.2.12.40 Schotterrasen Deichkrone profilgerecht herstellen**
Schotterrasen auf Deichkrone profilgerecht herstellen.
Material = Vegetationstragdeckschichtmaterial als Ge-
misch aus grober Gesteinskörnung 2/45, Kategorie C 90/3
und Oberboden, Mischungsverhältnis 90:10.
Einbau in voller Breite als obere Schicht der Deichkrone
nach Unterlagen des AG. Einbaudicke = 30 cm.

Verdichtungsgrad DPR mindestens 98 v. H.
Fläche mit krümeligem Oberboden aus Zwischenlager
flächendeckend abstreuen und andrücken. Saatgut
ausbringen und einarbeiten.

Saatgut:
Ansaat mit gebietseigenem Saatgut gem.
Ursprungsgebiet: Mitteldeutsches Flach- und Hügelland
Herkunftsregion: Mitteldeutsches Tief - und Hügelland
Mindestanforderungen Wildpflanzensaatgut: technische
Reinheit 80%, K eimfähigkeit 70% .
Der Herkunftsnachweis ist vor Ansaat zu erbringen.

Saatgutmenge:  15 g/m²
Menge: 680,000 m²

#### Gewerk 5.3 Sanierungsabschnitt 2

##### Titel 5.3.1 Erdarbeiten

*Hinweis: Vorbemerkungen Erdarbeiten:*
Vorbemerkungen Erdarbeiten:

Es gelten die Bestimmungen der ZTV - W LB 205 und der
VOB / C, DIN 18300 für:

Abtrag, Zwischenlagerung und Wiederandecken des
Oberbodens
Abtragen, Zwischenlagern und Wiedeinbau von
Dammschüttungen
Lieferung und Einbau von Dammschüttungen
Zwischenlagerung von Bodenmassen

Soweit nicht anders beschrieben, sind jeweils Aushub,
Zwischentransporte auf der Baustelle sowie von und zum
Zwischenlager, Zwischenlagerung und Wiedereinbau,
einschl. der Verdichtung Dpr = 100 % bzw. 97 % gemäß
ZTV - W LB 205 in die Einheitspreise einzurechnen.

Der AN hat mit seinem anzuliefernden und dem örtlich
weiter zu verwendenden Material Eignungsprüfungen zum
Nachweis der Eignung der Baustoffe durchzuführen.

Die Prüfzeugnisse einer anerkannten Prüfstelle sind
vorzulegen.

Einbauversuche sind im Rahmen der Eignungsprüfung
durchzuführen zur Festlegung von:

zulässigem Einbauwassergehalt
Einbaubedingungen (Höhe der Schüttlagen)
Verdichtungsgeräten, Art der Walzenmantel
Anzahl der Verdichtungsübergänge

Eine Einbauvorschrift ist dem AG / der BOL vor Begin
der Ausführung zur Freigabe vorzulegen. Grundlage
hierfür bildet die ZTV W - LB 205.

Durch den AN ist Erdstoff mit einem Wassergehalt gemäß
Proctorkurve anzuliefern, der eine Verdichtung gemäß
ZTV W - LB 205 ohne besondere Maßnahmen gewährleistet.
Dies ist in die Einheitspreise einzurechnen.
Soweit der natürliche Wassergehalt an der
Gewinnungsstelle gemäß Proctorkurve zu hoch oder zu
niedrig ist, werden die erforderlichen Maßnahmen zur
Gewährleistung der geforderten Einbaubedingungen, wie
Befeuchten oder Kalkstabilisierung vom AN
durchgeführt, ohne dass eine gesonderte Vergütung
hierfür durch den AG erfolgt.
Die in den Leistungspositionen ausgewiesenen Maßnahmen
zur Verbesserung des Wassergehaltes der Erdstoffe
werden nur vergütet, wenn der Erdstoff an der
Einbaustelle infolge Trockenheit oder Niederschlägen
verbessert werden muß.

Bodenabtrag:
Beim Bodenabtrag kann aufgrund der notwendigen baubegleitenden Kampfmittelerkundung nur mit Abtragsstärken von max. 30 cm gerechnet werden. Dadurch ist mit einem niedrigeren Leistungsansatz zu rechnen. Dieser Umstand ist bei der Kalkualtion der entsprechenden Erdarbeiten zu berücksichtigen.

**5.3.1.10 Vegetationsschicht abtragen, entsorgen**
Vegetationsschicht auf Oberboden abtragen, in Eigentum
des AN übernehmen und entsorgen.
Menge: 690,000 m²

**5.3.1.20 Oberboden abtragen, D = 20 cm, Lagern Flaeche AN Weg 0,25-0,50 km Mieten aufsetzen Aufmass im Abtrag**
Oberboden ohne Vegetationsschicht abtragen und laden.
Unrat während der Arbeiten aussondern, aufnehmen,
Abtrag von Böschungen flacher 1:2 und in der Ebene

Abtragsdicke 20 cm

Oberboden fördern und innerhalb des Baustellenbereichs auf Flächen des AN lagern.
Länge des Förderweges über 0,25 bis 0,50 km.

Lagerfläche für Oberboden gemäß BE-Plan

Oberboden in Mieten locker aufsetzen und währen der
Lagerzeit pflegen.
Abgerechnet wird nach Abtragsprofilen.
Menge: 115,000 m³

**5.3.1.30 Abtrag Deich, entsorgen**
Bindigen Boden des Deichkörpers Altdeich
nach Zeichnung lösen,
laden, in Eigentum des AN übernehmen und
von der Baustelle entfernen.

Bodenklasse 3 - 5 nach DIN 18300.
Menge: 90,000 m³

**5.3.1.40 Abtrag Deich, Lagern Flaeche AN Weg 0,25-0,50 km Mieten aufsetzen Aufmass im Abtrag**
Bindigen Boden des Deichkörpers Altdeich
nach Zeichnung lösen,
abtragen und laden.

Boden fördern und innerhalb des Baustellenbereichs auf Flächen des AN lagern.
Länge des Förderweges über 0,25 bis 0,50 km.

Lagerfläche für Deichbaumaterial gemäß BE-Plan

Boden in Mieten locker aufsetzen, mit Folie abdecken,
und während der Lagerzeit pflegen.
Abgerechnet wird nach Abtragsprofilen.

Bodenklasse 3 - 5 nach DIN 18300.
Menge: 270,000 m³

**5.3.1.50 Planum herstellen +-2 cm**
Planum herstellen Sohle Neudeich
Max. Abweichung von der Sollhöhe +2/-2 cm.
Menge: 445,000 m²

**5.3.1.60 Nachverdichten Planum, T bis 1,0 m**
Nachverdichten des Planums Neudeich nach ZTV
- W LB 205, auf Böschungen flacher 1:2 und in der Ebene,
Es sind Verdichtungsgeräte mit hoher Einwirktiefe (0,6
- 1,0 m) wie z. B. Vibrationswalzen o. große
Vibrationsplatten zu verwenden. Die ausreichende
Verdichtung ist vom AN bis in einer Tiefe von 1,0 m
nachzuweisen.
Zum Nachweis der Eignung der gewählten Technologie ist
vom AN als Vorleistung ein Prüffeld anzulegen (siehe
Gewerk Qualitätssicherungsmaßnahmen).

Dpr > 97%

Bodenklasse 3 - 5 nach DIN 18300.
Menge: 445,000 m²

**5.3.1.70 Abtreppungen herstellen**
Geneigte bzw. ebene, nachverdichtete Flächen
des Planums abtreppen. Boden lösen,
laden, fördern und im Baubereich zwischenlagern.
Das Verdichten der Abtreppungssohle
wird gesondert vergütet.

Abgerechnet wird nach Grundfläche der einzelnen
Aushubbereiche.

Bodenklasse 3 - 5 nach DIN 18300.
Menge: 30,000 m²

**5.3.1.80 Abtreppungen verdichten**
Abtreppungen nach ZTV- W LB 205, auf Böschungen flacher 1:2 und in der Ebene verdichten
Verdichtungsgeräte mit hoher Einwirktiefe (0,6
- 1,0 m) wie z. B. Vibrationswalzen o. große
Vibrationsplatten zu verwenden. Die ausreichende
Verdichtung ist vom AN bis in einer Tiefe von 1,0 m
nachzuweisen.
Zum Nachweis der Eignung der gewählten Technologie ist
vom AN als Vorleistung ein Prüffeld anzulegen (siehe
Gewerk Qualitätssicherungsmaßnahmen).

Dpr > 97%

Bodenklasse 3 - 5 nach DIN 18300.

Herstellung der Abtreppung wird gesondert vergütet.
Menge: 30,000 m²

**5.3.1.90 Stützkörper Neudeich herstellen, Liefermaterial**
Stützkörper des Neudeiches herstellen aus:
Nicht zertifiziertem Schüttmaterial Wandkies der Bodengruppe (GU)
mit einem natürlichen Feinkornanteil zw. 10-20 %,
mit einem kf - Wert 1x10-6 m/s nach
DVWK-Merkblatt 210/1986 und ZTV - W LB 210 gemäß
Regelprofil lagenweise (ca. 20 cm unverdichtet) nach
Einbauvorschrift gemäß ZTV - W LB 205 liefern, einbauen
und verdichten (Dpr > 97%),
jede Schicht nach Einbau abwalzen
mit Schafsfußwalze,
Böschungswinkel 1:3
Bodenklasse 3 und 4 nach DIN 18300

Verdichtung gemäß ZTV - W LB 205.

Profiltoleranz im Auftrag +  5 cm.
Abgerechnet wird nach Auftragsprofilen.
Menge: 10,000 m³

**5.3.1.100 Einbaurichtlinie, Nachweis Eignungsfähigkeit Deichbaustoff**
*** Pauschalposition
Nachweis der Eignungsfähigkeit der Deichbaustoffe
durch ein unabhängiges Gutachten
und Vorlage einer Einbaurichtlinie für den
Deichbaustoff vor Beginn der Bauarbeiten.
Es gelten die Forderungen
gemäß DVWK Merkblatt 210 "Flußdeiche",
speziell DK 627.514.2 Flußdeiche
Das Gutachten ist Inhaltlich in Anlehnung an die
DIN 19712 "Flußdeiche" zu erstellen.
Die Einbaurichtlinie ist unter Berücksichtigung der
Hinweise der DIN 18300 sowie der Zusätzlichen
Technischen Vertragsbedingungen - Wasserbau (ZTV-W)
für Erdarbeiten anzufertigen.
Menge: 1,000 PSCH

**5.3.1.110 Stützkörper Neudeich herstellen, gelagert**
Stützkörper des Neudeiches herstellen aus:
Zwischengelagertem Schüttmaterial der Bodengruppe (GU)
mit einem natürlichen Feinkornanteil zw. 10-20 %,
mit einem kf - Wert 1x10-6 m/s nach
DVWK-Merkblatt 210/1986 und ZTV - W LB 210 gemäß
Regelprofil lagenweise (ca. 20 cm unverdichtet) nach
Einbauvorschrift gemäß ZTV - W LB 205
am Zwischenlager aufnehmen, fördern, einbauen
und verdichten (Dpr > 97%),
jede Schicht nach Einbau abwalzen
mit Schafsfußwalze,
Böschungswinkel 1:3
Bodenklasse 3 und 4 nach DIN 18300

Verdichtung gemäß ZTV - W LB 205.

Profiltoleranz im Auftrag +  5 cm.
Abgerechnet wird nach Auftragsprofilen.
Menge: 270,000 m³

##### Titel 5.3.2 Baugrubensicherung und Reinigung der Spundwand

**5.3.2.10 Folienabdeckung Baugrubenwände**
Baugrubenwände/-böschungen während der Bauzeit
mit Folie abdecken als Schutz vor Austrocknung und Wassereintrag.
Schwere, reißfeste Abdeckfolie liefern, verlegen und
Ränder mit geeigneten Materialien beschweren.
Menge: 255,000 m²

**5.3.2.20 Reinigung Spundwandkopf**
mechanische Reinigung des freigelegten Spundwandkopfes auf einer Höhe bis 50 cm mittels Einsatz von Schabern oder rotierenden Bürsten
Reinigung land- und Wasserseite der Spundwand
Menge: 200,000 m

##### Titel 5.3.3 Betonarbeiten Hochwasserschutzwand

**5.3.3.10 Sauberkeitsschicht, C 12/15**
Sauberkeitsschicht herstellen,
liefern und einbauen,
aus Beton C 12/15 nach DIN EN 206-1,
Dicke 10 cm, unter Hochwasserschutzwand,
erforderlichenfalls einschl. Randabstellung.
Menge: 220,000 m²

##### Titel 5.3.4 Stahlbetonarbeiten Hochwasserschutzwand

**5.3.4.10 Bew. Beton Herstellung Wandfuß**
Wandfuß aus bewehrtem Beton herstellen.

Schalung, Bewehrung und Traggerüst werden gesondert vergütet.
Bauteil: Fuß der Hochwasserschutzwand.
Beidseitig der vorhandenen Stahl-Spundwand.
Höhe ca. 25 cm,
Breite ca. 1,85 m
cv = 3,5 cm
Art der Verwendung = Stahlbeton.
Druckfestigkeitsklasse C25/30.
Expositionsklasse XC4, XF1
Oberseite jeweils mit Gefälle 3 cm auf 68 cm Länge.
Menge: 45,000 m³

**5.3.4.20 Randabstellung/Schalung Wandfuß**
Randabstellung als Schalung zur Herstellung Wandfuß
inkl.Abstützwinkel und Zubehör und Rückverankerung Baugrund
h bis 0,5 m
Höhe des Wandfuß: ca. 25 cm
Menge: 200,000 m

**5.3.4.30 Bew. Beton Herstellung Stützwand-Sockel**
Stützwand-Sockel aus bewehrtem Beton herstellen.

Schalung, Bewehrung und Traggerüst werden gesondert vergütet.
Bauteil: Wandteil unterer Teil (Sockel) der Hochwasserschutzwand.
Breite ca. 49 cm,
Höhe ca. 30 cm
cv = 3,5 cm
gebrochene Kante (Phase)beidseitig am Übergang zur
Wandkonstruktion,
Maße 5cm Höhe auf 12 cm Breite

cv = 3,5 cm
Art der Verwendung = Stahlbeton.
Druckfestigkeitsklasse C25/30.
Expositionsklasse XC4, XF1
Menge: 15,000 m³

**5.3.4.40 Schalung Stützwand-Sockel H bis 0,5m**
Schalung Stützwand-Sockel zweihäuptig ohne SB-Anforderung
inkl. Traqgerüst aus Schrägstützen und Widerlagern
zweihäuptig,
Stöße regelmäßig.
Betonierabschnitte: von ca. 2,5 bis ca. 10,5 m
Höhe Sockel: ca. 30 cm.
Gesamtlänge Sockel: ca. 310 m
Ausbildung von Blockfugen zwischen den Betonierabschnitten.
Einschließlich aller erforderlichen Teilleistungen
Ausführung in Teilmengen
Menge: 65,000 m²

**5.3.4.50 Bew. Beton Herstellung Stützwand (oberer Teil)**
Stützwand aus bewehrtem Beton herstellen.
Stützwand mit SB-Anforderungen SB2

Schalung, Bewehrung und Traggerüst werden gesondert vergütet.
Bauteil: Wandteil oberer Teil der Hochwasserschutzwand.
Breite ca. 25 cm,
Höhe ca. 1,0 m
cv = 3,5 cm
Höhe der Wand ca. 1m
Wand Kopf im Gefälle Ausführen, Gefälle 2%,
mit Dreikantleiste für gefaste Betonkante
Art der Verwendung = Stahlbeton.
Druckfestigkeitsklasse C25/30.
Expositionsklasse XC4, XF1
Menge: 26,000 m³

**5.3.4.60 Schalung Stützwand H bis 1,5m**
Schalung Stützwand zweihäuptig mit SB-Anforderung
SB-Anforderung SB2
inkl. Traqgerüst aus Schrägstützen und Widerlagern
zweihäuptig,
Stöße regelmäßig.
Betonierabschnitte: von ca. 2,5 bis ca. 10,5 m
Höhe Wand: ca. 100 cm.
Gesamtlänge Wand: ca. 310 m
Wand Kopf im Gefälle Ausführen, Gefälle 2%,
mit Dreikantleiste für gefaste Betonkante

Ausbildung von Blockfugen zwischen den Betonierabschnitten.
Einschließlich aller erforderlichen Teilleistungen
Ausführung in Teilmengen
Schalungshaut geeignet für
das Aufbringen von Beschichtungen auf erhärtete Betonflächen
Menge: 200,000 m²

**5.3.4.70 Zulage Schalung Übergang Sockel-Stützwand**
Herstellung Schalungselement der
gebrochene Kante (Phase)beidseitig am Übergang zur
Wandkonstruktion,
Maße 5cm Höhe auf 12 cm Breite
inkl. Verbleib der Schalung Sockel oder alternativ der nachträglichen befestigung an dem Sockel nach Rückbau Sockelschalung
Menge: 200,000 m

**5.3.4.80 Zulage Schal. vertikale Abwinklung**
Zulage zur Schalung,
für die Herstellung einer
vertikalen Abwinklung der Wand,
Abwinklung bis 30°,
Herstellung gemäß Ausführungsplan.
Menge: 9,000 St

**5.3.4.90 Zulage Schal. Übergang RQ 2 auf RQ 3**
Zulage zur Schalung,
für die Herstellung eines
horizontalen und vertikalen Übergangs von RQ 2 auf RQ 3.
Herstellung gemäß Ausführungsplan.
Menge: 1,000 St

**5.3.4.100 Abdichtung Fußbereich Schalung alle Bauteile**
*** Pauschalposition
Abdichtung Fußbereich Schalelemente gegen Austritt Betonmilch mittels Dichtschnur oder Dichtband
ca. 600 lfdm
Menge: 1,000 PSCH

**5.3.4.110 Anti-Graffiti-Beschichtung**
Aufbringen einer gemäß BAST gelisteten farblosen, seidenmatten
und diffusionsfähigen "Permanenten Anti-Graffiti- Beschichtung" auf die Hochwasserschutzwand. Beschichtung reaktionslos gegen in Farben und Klebstoffen enthaltene Substanzen, zugelassen und geprüft nach ZTV ING und BAST-Liste.
Probeflächen: in Pos. 5.2.4.120
Der Auftrag hat mit einem Verfahren gemäß Herstellervorschrift 5-fach zu erfolgen, der Verbrauch ist mit 600 ml/m2 zu kalkulieren.
Leistungen wie folgt:
Reinigung des Untergrundes von allen trennenden Substanzen
und Verunreinigungen mittels Hochdruckreinigung mit heißem Wasser,
Aufbringen des gewählten Anti-Graffiti-System gemäß Verarbeitungsvorschrift des Herstellers
Die aufgebrachte Beschichtung ist vom AN lagenweise bis zur systemabhängigen Austrocknung und Aushärtung vor Beschmutzung und Beschädigung zu schützen, die Aufwendungen sind einzurechnen.
Für das gewählte Produkt ist eine Beschreibung, Arbeitsanweisung und ein Prüfzeugnis vorzulegen
Menge: 220,000 m²

##### Titel 5.3.5 Betonstahl Hochwasserschutzwand

**5.3.5.10 Betonstahl Hochwasserschutzwand**
Betonstahl in verschiedenen Längen und Durchmesser
frei Baustelle liefern, gemäß Bewehrungsplan,
ablängen und biegen sowie vorflechten und einbauen
entsprechend statischen und konstruktiven
Erfordernissen.
Bauteil: Fuß und aufgehende Wand
Material BSt 500B.
Menge: 9,500 t

##### Titel 5.3.6 Fugen Hochwasserschutzwand

*Hinweis*
Hinweis:
Die Arbeitsfuge zwischen Fuß und Sockel liegt im Bereich der Spundwand,
und wird ohne Fugenblech bzw. -band ausgeführt.

**5.3.6.10 Arbeitsfuge-Fuß/Wand Fugenblech**
Arbeitsfugenausbildung Fuß-Wand,
bestehend aus:
 - bauaufsichtlich geprüftem Fugenblech,
nach Herstellervorschriften liefern und einbauen,
Fugenblech:
Quellmaterialbeschichtetes Fugenblech
zur Abdichtung von Arbeitsfugen
gegen drückendes Wasser,
zweiseitige Randbeschichtung,
Abmessungen: 1,2 mm x 167 mm,
inclusive erforderlicher Halteklammern
und Steck - und Standbügeln,
Mindesteinbindetiefe: 30 mm
Zulässiger Wasserdruck: 2 bar
Menge: 100,000 lfdm

**5.3.6.20 Dehnfuge Hochwasserschutzwand, Fugenband außenliegend**
Dehnfugenband außenliegend, DIN 7865,
Fugenbandbreite: 250 mm
Fugenbreite 20 mm,
Material: Elastomer
inclusive erforderlicher Halteklammern und Steck - und Standbügeln,
liefern und einbauen.
Dehnfuge herstellen.
Verbindung der Fugenbänder herstellen gemäß Detailplan Fugenherstellung.

Angebotenes Fabrikat: '............'
Menge: 9,000 lfdm

**5.3.6.30 Dehnfuge Hochwasserschutzwand, Fugenband innenliegend**
Dehnfugenband innenliegend, DIN 7865,
Fugenbandbreite: 250 mm
Fugenbreite 20 mm,
Material: Elastomer
inclusive erforderlicher Halteklammern und Steck - und Standbügeln,
liefern und einbauen.
Dehnfuge herstellen,
Verbindung der Fugenbänder herstellen gemäß Detailplan Fugenherstellung.

Angebotenes Fabrikat: '............'
Menge: 13,000 lfdm

**5.3.6.40 Arbeitsfuge Hochwasserschutzwand, Kombinationsarbeitsfugenband**
Kombinationsarbeitsfugenband KAB,
Typ KAB 125
inclusive erforderlicher Halteklammern und Steck - und Standbügeln,
liefern und einbauen.
Arbeitsfuge herstellen,
Verbindung der Fugenbänder herstellen gemäß Detailplan Fugenherstellung.

Angebotenes Fabrikat: '............'
Menge: 100,000 lfdm

**5.3.6.50 Fugeneinlage einbauen, Hartschaum**
Fugeneinlage nach Zeichnung einbauen.
Fuge „Dehnfuge in Hochwasserschutzwand",
bauzeitliche Befestigung an Beton und Schalung.
Einlage aus Hartschaum (25 kg/m³), 20 mm dick.
Einlage bis auf die für die Verfüllung erforderliche
Tiefe ausbauen. Material in Eigentum des AN übernehmen
Und von der Baustelle entfernen.
Menge: 8,000 m²

**5.3.6.60 Bentonit Quellband 20 x 25 mm**
Lieferung und Einbau eines Bentonit Quellbandes
in Dehnungsfugen der Hochwasserschutzwand.
Umlaufend, Fuß und Wand, einschl. Befestigungsmaterial
An Beton/Schalung.
Für Dehnungsfuge 20 mm.
Abm. 20 x 25 mm.
Menge: 62,000 lfdm

**5.3.6.70 Fuge verfüllen, Dehnungsfuge, Polyurethankitt, Tiefe 20 mm, Füllst. einbauen**
Fuge mit Fugenmasse verfüllen. Wandungen mit geeignetem
Voranstrich versehen.
Dehnungsfuge Wand/Fuß.
Material = Polyurethankitt,
tatsächliche Dauerbewegungsaufnahme mind. 25 v. H.
Fugenwandungen = Beton und Fugenband
Fugenbreite = 20 mm
Fülltiefe = 25 mm.
Ausführung nach Herstellerangaben.

Angebotenes Fabrikat: '............'
Menge: 62,000 lfdm

##### Titel 5.3.7 Betonarbeiten Winkelstützwand 0,90 x 0,90 m

**5.3.7.10 Sauberkeitsschicht, C 12/15**
Sauberkeitsschicht herstellen,
liefern und einbauen,
aus Beton C 12/15 nach DIN EN 206-1,
Dicke 10 cm, unter Winkelstützwand,
erforderlichenfalls einschl. Randabstellung.
Menge: 100,000 m²

##### Titel 5.3.8 Stahlbetonarbeiten Winkelstützwand 0,90 x 0,90 m

**5.3.8.10 Bew. Beton Herstellung Wandfuß**
Wandfuß aus bewehrtem Beton herstellen.

Schalung, Bewehrung und Traggerüst werden gesondert vergütet.
Bauteil: Fuß der Winkelstützwand.
Höhe ca. 22/25 cm,
Breite: ca. 0,9 m
cv = 3,5 cm
Art der Verwendung = Stahlbeton.
Druckfestigkeitsklasse C25/30.
Expositionsklasse XC4, XF1
Oberseite mit Gefälle 3 cm auf 70 cm Länge.
Menge: 17,000 m³

**5.3.8.20 Randabstellung/Schalung Wandfuß**
Randabstellung als Schalung zur Herstellung Wandfuß
inkl.Abstützwinkel und Zubehör und Rückverankerung Baugrund
h bis 0,5 m
Höhe des Wandfuß: ca. 25 cm
Menge: 200,000 m

**5.3.8.30 Bew. Beton Herstellung Wand**
Bewehrten Beton einschließlich Schalung
herstellen.
Schalung vorhalten und beseitigen.
Bewehrung und Traggerüst werden gesondert vergütet.
Bauteil: Aufgehende Wand der Winkelstützwand.
Breite ca. 25 cm,
Höhe ca. 1,3 m
cv = 3,5 cm
Wand Kopf im Gefälle Ausführen, Gefälle 2%,
mit Dreikantleiste für gefaste Betonkante

Art der Verwendung = Stahlbeton.
Druckfestigkeitsklasse C25/30.
Expositionsklasse XC4, XF1
Wandteil in Sichtbetonqualität SB2
Menge: 11,000 m³

**5.3.8.40 Schalung Stützwand H bis 1,2m**
Schalung Stützwand zweihäuptig mit SB-Anforderung
SB-Anforderung SB2

inkl. Traqgerüst aus Schrägstützen und Widerlagern
zweihäuptig,
Stöße regelmäßig.
Betonierabschnitte: von ca. 2,5 bis ca. 10,5 m
Höhe Wand: ca. 90 cm.
Gesamtlänge Wand: ca. 75 m

Wand Kopf im Gefälle Ausführen, Gefälle 2%,
mit Dreikantleiste für gefaste Betonkante
Ausbildung von Blockfugen zwischen den Betonierabschnitten.
Einschließlich aller erforderlichen Teilleistungen
Ausführung in Teilmengen
Schalungshaut geeignet für
das Aufbringen von Beschichtungen auf erhärtete Betonflächen
Menge: 110,000 m²

**5.3.8.50 Zulage Schal. vertikale Abwinklung**
Zulage zur Schalung,
für die Herstellung einer
vertikalen Abwinklung der Wand,
Abwinklung bis 30°,
Herstellung gemäß Ausführungsplan.
Menge: 9,000 St

**5.3.8.60 Anti-Graffiti-Beschichtung**
Aufbringen einer gemäß BAST gelisteten farblosen, seidenmatten
und diffusionsfähigen "Permanenten Anti-Graffiti- Beschichtung" auf die Hochwasserschutzwand. Beschichtung reaktionslos gegen in Farben und Klebstoffen enthaltene Substanzen, zugelassen und geprüft nach ZTV ING und BAST-Liste.
Probeflächen: in Pos. 5.2.4.120
Der Auftrag hat mit einem Verfahren gemäß Herstellervorschrift 5-fach zu erfolgen, der Verbrauch ist mit 600 ml/m2 zu kalkulieren.
Leistungen wie folgt:
Reinigung des Untergrundes von allen trennenden Substanzen
und Verunreinigungen mittels Hochdruckreinigung mit heißem Wasser,
Aufbringen des gewählten Anti-Graffiti-System gemäß Verarbeitungsvorschrift des Herstellers
Die aufgebrachte Beschichtung ist vom AN lagenweise bis zur systemabhängigen Austrocknung und Aushärtung vor Beschmutzung und Beschädigung zu schützen, die Aufwendungen sind einzurechnen.
Für das gewählte Produkt ist eine Beschreibung, Arbeitsanweisung und ein Prüfzeugnis vorzulegen
Menge: 60,000 m²

**5.3.8.70 Abdichtung Fußbereich Schalung**
*** Pauschalposition
Abdichtung Fußbereich Schalelemente gegen Austritt Betonmilch mittels Dichtschnur oder Dichtband
ca. 75 lfdm
Menge: 1,000 PSCH

##### Titel 5.3.9 Betonstahl Winkelstützwand 0,90 x 0,90 m

**5.3.9.10 Betonstahl Winkelstützwand**
Betonstahl in verschiedenen Längen und Durchmesser
frei Baustelle liefern, gemäß Bewehrungsplan,
ablängen und biegen sowie vorflechten und einbauen
entsprechend statischen und konstruktiven
Erfordernissen.
Bauteil: Fuß und aufgehende Wand
Material BSt 500B.
Menge: 3,000 t

##### Titel 5.3.10 Fugen Winkelstützwand 0,90 x 0,90 m

**5.3.10.10 Arbeitsfuge-Fuß/Wand Fugenblech**
Arbeitsfugenausbildung Fuß-Wand,
bestehend aus:
 - bauaufsichtlich geprüftem Fugenblech,
nach Herstellervorschriften liefern und einbauen,
Fugenblech:
Quellmaterialbeschichtetes Fugenblech
zur Abdichtung von Arbeitsfugen
gegen drückendes Wasser,
zweiseitige Randbeschichtung,
Abmessungen: 1,2 mm x 167 mm,
inclusive erforderlicher Halteklammern
und Steck - und Standbügeln,
Mindesteinbindetiefe: 30 mm
Zulässiger Wasserdruck: 2 bar
Menge: 75,000 lfdm

##### Titel 5.3.11 Absturzsicherung Winkelstützwand 0,90 x 0,90 m

**5.3.11.10 Schutzgeländer H = 80 cm, zum Aufdübeln**
Systemgeländer, geprüft, Ausführung nach EN ISO 14122-3

Gerade Ausführung
Werkstoff Stahl S235 JRG feuerverzinkt nach DIN EN ISO 1461.
Mit Deckbeschichtung in RAL 7040.

Höhe Handlauf: 800 mm.
Pfostenabstand max. 1.500 mm, Belastung 500 N/m
waagrecht in Handlaufhöhe angreifend.

Handlauf, Pfosten und Fußleiste Rohr 42,4 x 2,0 mm,
Füllstäbe Flachstahl, Abstand max. 100 mm

Befestigung: Pfosten auf Grundplatte zum Aufdübeln auf
Winkelstützwand. Fußplatten 100/100/5 mm

Komplett liefern und montieren.
Menge: 70,000 lfdm

##### Titel 5.3.12 Betonarbeiten Winkelstützwand 1,10 x 0,90 m

**5.3.12.10 Sauberkeitsschicht, C 12/15**
Sauberkeitsschicht herstellen,
liefern und einbauen,
aus Beton C 12/15 nach DIN EN 206-1,
Dicke 10 cm, unter Winkelstützwand,
erforderlichenfalls einschl. Randabstellung.
Menge: 10,000 m²

##### Titel 5.3.13 Stahlbetonarbeiten Winkelstützwand 1,10 x 0,90 m

**5.3.13.10 Bew. Beton Herstellung Wandfuß**
Wandfuß aus bewehrtem Beton herstellen.

Schalung, Bewehrung und Traggerüst werden gesondert vergütet.
Bauteil: Fuß der Winkelstützwand.
Höhe ca. 22/25 cm,
Breite: ca. 0,9 m
cv = 3,5 cm
Art der Verwendung = Stahlbeton.
Druckfestigkeitsklasse C25/30.
Expositionsklasse XC4, XF1
Oberseite mit Gefälle 3 cm auf 70 cm Länge.
Menge: 2,500 m³

**5.3.13.20 Randabstellung/Schalung Wandfuß**
Randabstellung als Schalung zur Herstellung Wandfuß
inkl.Abstützwinkel und Zubehör und Rückverankerung Baugrund
h bis 0,5 m
Höhe des Wandfuß: ca. 25 cm
Menge: 15,000 m

**5.3.13.30 Bew. Beton Herstellung Wand**
Bewehrten Beton einschließlich Schalung
herstellen.
Schalung vorhalten und beseitigen.
Bewehrung und Traggerüst werden gesondert vergütet.
Bauteil: Aufgehende Wand der Winkelstützwand.
Breite ca. 25 cm,
Höhe ca. 1,3 m
cv = 3,5 cm
Wand Kopf im Gefälle Ausführen, Gefälle 2%,
mit Dreikantleiste für gefaste Betonkante

Art der Verwendung = Stahlbeton.
Druckfestigkeitsklasse C25/30.
Expositionsklasse XC4, XF1
Wandteil in Sichtbetonqualität SB2
Menge: 1,500 m³

**5.3.13.40 Schalung Stützwand H bis 1,2m**
Schalung Stützwand zweihäuptig mit SB-Anforderung
SB-Anforderung SB2

inkl. Traqgerüst aus Schrägstützen und Widerlagern
zweihäuptig,
Stöße regelmäßig.
Betonierabschnitte: von ca. 2,5 bis ca. 10,5 m
Höhe Wand: ca. 90 cm.
Gesamtlänge Wand: ca. 10 m

Wand Kopf im Gefälle Ausführen, Gefälle 2%,
mit Dreikantleiste für gefaste Betonkante
Ausbildung von Blockfugen zwischen den Betonierabschnitten.
Einschließlich aller erforderlichen Teilleistungen
Ausführung in Teilmengen
Schalungshaut geeignet für
das Aufbringen von Beschichtungen auf erhärtete Betonflächen
Menge: 10,000 m²

**5.3.13.50 Zulage Schal. vertikale Abwinklung**
Zulage zur Schalung,
für die Herstellung einer
vertikalen Abwinklung der Wand,
Abwinklung bis 30°,
Herstellung gemäß Ausführungsplan.
Menge: 1,000 St

**5.3.13.60 Anti-Graffiti-Beschichtung**
Aufbringen einer gemäß BAST gelisteten farblosen, seidenmatten
und diffusionsfähigen "Permanenten Anti-Graffiti- Beschichtung" auf die Hochwasserschutzwand. Beschichtung reaktionslos gegen in Farben und Klebstoffen enthaltene Substanzen, zugelassen und geprüft nach ZTV ING und BAST-Liste.
Probeflächen: in Pos. 5.2.4.12
Der Auftrag hat mit einem Verfahren gemäß Herstellervorschrift 5-fach zu erfolgen, der Verbrauch ist mit 600 ml/m2 zu kalkulieren.
Leistungen wie folgt:
Reinigung des Untergrundes von allen trennenden Substanzen
und Verunreinigungen mittels Hochdruckreinigung mit heißem Wasser,
Aufbringen des gewählten Anti-Graffiti-System gemäß Verarbeitungsvorschrift des Herstellers
Die aufgebrachte Beschichtung ist vom AN lagenweise bis zur systemabhängigen Austrocknung und Aushärtung vor Beschmutzung und Beschädigung zu schützen, die Aufwendungen sind einzurechnen.
Für das gewählte Produkt ist eine Beschreibung, Arbeitsanweisung und ein Prüfzeugnis vorzulegen
Menge: 10,000 m²

**5.3.13.70 Abdichtung Fußbereich Schalung**
*** Pauschalposition
Abdichtung Fußbereich Schalelemente gegen Austritt Betonmilch mittels Dichtschnur oder Dichtband
ca. 10 lfdm
Menge: 1,000 PSCH

##### Titel 5.3.14 Betonstahl Winkelstützwand 1,10 x 0,90 m

**5.3.14.10 Betonstahl Winkelstützwand**
Betonstahl in verschiedenen Längen und Durchmesser
frei Baustelle liefern, gemäß Bewehrungsplan,
ablängen und biegen sowie vorflechten und einbauen
entsprechend statischen und konstruktiven
Erfordernissen.
Bauteil: Fuß und aufgehende Wand
Material BSt 500B.
Menge: 1,500 t

##### Titel 5.3.15 Fugen Winkelstützwand 1,10 x 0,90 m

**5.3.15.10 Arbeitsfuge-Fuß/Wand Fugenblech**
Arbeitsfugenausbildung Fuß-Wand,
bestehend aus:
 - bauaufsichtlich geprüftem Fugenblech,
nach Herstellervorschriften liefern und einbauen,
Fugenblech:
Quellmaterialbeschichtetes Fugenblech
zur Abdichtung von Arbeitsfugen
gegen drückendes Wasser,
zweiseitige Randbeschichtung,
Abmessungen: 1,2 mm x 167 mm,
inclusive erforderlicher Halteklammern
und Steck - und Standbügeln,
Mindesteinbindetiefe: 30 mm
Zulässiger Wasserdruck: 2 bar
Menge: 10,000 lfdm

##### Titel 5.3.16 Absturzsicherung Winkelstützwand 1,10 x 0,90 m

**5.3.16.10 Schutzgeländer H = 80 cm, zum Aufdübeln**
Systemgeländer, geprüft, Ausführung nach EN ISO 14122-3

Gerade Ausführung
Werkstoff Stahl S235 JRG feuerverzinkt nach DIN EN ISO 1461.
Mit Deckbeschichtung in RAL 7040.

Höhe Handlauf: 800 mm.
Pfostenabstand max. 1.500 mm, Belastung 500 N/m
waagrecht in Handlaufhöhe angreifend.

Handlauf, Pfosten und Fußleiste Rohr 42,4 x 2,0 mm,
Füllstäbe Flachstahl, Abstand max. 100 mm

Befestigung: Pfosten auf Grundplatte zum Aufdübeln auf
Winkelstützwand. Fußplatten 100/100/5 mm

Komplett liefern und montieren.
Menge: 6,000 lfdm

##### Titel 5.3.17 Wegebauarbeiten Deichkronenweg

**5.3.17.10 Deichkrone profilieren**
Profilierung der Deichkrone nach Regelprofil
Deichkronenweg,
Überschußboden auf Zwischenlager abfahren, fehlenden
Boden vom Zwischenlager liefern.

Profiltoleranz + 5 cm.
Menge: 190,000 m²

**5.3.17.20 Planum herstellen +-2 cm**
Planum herstellen Sohle Neudeich
Max. Abweichung von der Sollhöhe +2/-2 cm.
Menge: 190,000 m²

**5.3.17.30 Nachverdichten Planum Deichkrone**
Nachverdichten des Planums Deichkronenweg
Verdichtung ist vom AN bis in einer Tiefe von 1,0 m
nachzuweisen.
EV2 = mind. 45 MN/m².
Menge: 190,000 m²

**5.3.17.40 Schotterrasen Deichkrone profilgerecht herstellen**
Schotterrasen auf Deichkrone profilgerecht herstellen.
Material = Vegetationstragdeckschichtmaterial als Ge-
misch aus grober Gesteinskörnung 2/45, Kategorie C 90/3
und Oberboden, Mischungsverhältnis 90:10.
Einbau in voller Breite als obere Schicht der Deichkrone
nach Unterlagen des AG. Einbaudicke = 30 cm.

Verdichtungsgrad DPR mindestens 98 v. H.
Fläche mit krümeligem Oberboden aus Zwischenlager
flächendeckend abstreuen und andrücken. Saatgut
ausbringen und einarbeiten.

Saatgut:
Ansaat mit gebietseigenem Saatgut gem.
Ursprungsgebiet: Mitteldeutsches Flach- und Hügelland
Herkunftsregion: Mitteldeutsches Tief - und Hügelland
Mindestanforderungen Wildpflanzensaatgut: technische
Reinheit 80%, K eimfähigkeit 70% .
Der Herkunftsnachweis ist vor Ansaat zu erbringen.

Saatgutmenge:  15 g/m²
Menge: 190,000 m²

#### Gewerk 5.4 Sanierungsabschnitt 3

##### Titel 5.4.1 Abbrucharbeiten Oberflächen

**5.4.1.10 Abbruch Treppenanlage, Beton**
*** Pauschalposition
Vorhandene Treppenanlage abbrechen und entsorgen,
bestehend aus Beton-Blockstufen und
Unterbeton.
ca. 4 m³ feste Masse Beton-Abbruchgut.
Menge: 1,000 PSCH

**5.4.1.20 Gehweg-Platten in Beton aufnehmen, entsorgen**
Platten aus Beton, bis 10 cm dick,
Bettung im Beton- Mörtelbett, bis 10 cm dick, inkl. Tragschicht aus ungebundenen Baustoffen, aufbrechen und aufnehmen,
Gesamtaufbruchtiefe von 20 bis 40 cm.
Anfallende Stoffe ordnungsgemäß entsorgen.
Menge: 120,000 m²

**5.4.1.30 Pflaster aufnehmen, Großpflaster, Naturstein, entsorgen**
Pflaster inkl. Bettung, Großpflaster aus Naturstein,
verlegt in Sand/Brechsand,
Dicke der Bettung bis 5 cm,
Fugenfüllung aus Sand/Brechsand
inkl. Tragschicht aus ungebundenen Baustoffen aufnehmen,
Gesamtaufbruchtiefe von 20 bis 65 cm.
Nicht mehr verwendbare Stoffe ordnungsgemäß entsorgen.
Menge: 20,000 m²

**5.4.1.40 Betondecke aufbrechen, aufnehmen D bis 20 cm**
Betondecke, Beton unbewehrt, Dicke der Betondecke bis 20 cm
inkl. Tragschicht aus ungebundenen Baustoffen, aufbrechen und aufnehmen,
Gesamtaufbruchtiefe von 20 bis 65 cm.
Anfallende Stoffe ordnungsgemäß entsorgen.
Menge: 20,000 m²

**5.4.1.50 Betondecke schneiden, bis 20 cm**
Betondecke senkrecht in voller Aufbruchtiefe schneiden,
Beton unbewehrt,
Dicke der Decke bis 20 cm.
Anfallende Stoffe ordnungsgemäß entsorgen.
Menge: 10,000 m

**5.4.1.60 Bordsteine aufnehmen, Form H, T, R entsorgen**
Bordstein aus Beton, in Beton versetzt mit Rückenstütze als Hochbord, Tiefbord, Rundbord, Absenker, Flachbordstein und Übergangssteine,
Dicke des Unterbetons bis 20 cm, inkl. Bettung aufbrechen und aufnehmen,
Ausführung in Einzelabschnitten.
Anfallende Stoffe ordnungsgemäß entsorgen.
Menge: 10,000 m

##### Titel 5.4.2 Erdarbeiten

*Hinweis: Vorbemerkungen Erdarbeiten*
Vorbemerkungen Erdarbeiten:

Es gelten die Bestimmungen der ZTV - W LB 205 und der
VOB / C, DIN 18300 für:

Abtrag, Zwischenlagerung und Wiederandecken des
Oberbodens
Abtragen, Zwischenlagern und Wiedeinbau von
Dammschüttungen
Lieferung und Einbau von Dammschüttungen
Zwischenlagerung von Bodenmassen

Soweit nicht anders beschrieben, sind jeweils Aushub,
Zwischentransporte auf der Baustelle sowie von und zum
Zwischenlager, Zwischenlagerung und Wiedereinbau,
einschl. der Verdichtung Dpr = 100 % bzw. 97 % gemäß
ZTV - W LB 205 in die Einheitspreise einzurechnen.

Der AN hat mit seinem anzuliefernden und dem örtlich
weiter zu verwendenden Material Eignungsprüfungen zum
Nachweis der Eignung der Baustoffe durchzuführen.

Die Prüfzeugnisse einer anerkannten Prüfstelle sind
vorzulegen.

Einbauversuche sind im Rahmen der Eignungsprüfung
durchzuführen zur Festlegung von:

zulässigem Einbauwassergehalt
Einbaubedingungen (Höhe der Schüttlagen)
Verdichtungsgeräten, Art der Walzenmantel
Anzahl der Verdichtungsübergänge

Eine Einbauvorschrift ist dem AG / der BOL vor Begin
der Ausführung zur Freigabe vorzulegen. Grundlage
hierfür bildet die ZTV W - LB 205.

Durch den AN ist Erdstoff mit einem Wassergehalt gemäß
Proctorkurve anzuliefern, der eine Verdichtung gemäß
ZTV W - LB 205 ohne besondere Maßnahmen gewährleistet.
Dies ist in die Einheitspreise einzurechnen.
Soweit der natürliche Wassergehalt an der
Gewinnungsstelle gemäß Proctorkurve zu hoch oder zu
niedrig ist, werden die erforderlichen Maßnahmen zur
Gewährleistung der geforderten Einbaubedingungen, wie
Befeuchten oder Kalkstabilisierung vom AN
durchgeführt, ohne dass eine gesonderte Vergütung
hierfür durch den AG erfolgt.
Die in den Leistungspositionen ausgewiesenen Maßnahmen
zur Verbesserung des Wassergehaltes der Erdstoffe
werden nur vergütet, wenn der Erdstoff an der
Einbaustelle infolge Trockenheit oder Niederschlägen
verbessert werden muß.

Bodenabtrag:
Beim Bodenabtrag kann aufgrund der notwendigen baubegleitenden Kampfmittelerkundung nur mit Abtragsstärken von max. 30 cm gerechnet werden. Dadurch ist mit einem niedrigeren Leistungsansatz zu rechnen. Dieser Umstand ist bei der Kalkualtion der entsprechenden Erdarbeiten zu berücksichtigen.

**5.4.2.10 Vegetationsschicht abtragen, entsorgen**
Vegetationsschicht auf Oberboden abtragen, in Eigentum
des AN übernehmen und entsorgen.
Menge: 775,000 m²

**5.4.2.20 Oberboden abtragen, D = 20 cm, Lagern Flaeche AN Weg 0,25-0,50 km Mieten aufsetzen Aufmass im Abtrag**
Oberboden ohne Vegetationsschicht abtragen und laden.
Unrat während der Arbeiten aussondern, aufnehmen,
Abtrag von Böschungen flacher 1:2 und in der Ebene

Abtragsdicke 20 cm

Oberboden fördern und innerhalb des Baustellenbereichs auf Flächen des AN lagern.
Länge des Förderweges über 0,25 bis 0,50 km.

Lagerfläche für Oberboden gemäß BE-Plan

Oberboden in Mieten locker aufsetzen und währen der
Lagerzeit pflegen.
Abgerechnet wird nach Abtragsprofilen.
Menge: 145,000 m³

**5.4.2.30 Abtrag Deich, entsorgen**
Bindigen Boden des Deichkörpers Altdeich
nach Zeichnung lösen,
laden, in Eigentum des AN übernehmen und
von der Baustelle entfernen.

Bodenklasse 3 - 5 nach DIN 18300.
Menge: 725,000 m³

**5.4.2.40 Planum herstellen +-2 cm**
Planum herstellen Sohle Neudeich
Max. Abweichung von der Sollhöhe +2/-2 cm.
Menge: 325,000 m²

**5.4.2.50 Nachverdichten Planum, T bis 1,0 m**
Nachverdichten des Planums Neudeich nach ZTV
- W LB 205, auf Böschungen flacher 1:2 und in der Ebene,
Es sind Verdichtungsgeräte mit hoher Einwirktiefe (0,6
- 1,0 m) wie z. B. Vibrationswalzen o. große
Vibrationsplatten zu verwenden. Die ausreichende
Verdichtung ist vom AN bis in einer Tiefe von 1,0 m
nachzuweisen.
Zum Nachweis der Eignung der gewählten Technologie ist
vom AN als Vorleistung ein Prüffeld anzulegen (siehe
Gewerk Qualitätssicherungsmaßnahmen).

Dpr > 97%

Bodenklasse 3 - 5 nach DIN 18300.
Menge: 325,000 m²

**5.4.2.60 Abtreppungen herstellen**
Geneigte bzw. ebene, nachverdichtete Flächen
des Planums abtreppen. Boden lösen,
laden, fördern und im Baubereich zwischenlagern.
Das Verdichten der Abtreppungssohle
wird gesondert vergütet.

Abgerechnet wird nach Grundfläche der einzelnen
Aushubbereiche.

Bodenklasse 3 - 5 nach DIN 18300.
Menge: 60,000 m²

**5.4.2.70 Abtreppungen verdichten**
Abtreppungen nach ZTV- W LB 205, auf Böschungen flacher 1:2 und in der Ebene verdichten
Verdichtungsgeräte mit hoher Einwirktiefe (0,6
- 1,0 m) wie z. B. Vibrationswalzen o. große
Vibrationsplatten zu verwenden. Die ausreichende
Verdichtung ist vom AN bis in einer Tiefe von 1,0 m
nachzuweisen.
Zum Nachweis der Eignung der gewählten Technologie ist
vom AN als Vorleistung ein Prüffeld anzulegen (siehe
Gewerk Qualitätssicherungsmaßnahmen).

Dpr > 97%

Bodenklasse 3 - 5 nach DIN 18300.

Herstellung der Abtreppung wird gesondert vergütet.
Menge: 60,000 m²

**5.4.2.80 Stützkörper Neudeich herstellen, Liefermaterial**
Stützkörper des Neudeiches herstellen aus:
Nicht zertifiziertem Schüttmaterial Wandkies der Bodengruppe (GU)
mit einem natürlichen Feinkornanteil zw. 10-20 %,
mit einem kf - Wert 1x10-6 m/s nach
DVWK-Merkblatt 210/1986 und ZTV - W LB 210 gemäß
Regelprofil lagenweise (ca. 20 cm unverdichtet) nach
Einbauvorschrift gemäß ZTV - W LB 205 liefern, einbauen
und verdichten (Dpr > 97%),
jede Schicht nach Einbau abwalzen
mit Schafsfußwalze,
Böschungswinkel 1:3
Bodenklasse 3 und 4 nach DIN 18300

Verdichtung gemäß ZTV - W LB 205.

Profiltoleranz im Auftrag +  5 cm.
Abgerechnet wird nach Auftragsprofilen.
Menge: 325,000 m³

**5.4.2.90 Einbaurichtlinie, Nachweis Eignungsfähigkeit Deichbaustoff**
*** Pauschalposition
Nachweis der Eignungsfähigkeit der Deichbaustoffe
durch ein unabhängiges Gutachten
und Vorlage einer Einbaurichtlinie für den
Deichbaustoff vor Beginn der Bauarbeiten.
Es gelten die Forderungen
gemäß DVWK Merkblatt 210 "Flußdeiche",
speziell DK 627.514.2 Flußdeiche
Das Gutachten ist Inhaltlich in Anlehnung an die
DIN 19712 "Flußdeiche" zu erstellen.
Die Einbaurichtlinie ist unter Berücksichtigung der
Hinweise der DIN 18300 sowie der Zusätzlichen
Technischen Vertragsbedingungen - Wasserbau (ZTV-W)
für Erdarbeiten anzufertigen.
Menge: 1,000 PSCH

**5.4.2.100 Planum herstellen für Dichtungsverlegung**
Planum herstellen nach Regelprofil für die Verlegung
der Dichtungsbahn, Überschußboden auf Zwischenlager
abfahren, fehlenden Boden vom Zwischenlager liefern.

Profiltoleranz + 5 cm.

Material: Stützkörper.
Menge: 540,000 m²

*Hinweis: Vorbemerkungen Böschungssicherung:*
Vorbemerkungen Böschungssicherung:

Verlegung einer Geosynthetischen Tondichtungsbahn

Zur Abdichtung eines Deiches wird die GTD auf die
gesamte wasserseitige Böschungsfläche entsprechend der
Ausführungszeichnung und Verlegeplan verlegt. Die
Verlegung insbesondere der Überlappungen muss
faltenfrei erfolgen. Beim Verlegen darf die GTD in
keiner Weise beschädigt werden. Die Überlappung der
einzelnen Bahnen muss mindestens 30 cm betragen. Die
Planumsvorbereitung und Bauausführung hat so zu
erfolgen, dass die GTD in den Bau- und
Betriebszuständen keine Dehnung über 50% erfährt. Die
Lager- und Verlegeanleitung der Herstellerfirma ist
strikt einzuhalten. Infolge Nichtbeachtung auftretende
Schäden und deren Kosten, wie z. B. das vorzeitige
Aufquellen des Bentonits, hat der Auftragnehmer zu
verantworten.

Für die angebotene Bentonitmatte ist ein gültiges
Grundprüfzeugnis der BAW (Bundesanstalt für Wasserbau,
Karlsruhe) oder eines vom Auftraggeber anerkanntes
Prüfinstitutes vorzulegen, womit die Eignung der GTD
als Dichtungselement im Wasserbau belegt wird, und das
alle ausschreibungsrelevanten Angaben und technischen
Daten enthält.

Der Auftraggeber behält sich das Recht vor,
entsprechend TLG 2008 bei Anlieferung der
Bentonitmatten Kontrollprüfungen durchzuführen.

Die Bentonitmatte muß werksseitig so ausgerüstet sein,
dass eine Fugennachbehandlung der Längsüberlappung
nicht erforderlich ist und der k-Wert der Überlappung <
5 x 10 -11 m/s bezogen auf 1 cm Dicke beträgt. Eine
Fugennachbehandlung kann nicht zugelassen werden, da
das Begehen des Böschungsplanums oder der Bentonitmatte
(z. B. zur Pulvereinstreuung) zu Qualitätseinbußen der
Überlappung führen kann.

Zur Vermeidung der Austrocknung, Durchwurzelung und
wühlender Tiere ist die GTD mit Kies 0/32 in einer
Dicke von mind. 60 cm und 20 cm Oberboden zu
überdecken. Der Einbau hat lagenweise mit max. 30 cm
Einbaudicke/Schüttung zu erfolgen (1. Lage Mindestdicke
30 cm, kein gebrochenes Material, grundsätzlich vor
Kopf auf trocken verlegter GTD).
Damit die Dichtungseigenschaften der GTD vollflächig
wirksam werden, sind folgende Grundregeln zu beachten:

Vor Verlegung ist ein Verlegeplan zu erstellen, der
auch zur Dokumentation des Einbaues und der
nachfolgenden Überschüttung dient.
Verlegung nur auf ebener, verdichteter Unterlage, aus
der keine einzelnen Steine oder Grobkieskörner
herausragen. Erforderlichenfalls sind
Unregelmäßigkeiten der Unterlage durch Sand oder
Feinkies auszugleichen.
Verlegung trockener, ungequollener geosynthetischer
Tondichtungsbahnen bei trockener Witterung mit
Abrollrichtung möglichst in fallrichtung des Auflagers.
Längsstöße verlaufen somit in Entwässerungsrichtung.
Stoßausbildung mit kantenspachtelung oder gemäß
entsprechender Herstellerangaben. Überlappungen an
Stößen, die quer zur Entwässerungsrichtung verlaufen,
sind nicht "dachziegelartig"
auszubilden. Vierfachüberlappungen (Kreuzstöße) und
Überlappungen an Hoch- oder Tiefpunkten sind zu
vermeiden.
An Böschungskronen sind Einbindegräben gegebenenfalls
(Standsicherheitsnachweis) vorzusehen.
Die Verlegung hat falten- und verzerrungsfrei zu
erfolgen. Die Matte darf in eingebautem Zustand nicht
unter Zugspannung stehen. Dies ist besonders in
Grabenmulden und an steilen Böschungen zu beachten.
Die Überschüttung sollte arbeitstäglich, in jedem Fall
vor Niederschlägen erfolgen. Ohne Auflast gequollene
Dichtungsmatten sind vor Überschüttung gegen neue
Matten auszutauschen.

Das Bentonitpulver muss langfristig erosions- und
lagestabil in der Bentonitmatte fixiert sein.
Der Hersteller der Bentonitmatte muss entsprechend TLG
2008 ein Kontrollsystem aus Eigen- und Fremdüberwachung
(entsprechend DIN 18200) für die angebotene GTD-Type
unterhalten. Der Hersteller muss DIN EN ISO 9000 ff
zertifiziert sein.

Für die angebotene GTD ist ein Nachweis ausreichender
innerer und äußerer Standsicherheit (Gleiten in der
GTD-Ebene und in den Kontaktflächen GTD-Boden) für
diese Baumaßnahme mit den Sicherheiten nach DIN 1054
2003-01 zu führen.

**5.4.2.110 Geosynthetische Dichtungsbahn liefern, verlegen**
Mehrschichtige geosynthetische Tondichtungsbahn,
vollflächig über alle drei Komponenten kraftschlüssig,
schubkraftübertragend vernadelt oder vernäht, liefern
und fachgerecht entsprechend der Verlegeanleitung des
Herstellers auf vorbereitetem Planum verlegen.
Verlegung entsprechend Ausführungszeichnung.

Die Bahnen sind mindestens 30 cm zu überlappen,
mit je 50 cm breiter, werksseitiger Kanteneinstreuung in
Längsrichtung mit aktiviertem Natriumbentonitpulver.
Überlappungsverluste sind in den Einheitspreis mit
einzurechnen und werden nicht gesondert vergütet.
Verlegung im Böschungsbereich nur in
Böschungsfallrichtung. Die Verlegung muss flussaufwärts
erfolgen. Beschütten im Vorkopfeinbau.
Befahren erst nach Aufbringen der Abdeckschicht.

Die Spezifikation des Herstellers für die
einzubauende GTD ist vor Einbau zur Prüfung vorzulegen.

Technische Werte:

Bentoniteinlage:

> 4.500 g/m2
Natürlich aktiviertes Natriumbentonit bzw.
Calciumbentonit (bei einem max.
Wassergehalt von < 15%)

k-Wert für Matte und
Überlappungen:
< 5 x 10 -11 m/s bezogen auf 1,0 cm Dicke
(nach DIN EN 18130/ASTM-D-5887)

Geotextile Robustheitsklasse
der GTD:  GRK 5

Höchstzugkraft (bei Geweben):
entsprechend GRK 5
(nach DIN EN ISO 10319)

Höchstzugkraft (bei Vliesstoffen):
> 15 KN/m längs/quer
(nach DIN EN ISO 10319)

Verbundfestigkeit:
> 100 N/10 cm
(Schälversuch nach STM-D-4595)

Höchstzugkraftdehnung längs/quer: > 50 % / 50 %

Turbulenztest nach RPG:
98,5 Std.

Verluste der Bentonitmasse
< 5% bei grobkörniger Bodenauflast

Nachweis der Langzeitbeständigkeit:
> 25 Jahre

Abrechnung erfolgt über Bauprofile

Hersteller/Mattenbezeichnung '....................................................'
Menge: 700,000 m²

**5.4.2.120 Zulage Anpassung an Spundwand**
*** Pauschalposition
Zulage zur Dichtungsverlegung für die Anpassung des
Verlaufes der Dichtungsbahn an die vorh.
Spundwand, wie in der Baubeschreibung/den Zeichnungen dargelegt.
Menge: 1,000 psch

**5.4.2.130 Temporäre Abdeckung für GTD herstellen**
Temporäre Abdeckung als Schutz für GTD herstellen,
auf Deichkrone, bis zur Herstellung der HGT.
Aus Schotter, Einbauhöhe 0,3 m,
Einbaubreite 1,5 m, Material liefern,
einbauen, bei Herstellung HGT wieder
entfernen.
Menge: 700,000 m²

**5.4.2.140 Dichtungsabdeckung/Auflast Kies 0/32**
Kiessand 0/32 für die Abdeckung der Dichtungsbahn liefern,
lagenweise einbauen und verdichten.

Einbau nach Regelprofil mit einer Einbauhöhe von 60 cm.
Der Einbau hat lagenweise mit max. 30 cm Einbaudicke je
Schüttung nach Einbauvorschrift gemäß ZTV - W LB 205 zu
erfolgen (1. Lage Mindestdicke 30 cm, kein gebrochenes
Material, grundsätzlich vor Kopf auf trocken verlegter
GTD).

Verdichtung gemäß ZTV - W LB 205 auf Dpr > 100 %.

Abgerechnet wird nach Auftragsprofilen.
Menge: 305,000 m³

##### Titel 5.4.3 Betonarbeiten Winkelstützwand 1,70 x 2,25 m

**5.4.3.10 Sauberkeitsschicht, C 12/15**
Sauberkeitsschicht herstellen,
liefern und einbauen,
aus Beton C 12/15 nach DIN EN 206-1,
Dicke 10 cm, unter Winkelstützwand,
erforderlichenfalls einschl. Randabstellung.
Menge: 145,000 m²

##### Titel 5.4.4 Stahlbetonarbeiten Winkelstützwand 1,70 x 2,25 m

**5.4.4.10 Bew. Beton Herstellung Wandfuß**
Wandfuß aus bewehrtem Beton herstellen.

Schalung, Bewehrung und Traggerüst werden gesondert vergütet.
Bauteil: Fuß der Winkelstützwand.
Höhe ca. 25/30 cm,
Breite: ca. 1,7 m
cv = 3,5 cm
Art der Verwendung = Stahlbeton.
Druckfestigkeitsklasse C25/30.
Expositionsklasse XC4, XF1
Oberseite mit Gefälle 5 cm auf 145 cm Länge.
Menge: 35,000 m³

**5.4.4.20 Randabstellung/Schalung Wandfuß**
Randabstellung als Schalung zur Herstellung Wandfuß
inkl.Abstützwinkel und Zubehör und Rückverankerung Baugrund
h bis 0,5 m
Höhe des Wandfuß: ca. 25-30 cm
Menge: 150,000 m

**5.4.4.30 Bew. Beton Herstellung Wand**
Bewehrten Beton einschließlich Schalung
herstellen.
Schalung vorhalten und beseitigen.
Bewehrung und Traggerüst werden gesondert vergütet.
Bauteil: Aufgehende Wand der Winkelstützwand.
Breite ca. 25 cm,
Höhe ca. 1,3 m
cv = 3,5 cm
Wand Kopf im Gefälle Ausführen, Gefälle 2%,
mit Dreikantleiste für gefaste Betonkante

Art der Verwendung = Stahlbeton.
Druckfestigkeitsklasse C25/30.
Expositionsklasse XC4, XF1
Wandteil in Sichtbetonqualität SB2
Menge: 37,000 m³

**5.4.4.40 Schalung Stützwand h bis 2,5 m**
Schalung Stützwand zweihäuptig mit SB-Anforderung
SB-Anforderung SB2

inkl. Traqgerüst aus Schrägstützen und Widerlagern
zweihäuptig,
Stöße regelmäßig.
Betonierabschnitte: von ca. 2,3 bis ca. 10,3 m
Höhe Wand: ca. 200 cm.
Gesamtlänge Wand: ca. 75 m

Wand Kopf im Gefälle Ausführen, Gefälle 2%,
mit Dreikantleiste für gefaste Betonkante
Ausbildung von Blockfugen zwischen den Betonierabschnitten.
Einschließlich aller erforderlichen Teilleistungen
Ausführung in Teilmengen
Schalungshaut geeignet für
das Aufbringen von Beschichtungen auf erhärtete Betonflächen
Menge: 280,000 m²

**5.4.4.50 Zulage Schal. vertikale Abwinklung**
Zulage zur Schalung,
für die Herstellung einer
vertikalen Abwinklung der Wand,
Abwinklung bis 30°,
Herstellung gemäß Ausführungsplan.
Menge: 8,000 St

**5.4.4.60 Anti-Graffiti-Beschichtung**
Aufbringen einer gemäß BAST gelisteten farblosen, seidenmatten
und diffusionsfähigen "Permanenten Anti-Graffiti- Beschichtung" auf die Hochwasserschutzwand. Beschichtung reaktionslos gegen in Farben und Klebstoffen enthaltene Substanzen, zugelassen und geprüft nach ZTV ING und BAST-Liste.
Probeflächen: in Pos. 5.2.4.12
Der Auftrag hat mit einem Verfahren gemäß Herstellervorschrift 5-fach zu erfolgen, der Verbrauch ist mit 600 ml/m2 zu kalkulieren.
Leistungen wie folgt:
Reinigung des Untergrundes von allen trennenden Substanzen
und Verunreinigungen mittels Hochdruckreinigung mit heißem Wasser,
Aufbringen des gewählten Anti-Graffiti-System gemäß Verarbeitungsvorschrift des Herstellers
Die aufgebrachte Beschichtung ist vom AN lagenweise bis zur systemabhängigen Austrocknung und Aushärtung vor Beschmutzung und Beschädigung zu schützen, die Aufwendungen sind einzurechnen.
Für das gewählte Produkt ist eine Beschreibung, Arbeitsanweisung und ein Prüfzeugnis vorzulegen
Menge: 100,000 m²

**5.4.4.70 Abdichtung Fußbereich Schalung**
*** Pauschalposition
Abdichtung Fußbereich Schalelemente gegen Austritt Betonmilch mittels Dichtschnur oder Dichtband
ca. 80 lfdm
Menge: 1,000 PSCH

##### Titel 5.4.5 Betonstahl Winkelstützwand 1,70 x 2,25 m

**5.4.5.10 Betonstahl Winkelstützwand**
Betonstahl in verschiedenen Längen und Durchmesser
frei Baustelle liefern, gemäß Bewehrungsplan,
ablängen und biegen sowie vorflechten und einbauen
entsprechend statischen und konstruktiven
Erfordernissen.
Bauteil: Fuß und aufgehende Wand
Material BSt 500B.
Menge: 9,000 t

##### Titel 5.4.6 Fugen Winkelstützwand 1,70 x 2,25 m

**5.4.6.10 Arbeitsfuge-Fuß/Wand Fugenblech**
Arbeitsfugenausbildung Fuß-Wand,
bestehend aus:
 - bauaufsichtlich geprüftem Fugenblech,
nach Herstellervorschriften liefern und einbauen,
Fugenblech:
Quellmaterialbeschichtetes Fugenblech
zur Abdichtung von Arbeitsfugen
gegen drückendes Wasser,
zweiseitige Randbeschichtung,
Abmessungen: 1,2 mm x 167 mm,
inclusive erforderlicher Halteklammern
und Steck - und Standbügeln,
Mindesteinbindetiefe: 30 mm
Zulässiger Wasserdruck: 2 bar
Menge: 67,000 lfdm

**5.4.6.20 Dehnfuge Winkelstützwand, Fugenband außenliegend**
Dehnfugenband außenliegend, DIN 7865,
Fugenbandbreite: 250 mm
Fugenbreite 20 mm,
Material: Elastomer
inclusive erforderlicher Halteklammern und Steck - und Standbügeln,
liefern und einbauen.
Dehnfuge herstellen.
Verbindung der Fugenbänder herstellen gemäß Detailplan Fugenherstellung.

Angebotenes Fabrikat: '............'
Menge: 14,000 lfdm

**5.4.6.30 Dehnfuge Winkelstützwand, Fugenband innenliegend**
Dehnfugenband innenliegend, DIN 7865,
Fugenbandbreite: 250 mm
Fugenbreite 20 mm,
Material: Elastomer
inclusive erforderlicher Halteklammern und Steck - und Standbügeln,
liefern und einbauen.
Dehnfuge herstellen,
Verbindung der Fugenbänder herstellen gemäß Detailplan Fugenherstellung.

Angebotenes Fabrikat: '............'
Menge: 18,000 lfdm

**5.4.6.40 Arbeitsfuge Winkelstützwand, Kombinationsarbeitsfugenband**
Kombinationsarbeitsfugenband KAB,
Typ KAB 125,
inclusive erforderlicher Halteklammern und Steck - und Standbügeln,
liefern und einbauen.
Arbeitsfuge herstellen,
Verbindung der Fugenbänder herstellen gemäß Detailplan Fugenherstellung.

Angebotenes Fabrikat: '............'
Menge: 67,000 lfdm

**5.4.6.50 Fugeneinlage einbauen, Hartschaum**
Fugeneinlage nach Zeichnung einbauen.
Fuge „Dehnfuge in Hochwasserschutzwand",
bauzeitliche Befestigung an Beton und Schalung.
Einlage aus Hartschaum (25 kg/m³), 20 mm dick.
Einlage bis auf die für die Verfüllung erforderliche
Tiefe ausbauen. Material in Eigentum des AN übernehmen
Und von der Baustelle entfernen.
Menge: 10,000 m²

**5.4.6.60 Bentonit Quellband 20 x 25 mm**
Lieferung und Einbau eines Bentonit Quellbandes
in Dehnungsfugen der Hochwasserschutzwand.
Umlaufend, Fuß und Wand, einschl. Befestigungsmaterial
An Beton/Schalung.
Für Dehnungsfuge 20 mm.
Abm. 20 x 25 mm.
Menge: 65,000 lfdm

**5.4.6.70 Fuge verfüllen, Dehnungsfuge, Polyurethankitt, Tiefe 20 mm, Füllst. einbauen**
Fuge mit Fugenmasse verfüllen. Wandungen mit geeignetem
Voranstrich versehen.
Dehnungsfuge Wand/Fuß.
Material = Polyurethankitt,
tatsächliche Dauerbewegungsaufnahme mind. 25 v. H.
Fugenwandungen = Beton und Fugenband
Fugenbreite = 20 mm
Fülltiefe = 25 mm.
Ausführung nach Herstellerangaben.

Angebotenes Fabrikat: '............'
Menge: 65,000 lfdm

##### Titel 5.4.7 Absturzsicherung Winkelstützwand 1,70 x 2,25 m

**5.4.7.10 Schutzgeländer H = 80 cm, zum Aufdübeln**
Systemgeländer, geprüft, Ausführung nach EN ISO 14122-3

Gerade Ausführung
Werkstoff Stahl S235 JRG feuerverzinkt nach DIN EN ISO 1461.
Mit Deckbeschichtung in RAL 7040.

Höhe Handlauf: 800 mm.
Pfostenabstand max. 1.500 mm, Belastung 500 N/m
waagrecht in Handlaufhöhe angreifend.

Handlauf, Pfosten und Fußleiste Rohr 42,4 x 2,0 mm,
Füllstäbe Flachstahl, Abstand max. 100 mm

Befestigung: Pfosten auf Grundplatte zum Aufdübeln auf
Winkelstützwand. Fußplatten 100/100/5 mm

Komplett liefern und montieren.
Menge: 67,000 lfdm

##### Titel 5.4.8 Treppenanlage

**5.4.8.10 Füllmaterial, bindiger Boden**
Einbau von Füllmaterial zum Hinterfüllen
profilgerecht,
mit im Baustellenbereich gelagertem bindigen Boden,
verdichten, Verdichtungsgrad DPr 97 %,
in Abhängigkeit des gewählten Verdichtungsgerätes
einbauen in Baugruben ohne Verbau.
Menge: 15,000 m³

**5.4.8.20 Böschung profilieren**
Profilierung der Böschung wie vorgefunden,
Überschußboden auf Zwischen -lager abfahren, fehlenden
Boden vom Zwischenlager liefern.

Profiltoleranz + 5 cm.
Menge: 25,000 m²

**5.4.8.30 Bordsteine aus Beton setzen, BSt. T 8 x 30**
Bordsteine aus Beton setzen.
Bordsteine DIN 483 T 8 x 30 (80/300 mm).
Steine mit engen Fugen versetzen
Als Randeinfassung der Pflasterfläche.
Rückenstütze aus Beton C12/15 bis 10 cm unter OF Bordstein, 15 cm breit, herstellen.
Fundamentbeton C12/15, 20 bis 24 cm dick, herstellen.
Menge: 14,000 m

**5.4.8.40 Blockstufenanlage herstellen**
*** Pauschalposition
Blockstufenanlage gemäß Zeichnung herstellen,
bestehend aus 17 Blockstufen 14/40, L = 1,00 m,
verlegen in 1 cm Mörtelbett, in Steigungen 15 x 36 cm,
Stufen Oberfläche Beton grau,
liefern und verlegen in 10 cm Mörtelbett,
auf 40/20 cm Unterbeton C 12/15,
Treppenauflager aus Beton C12/15,
B = 1,0 m, T = 0,8 m, 40 cm Dicke.
einschl. Erdarbeiten.
Menge: 1,000 psch

##### Titel 5.4.9 Wegebauarbeiten Deichkronenweg

**5.4.9.10 Deichkrone profilieren**
Profilierung der Deichkrone nach Regelprofil
Deichkronenweg,
Überschußboden auf Zwischenlager abfahren, fehlenden
Boden vom Zwischenlager liefern.

Profiltoleranz + 5 cm.
Menge: 75,000 m²

**5.4.9.20 Planum herst, +- 2 cm**
Planum herstellen ZTVE-StB 94,
Auf- und Abtrag bis 5 cm,
zulässige Abweichung von der Sollhöhe +/- 2 cm,
Massenausgleich im Bereich des Planums.
Menge: 75,000 m²

**5.4.9.30 Nachverdichten**
Nachverdichten von Flächen,
Bodenklassen 3 bis 5 DIN 18300,
geforderter EV2-Wert = 45 MN/m2,
Ausführung in Teilflächen,
Massenausgleich im Bereich des Planums
Menge: 75,000 m²

**5.4.9.40 Schottertragschicht herstellen, EV2 min. 80 MN/m2**
Schottertragschicht herstellen.
In Verkehrsflächen für ländliche Wege.
Baustoffgemisch  Brechkorngemisch B1, 0/45,
Schotter - Splitt - Sand - Gemisch, nach ZTV SoB-StB
Verdichtungsgrad/Verformungsmodul  Verformungsmodul
EV2 auf der Oberfläche mindestens 80 MN/m2
Einbaudicke  40 cm
Baustoffgemisch 'aus natürlichen Gesteinskörnungen,
liefern'

Ungleichförmigkeitszahl U mindestens 13. Die
Filterstabilität gegenüber dem Bettungsmaterial muss
eingehalten werden.
Menge: 75,000 m²

**5.4.9.50 Bordsteine aus Beton setzen, BSt. T 8 x 30**
Bordsteine aus Beton setzen.
Bordsteine DIN 483 T 8 x 30 (80/300 mm).
Steine mit engen Fugen versetzen
Als Randeinfassung der Pflasterfläche.
Rückenstütze aus Beton C12/15 bis 10 cm unter OF Bordstein, 15 cm breit, herstellen.
Fundamentbeton C12/15, 20 bis 24 cm dick, herstellen.
Menge: 68,000 m

**5.4.9.60 Bordsteine trennen, aus Beton**
Bordsteine auf Passmaß trennen.
Bordstein  aus Beton wie zuvor beschrieben
Bordstein trennen durch Nassschneiden.
Bordstein 'quer oder auf Gehrung schneiden'
Menge: 8,000 St

**5.4.9.70 Pflasterdecke Rechteckpflaster D = 80 mm**
Pflasterdecke ZTV P-StB,
aus Pflastersteinen aus Beton DIN EN 1338,
max. Differenzen K,
Witterungswiderstand D,
Abriebwiderstand I,
gefast (Mini-Fase),

Stein:
Rechteck 200x100 mm

Höhe 80 mm,
Farbe betongrau,
Läuferverband,
Bettung aus Brechsand-Splitt-Gemisch,
Körnung 2/5, Dicke 3 bis 5 cm,
Pflasterfugen einschlämmen mit Sand,
Körnung 0,2/2,
einschl. der erforderlichen Rand-
und Abschlusssteine.
Menge: 75,000 m²

**5.4.9.80 Schotterrasen Deichkrone profilgerecht herstellen**
Schotterrasen auf Deichkrone profilgerecht herstellen.
Material = Vegetationstragdeckschichtmaterial als Ge-
misch aus grober Gesteinskörnung 2/45, Kategorie C 90/3
und Oberboden, Mischungsverhältnis 90:10.
Einbau in voller Breite als obere Schicht der Deichkrone
nach Unterlagen des AG. Einbaudicke = 30 cm.

Verdichtungsgrad DPR mindestens 98 v. H.
Fläche mit krümeligem Oberboden aus Zwischenlager
flächendeckend abstreuen und andrücken. Saatgut
ausbringen und einarbeiten.

Saatgut:
Ansaat mit gebietseigenem Saatgut gem.
Ursprungsgebiet: Mitteldeutsches Flach- und Hügelland
Herkunftsregion: Mitteldeutsches Tief - und Hügelland
Mindestanforderungen Wildpflanzensaatgut: technische
Reinheit 80%, K eimfähigkeit 70% .
Der Herkunftsnachweis ist vor Ansaat zu erbringen.

Saatgutmenge:  15 g/m²
Menge: 10,000 m²

##### Titel 5.4.10 Wasserhaltung

**5.4.10.10 Offene Wasserhaltungsanlage 20m³/h**
*** Pauschalposition
Anlage aus einer oder mehreren Pumpen zum Freihalten oder Trockenlegen der Baugrube betriebsbereit aufbauen und nach Einsatz abbauen. Vorhalten und Betreiben werden gesondert berechnet.
Erforderliche Pumpensümpfe, Zu- und Ableitungen, Reserveeinrichtungen, inkl. Ntzersatzanlage sowie Umbauen und Umsetzen im Bereich einer Einsatzstelle werden nicht gesondert vergütet.
Förderdurchfluss: bis 20 m³/h.
geodätische Förderhöhe an Baugrubensohle bis 3 m. Entfernung zur Versickerung max 25 m
Menge: 1,000 PSCH

**5.4.10.20 Pumpenanlage vorhalten**
Pumpenanlage betriebsbereit über die gesamte Bauzeit des SA3 vorhalten.
Menge: 8,000 Wo

**5.4.10.30 Pumpenanlage betreiben**
Abgerechnet werden die erforderlichen Betriebtage
Menge: 20,000 d

#### Gewerk 5.5 Sanierungsabschnitt 4

##### Titel 5.5.1 Abbrucharbeiten Oberflächen

**5.5.1.10 Deichverteidigungsweg, Schotter, aufnehmen und entsorgen**
Ungebundene Schotterdecke aufbrechen und aufnehmen, aus
gebrochenem Naturstein,
Gesamtaufbruch 50 bis 95 cm,
Aufbruchgut ordnungsgemäß entsorgen.
Menge: 1125,000 m²

**5.5.1.20 Überfahrt Kirchfährendorf, Schotter, aufnehmen und entsorgen**
Ungebundene Schotterdecke aufbrechen und aufnehmen, aus
gebrochenem Naturstein,
Gesamtaufbruch bis 75 cm,
Aufbruchgut ordnungsgemäß entsorgen.
Menge: 175,000 m²

**5.5.1.30 Überfahrt Wengelsdorf, Großpflaster, aufnehmen und entsorgen**
Pflaster inkl. Bettung, Großpflaster aus Naturstein,
verlegt in Sand/Brechsand,
Dicke der Bettung bis 5 cm,
Fugenfüllung aus Sand/Brechsand
inkl. Tragschicht aus ungebundenen Baustoffen aufnehmen,
Gesamtaufbruchtiefe von 20 bis 65 cm.
Nicht mehr verwendbare Stoffe ordnungsgemäß entsorgen.
Menge: 170,000 m²

##### Titel 5.5.2 Erdarbeiten

*Hinweis: Vorbermerkungen Erdarbeiten*
Vorbemerkungen Erdarbeiten:

Es gelten die Bestimmungen der ZTV - W LB 205 und der
VOB / C, DIN 18300 für:

Abtrag, Zwischenlagerung und Wiederandecken des
Oberbodens
Abtragen, Zwischenlagern und Wiedeinbau von
Dammschüttungen
Lieferung und Einbau von Dammschüttungen
Zwischenlagerung von Bodenmassen

Soweit nicht anders beschrieben, sind jeweils Aushub,
Zwischentransporte auf der Baustelle sowie von und zum
Zwischenlager, Zwischenlagerung und Wiedereinbau,
einschl. der Verdichtung Dpr = 100 % bzw. 97 % gemäß
ZTV - W LB 205 in die Einheitspreise einzurechnen.

Der AN hat mit seinem anzuliefernden und dem örtlich
weiter zu verwendenden Material Eignungsprüfungen zum
Nachweis der Eignung der Baustoffe durchzuführen.

Die Prüfzeugnisse einer anerkannten Prüfstelle sind
vorzulegen.

Einbauversuche sind im Rahmen der Eignungsprüfung
durchzuführen zur Festlegung von:

zulässigem Einbauwassergehalt
Einbaubedingungen (Höhe der Schüttlagen)
Verdichtungsgeräten, Art der Walzenmantel
Anzahl der Verdichtungsübergänge

Eine Einbauvorschrift ist dem AG / der BOL vor Begin
der Ausführung zur Freigabe vorzulegen. Grundlage
hierfür bildet die ZTV W - LB 205.

Durch den AN ist Erdstoff mit einem Wassergehalt gemäß
Proctorkurve anzuliefern, der eine Verdichtung gemäß
ZTV W - LB 205 ohne besondere Maßnahmen gewährleistet.
Dies ist in die Einheitspreise einzurechnen.
Soweit der natürliche Wassergehalt an der
Gewinnungsstelle gemäß Proctorkurve zu hoch oder zu
niedrig ist, werden die erforderlichen Maßnahmen zur
Gewährleistung der geforderten Einbaubedingungen, wie
Befeuchten oder Kalkstabilisierung vom AN
durchgeführt, ohne dass eine gesonderte Vergütung
hierfür durch den AG erfolgt.
Die in den Leistungspositionen ausgewiesenen Maßnahmen
zur Verbesserung des Wassergehaltes der Erdstoffe
werden nur vergütet, wenn der Erdstoff an der
Einbaustelle infolge Trockenheit oder Niederschlägen
verbessert werden muß.

Bodenabtrag:
Beim Bodenabtrag kann aufgrund der notwendigen baubegleitenden Kampfmittelerkundung nur mit Abtragsstärken von max. 30 cm gerechnet werden. Dadurch ist mit einem niedrigeren Leistungsansatz zu rechnen. Dieser Umstand ist bei der Kalkualtion der entsprechenden Erdarbeiten zu berücksichtigen.

**5.5.2.10 Vegetationsschicht abtragen, entsorgen**
Vegetationsschicht auf Oberboden abtragen, in Eigentum
des AN übernehmen und entsorgen.
Menge: 7810,000 m²

**5.5.2.20 Oberboden abtragen, D = 20 cm, Lagern Flaeche AN Weg 0,25-0,50 km Mieten aufsetzen Aufmass im Abtrag**
Oberboden ohne Vegetationsschicht abtragen und laden.
Unrat während der Arbeiten aussondern, aufnehmen,
Abtrag von Böschungen flacher 1:2 und in der Ebene

Abtragsdicke 20 cm

Oberboden fördern und innerhalb des Baustellenbereichs auf Flächen des AN lagern.
Länge des Förderweges über 0,25 bis 0,50 km.

Lagerfläche für Oberboden gemäß BE-Plan

Oberboden in Mieten locker aufsetzen und währen der
Lagerzeit pflegen.
Abgerechnet wird nach Abtragsprofilen.
Menge: 1525,000 m³

**5.5.2.30 Abtrag Deich, entsorgen**
Bindigen Boden des Deichkörpers Altdeich
nach Zeichnung lösen,
laden, in Eigentum des AN übernehmen und
von der Baustelle entfernen.

Bodenklasse 3 - 5 nach DIN 18300.
Menge: 2185,000 m³

**5.5.2.40 Abtrag Deich, Lagern Flaeche AN Weg 0,25-0,50 km Mieten aufsetzen Aufmass im Abtrag**
Bindigen Boden des Deichkörpers Altdeich
nach Zeichnung lösen,
abtragen und laden.

Boden fördern und innerhalb des Baustellenbereichs auf Flächen des AN lagern.
Länge des Förderweges über 0,25 bis 0,50 km.

Lagerfläche für Deichbaumaterial gemäß BE-Plan

Boden in Mieten locker aufsetzen, mit Folie abdecken,
und während der Lagerzeit pflegen.
Abgerechnet wird nach Abtragsprofilen.

Bodenklasse 3 - 5 nach DIN 18300.
Menge: 2185,000 m³

**5.5.2.50 Planum herstellen +-2 cm**
Planum herstellen Sohle Neudeich
Max. Abweichung von der Sollhöhe +2/-2 cm.
Menge: 4575,000 m²

**5.5.2.60 Nachverdichten Planum, T bis 1,0 m**
Nachverdichten des Planums Neudeich nach ZTV
- W LB 205, auf Böschungen flacher 1:2 und in der Ebene,
Es sind Verdichtungsgeräte mit hoher Einwirktiefe (0,6
- 1,0 m) wie z. B. Vibrationswalzen o. große
Vibrationsplatten zu verwenden. Die ausreichende
Verdichtung ist vom AN bis in einer Tiefe von 1,0 m
nachzuweisen.
Zum Nachweis der Eignung der gewählten Technologie ist
vom AN als Vorleistung ein Prüffeld anzulegen (siehe
Gewerk Qualitätssicherungsmaßnahmen).

Dpr > 97%

Bodenklasse 3 - 5 nach DIN 18300.
Menge: 4575,000 m²

**5.5.2.70 Abtreppungen herstellen**
Geneigte bzw. ebene, nachverdichtete Flächen
des Planums abtreppen. Boden lösen,
laden, fördern und im Baubereich zwischenlagern.
Das Verdichten der Abtreppungssohle
wird gesondert vergütet.

Abgerechnet wird nach Grundfläche der einzelnen
Aushubbereiche.

Bodenklasse 3 - 5 nach DIN 18300.
Menge: 3160,000 m²

**5.5.2.80 Abtreppungen verdichten**
Abtreppungen nach ZTV- W LB 205, auf Böschungen flacher 1:2 und in der Ebene verdichten
Verdichtungsgeräte mit hoher Einwirktiefe (0,6
- 1,0 m) wie z. B. Vibrationswalzen o. große
Vibrationsplatten zu verwenden. Die ausreichende
Verdichtung ist vom AN bis in einer Tiefe von 1,0 m
nachzuweisen.
Zum Nachweis der Eignung der gewählten Technologie ist
vom AN als Vorleistung ein Prüffeld anzulegen (siehe
Gewerk Qualitätssicherungsmaßnahmen).

Dpr > 97%

Bodenklasse 3 - 5 nach DIN 18300.
Herstellung der Abtreppung wird gesondert vergütet.
Menge: 3160,000 m²

**5.5.2.90 Bodenaustausch landseitig herstellen**
Liefern und Einbau Material Bodenaustausch zwischen Deichfuß und Entwässerungsrinne
Liefern von Bodenmaterial frei Baustelle,
lagenweiser verdichteter Einbau  mit nicht ausreichender Tragfähigkeit
Materialanforderung : gebrochenes Material 0 /100
Einbaustärke: ca. 50 cm
Aufeiner Breite von ca. 12 m
Ev2 mind . 30 MN/m²

Abgerechnet wir gemäß Aufmaß der fest eingebauten Menge .
Menge: 1800,000 m³

**5.5.2.100 Auflastfilter Neudeich herstellen**
Auflastfilter des Neudeiches herstellen aus:
Scharfkantigem Schottermaterial mit
einem natürlichen Feinkornanteil < 10 %,
mit einem kf - Wert < 1x10-3 nach
DVWK-Merkblatt 210/1986 und ZTV - W LB 210 gemäß
Regelprofil lagenweise (ca. 20 cm unverdichtet) nach
Einbauvorschrift gemäß ZTV - W LB 205 liefern, einbauen
und verdichten (Dpr > 97%),
jede Schicht nach Einbau abwalzen
mit Schafsfußwalze,
Böschungswinkel 1:1,5 bis 1:3
Bodenklasse 3 nach DIN 18300

Verdichtung gemäß ZTV - W LB 205.

Profiltoleranz im Auftrag +  5 cm.
Abgerechnet wird nach Auftragsprofilen.
Menge: 1450,000 m³

**5.5.2.110 Geotextil Auflastfilter**
Geotextil verlegen, nach TLG 2008,
Bodentyp 3, kf > 1x10-4,
zu drainierender Boden (Stützkörper)
kf = 1x10-6,
für allseitiges Einschlagen des Auflastfilters,
über den Auflastfilter sind die Bahnen
überlappend umzuschlagen.
Eignungsprüfungszeugnis sind vorzulegen.
Eigenüberwachungsprüfungen sind durchführen.
Funktion als Trennschicht zwischen Schüttungen.
Material = Vliesstoff. Einbau mit
min. 0,5 m Überlappung.
Abgerechnet wird die abgewickelte Fläche des
Geotextils nach Aufmaß ohne Überlappung.
Menge: 2495,000 m²

**5.5.2.120 Stützkörper Neudeich herstellen, Liefermaterial**
Stützkörper des Neudeiches herstellen aus:
Nicht zertifiziertem Schüttmaterial Wandkies der Bodengruppe (GU)
mit einem natürlichen Feinkornanteil zw. 10-20 %,
mit einem kf - Wert 1x10-6 m/s nach
DVWK-Merkblatt 210/1986 und ZTV - W LB 210 gemäß
Regelprofil lagenweise (ca. 20 cm unverdichtet) nach
Einbauvorschrift gemäß ZTV - W LB 205 liefern, einbauen
und verdichten (Dpr > 97%),
jede Schicht nach Einbau abwalzen
mit Schafsfußwalze,
Böschungswinkel 1:3
Bodenklasse 3 und 4 nach DIN 18300

Verdichtung gemäß ZTV - W LB 205.

Profiltoleranz im Auftrag +  5 cm.
Abgerechnet wird nach Auftragsprofilen.
Menge: 2770,000 m³

**5.5.2.130 Einbaurichtlinie, Nachweis Eignungsfähigkeit Deichbaustoff**
*** Pauschalposition
Nachweis der Eignungsfähigkeit der Deichbaustoffe
durch ein unabhängiges Gutachten
und Vorlage einer Einbaurichtlinie für den
Deichbaustoff vor Beginn der Bauarbeiten.
Es gelten die Forderungen
gemäß DVWK Merkblatt 210 "Flußdeiche",
speziell DK 627.514.2 Flußdeiche
Das Gutachten ist Inhaltlich in Anlehnung an die
DIN 19712 "Flußdeiche" zu erstellen.
Die Einbaurichtlinie ist unter Berücksichtigung der
Hinweise der DIN 18300 sowie der Zusätzlichen
Technischen Vertragsbedingungen - Wasserbau (ZTV-W)
für Erdarbeiten anzufertigen.
Menge: 1,000 psch

**5.5.2.140 Stützkörper Neudeich herstellen, gelagert**
Stützkörper des Neudeiches herstellen aus:
Zwischengelagertem Schüttmaterial der Bodengruppe (GU)
mit einem natürlichen Feinkornanteil zw. 10-20 %,
mit einem kf - Wert 1x10-6 m/s nach
DVWK-Merkblatt 210/1986 und ZTV - W LB 210 gemäß
Regelprofil lagenweise (ca. 20 cm unverdichtet) nach
Einbauvorschrift gemäß ZTV - W LB 205
am Zwischenlager aufnehmen, fördern, einbauen
und verdichten (Dpr > 97%),
jede Schicht nach Einbau abwalzen
mit Schafsfußwalze,
Böschungswinkel 1:3
Bodenklasse 3 und 4 nach DIN 18300

Verdichtung gemäß ZTV - W LB 205.

Profiltoleranz im Auftrag +  5 cm.
Abgerechnet wird nach Auftragsprofilen.
Menge: 2185,000 m³

**5.5.2.150 Planum herstellen für Dichtungsverlegung**
Planum herstellen nach Regelprofil für die Verlegung
der Dichtungsbahn, Überschußboden auf Zwischenlager
abfahren, fehlenden Boden vom Zwischenlager liefern.

Profiltoleranz + 5 cm.

Material: Stützkörper.
Menge: 3095,000 m²

*Hinweis: Vorbemerkungen Böschungssicherung:*
Vorbemerkungen Böschungssicherung:

Verlegung einer Geosynthetischen Tondichtungsbahn

Zur Abdichtung eines Deiches wird die GTD auf die
gesamte wasserseitige Böschungsfläche entsprechend der
Ausführungszeichnung und Verlegeplan verlegt. Die
Verlegung insbesondere der Überlappungen muss
faltenfrei erfolgen. Beim Verlegen darf die GTD in
keiner Weise beschädigt werden. Die Überlappung der
einzelnen Bahnen muss mindestens 30 cm betragen. Die
Planumsvorbereitung und Bauausführung hat so zu
erfolgen, dass die GTD in den Bau- und
Betriebszuständen keine Dehnung über 50% erfährt. Die
Lager- und Verlegeanleitung der Herstellerfirma ist
strikt einzuhalten. Infolge Nichtbeachtung auftretende
Schäden und deren Kosten, wie z. B. das vorzeitige
Aufquellen des Bentonits, hat der Auftragnehmer zu
verantworten.

Für die angebotene Bentonitmatte ist ein gültiges
Grundprüfzeugnis der BAW (Bundesanstalt für Wasserbau,
Karlsruhe) oder eines vom Auftraggeber anerkanntes
Prüfinstitutes vorzulegen, womit die Eignung der GTD
als Dichtungselement im Wasserbau belegt wird, und das
alle ausschreibungsrelevanten Angaben und technischen
Daten enthält.

Der Auftraggeber behält sich das Recht vor,
entsprechend TLG 2008 bei Anlieferung der
Bentonitmatten Kontrollprüfungen durchzuführen.

Die Bentonitmatte muß werksseitig so ausgerüstet sein,
dass eine Fugennachbehandlung der Längsüberlappung
nicht erforderlich ist und der k-Wert der Überlappung <
5 x 10 -11 m/s bezogen auf 1 cm Dicke beträgt. Eine
Fugennachbehandlung kann nicht zugelassen werden, da
das Begehen des Böschungsplanums oder der Bentonitmatte
(z. B. zur Pulvereinstreuung) zu Qualitätseinbußen der
Überlappung führen kann.

Zur Vermeidung der Austrocknung, Durchwurzelung und
wühlender Tiere ist die GTD mit Kies 0/32 in einer
Dicke von mind. 60 cm und 20 cm Oberboden zu
überdecken. Der Einbau hat lagenweise mit max. 30 cm
Einbaudicke/Schüttung zu erfolgen (1. Lage Mindestdicke
30 cm, kein gebrochenes Material, grundsätzlich vor
Kopf auf trocken verlegter GTD).
Damit die Dichtungseigenschaften der GTD vollflächig
wirksam werden, sind folgende Grundregeln zu beachten:

Vor Verlegung ist ein Verlegeplan zu erstellen, der
auch zur Dokumentation des Einbaues und der
nachfolgenden Überschüttung dient.
Verlegung nur auf ebener, verdichteter Unterlage, aus
der keine einzelnen Steine oder Grobkieskörner
herausragen. Erforderlichenfalls sind
Unregelmäßigkeiten der Unterlage durch Sand oder
Feinkies auszugleichen.
Verlegung trockener, ungequollener geosynthetischer
Tondichtungsbahnen bei trockener Witterung mit
Abrollrichtung möglichst in fallrichtung des Auflagers.
Längsstöße verlaufen somit in Entwässerungsrichtung.
Stoßausbildung mit kantenspachtelung oder gemäß
entsprechender Herstellerangaben. Überlappungen an
Stößen, die quer zur Entwässerungsrichtung verlaufen,
sind nicht "dachziegelartig"
auszubilden. Vierfachüberlappungen (Kreuzstöße) und
Überlappungen an Hoch- oder Tiefpunkten sind zu
vermeiden.
An Böschungskronen sind Einbindegräben gegebenenfalls
(Standsicherheitsnachweis) vorzusehen.
Die Verlegung hat falten- und verzerrungsfrei zu
erfolgen. Die Matte darf in eingebautem Zustand nicht
unter Zugspannung stehen. Dies ist besonders in
Grabenmulden und an steilen Böschungen zu beachten.
Die Überschüttung sollte arbeitstäglich, in jedem Fall
vor Niederschlägen erfolgen. Ohne Auflast gequollene
Dichtungsmatten sind vor Überschüttung gegen neue
Matten auszutauschen.

Das Bentonitpulver muss langfristig erosions- und
lagestabil in der Bentonitmatte fixiert sein.
Der Hersteller der Bentonitmatte muss entsprechend TLG
2008 ein Kontrollsystem aus Eigen- und Fremdüberwachung
(entsprechend DIN 18200) für die angebotene GTD-Type
unterhalten. Der Hersteller muss DIN EN ISO 9000 ff
zertifiziert sein.

Für die angebotene GTD ist ein Nachweis ausreichender
innerer und äußerer Standsicherheit (Gleiten in der
GTD-Ebene und in den Kontaktflächen GTD-Boden) für
diese Baumaßnahme mit den Sicherheiten nach DIN 1054
2003-01 zu führen.

**5.5.2.160 Geosynthetische Dichtungsbahn liefern, verlegen**
Mehrschichtige geosynthetische Tondichtungsbahn,
vollflächig über alle drei Komponenten kraftschlüssig,
schubkraftübertragend vernadelt oder vernäht, liefern
und fachgerecht entsprechend der Verlegeanleitung des
Herstellers auf vorbereitetem Planum verlegen.
Verlegung entsprechend Ausführungszeichnung.

Die Bahnen sind mindestens 30 cm zu überlappen,
mit je 50 cm breiter, werksseitiger Kanteneinstreuung in
Längsrichtung mit aktiviertem Natriumbentonitpulver.
Überlappungsverluste sind in den Einheitspreis mit
einzurechnen und werden nicht gesondert vergütet.
Verlegung im Böschungsbereich nur in
Böschungsfallrichtung. Die Verlegung muss flussaufwärts
erfolgen. Beschütten im Vorkopfeinbau.
Befahren erst nach Aufbringen der Abdeckschicht.

Die Spezifikation des Herstellers für die
einzubauende GTD ist vor Einbau zur Prüfung vorzulegen.

Technische Werte:

Bentoniteinlage:

> 4.500 g/m2
Natürlich aktiviertes Natriumbentonit bzw.
Calciumbentonit (bei einem max.
Wassergehalt von < 15%)

k-Wert für Matte und
Überlappungen:
< 5 x 10 -11 m/s bezogen auf 1,0 cm Dicke
(nach DIN EN 18130/ASTM-D-5887)

Geotextile Robustheitsklasse
der GTD:  GRK 5

Höchstzugkraft (bei Geweben):
entsprechend GRK 5
(nach DIN EN ISO 10319)

Höchstzugkraft (bei Vliesstoffen):
> 15 KN/m längs/quer
(nach DIN EN ISO 10319)

Verbundfestigkeit:
> 100 N/10 cm
(Schälversuch nach STM-D-4595)

Höchstzugkraftdehnung längs/quer: > 50 % / 50 %

Turbulenztest nach RPG:
98,5 Std.

Verluste der Bentonitmasse
< 5% bei grobkörniger Bodenauflast

Nachweis der Langzeitbeständigkeit:
> 25 Jahre

Abrechnung erfolgt über Bauprofile

Hersteller/Mattenbezeichnung '....................................................'
Menge: 4025,000 m²

**5.5.2.170 Zulage Anpassung an Bestandsdeich**
*** Pauschalposition
Zulage zur Dichtungsverlegung für die Anpassung des
Verlaufes der Dichtungsbahn an den
Bestandsdeich Wengelsdorf, einschl. Lieferung
Und Einbau eines Dichtungsriegels aus
bentonitvergütetem Sand, Mischungsverhältnis 2:8,
wie in der Baubeschreibung/den Zeichnungen dargelegt.
Menge: 1,000 psch

**5.5.2.180 Temporäre Abdeckung für GTD herstellen**
Temporäre Abdeckung als Schutz für GTD herstellen,
auf Deichkrone, bis zur Herstellung der HGT.
Aus Schotter, Einbauhöhe 0,3 m,
Einbaubreite 1,5 m, Material liefern,
einbauen, bei Herstellung HGT wieder
entfernen.
Menge: 4025,000 m²

**5.5.2.190 Dichtungsabdeckung/Auflast Kies 0/32**
Kiessand 0/32 für die Abdeckung der Dichtungsbahn liefern,
lagenweise einbauen und verdichten.

Einbau nach Regelprofil mit einer Einbauhöhe von 60 cm.
Der Einbau hat lagenweise mit max. 30 cm Einbaudicke je
Schüttung nach Einbauvorschrift gemäß ZTV - W LB 205 zu
erfolgen (1. Lage Mindestdicke 30 cm, kein gebrochenes
Material, grundsätzlich vor Kopf auf trocken verlegter
GTD).

Verdichtung gemäß ZTV - W LB 205 auf Dpr > 100 %.

Abgerechnet wird nach Auftragsprofilen.
Menge: 1585,000 m³

##### Titel 5.5.3 Wegebauarbeiten Deichkronenweg

**5.5.3.10 Deichkrone profilieren**
Profilierung der Deichkrone nach Regelprofil
Deichkronenweg,
Überschußboden auf Zwischenlager abfahren, fehlenden
Boden vom Zwischenlager liefern.

Profiltoleranz + 5 cm.
Menge: 800,000 m²

**5.5.3.20 Planum herstellen +-2 cm**
Planum herstellen Sohle Neudeich
Max. Abweichung von der Sollhöhe +2/-2 cm.
Menge: 800,000 m²

**5.5.3.30 Nachverdichten Planum Deichkrone**
Nachverdichten des Planums Deichkronenweg
Verdichtung ist vom AN bis in einer Tiefe von 1,0 m
nachzuweisen.
EV2 = mind. 45 MN/m².
Menge: 800,000 m²

**5.5.3.40 Schotterrasen Deichkrone profilgerecht herstellen**
Schotterrasen auf Deichkrone profilgerecht herstellen.
Material = Vegetationstragdeckschichtmaterial als Ge-
misch aus grober Gesteinskörnung 2/45, Kategorie C 90/3
und Oberboden, Mischungsverhältnis 90:10.
Einbau in voller Breite als obere Schicht der Deichkrone
nach Unterlagen des AG. Einbaudicke = 30 cm.

Verdichtungsgrad DPR mindestens 98 v. H.
Fläche mit krümeligem Oberboden aus Zwischenlager
flächendeckend abstreuen und andrücken. Saatgut
ausbringen und einarbeiten.

Saatgut:
Ansaat mit gebietseigenem Saatgut gem.
Ursprungsgebiet: Mitteldeutsches Flach- und Hügelland
Herkunftsregion: Mitteldeutsches Tief - und Hügelland
Mindestanforderungen Wildpflanzensaatgut: technische
Reinheit 80%, K eimfähigkeit 70% .
Der Herkunftsnachweis ist vor Ansaat zu erbringen.

Saatgutmenge:  15 g/m²
Menge: 800,000 m²

##### Titel 5.5.4 Wegebauarbeiten Deichverteidigungsweg

**5.5.4.10 Planum herst, +- 2 cm**
Planum herstellen ZTVE-StB 94,
Auf- und Abtrag bis 5 cm,
zulässige Abweichung von der Sollhöhe +/- 2 cm,
Massenausgleich im Bereich des Planums.
Menge: 1150,000 m²

**5.5.4.20 Nachverdichten**
Nachverdichten von Flächen,
Bodenklassen 3 bis 5 DIN 18300,
geforderter EV2-Wert = 45 MN/m2,
Ausführung in Teilflächen,
Massenausgleich im Bereich des Planums
Menge: 1150,000 m²

**5.5.4.30 Schottertragschicht herstellen, EV2 min. 120 MN/m2**
Schottertragschicht herstellen.
In Verkehrsflächen für ländliche Wege.
Baustoffgemisch  Brechkorngemisch B1, 0/45,
Schotter - Splitt - Sand - Gemisch, nach ZTV SoB-StB
Verdichtungsgrad/Verformungsmodul  Verformungsmodul
EV2 auf der Oberfläche mindestens 120 MN/m2
Einbaudicke  15 cm
Baustoffgemisch 'aus natürlichen Gesteinskörnungen,
liefern'

Ungleichförmigkeitszahl U mindestens 13. Die
Filterstabilität gegenüber dem Bettungsmaterial muss
eingehalten werden.
Menge: 175,000 m²

*Hinweis: Vorbemerkungen:*
Bei der Herstellung von Flächenbefestigungen sind die einschlägigen Vorschriften und Merkblätter in ihrer jeweils neuesten Fassung zu beachten, hier im Besonderen die DIN 18318, die ZTVPflaster-StB 20, die Broschüre „Dauerhafte Verkehrsflächen mit Betonpflastersteinen" des Betonverbands SLG.

Darüber hinaus sind die speziellen produktbezogenen Empfehlungen des Herstellers anzuwenden.

Bei allen Angaben handelt es sich um Empfehlungen. Diese sind vor Ort zu prüfen und auf die örtlichen Begebenheiten und Bodenverhältnisse abzustimmen.

Beim Einsatz als versickerungsfähige Fläche bitte beachten:

Die im Merkblatt für wasserdurchlässige Befestigungen von Verkehrsflächen der Forschungsgesellschaft für Straßen- und Verkehrswesen geforderte Versickerungsleistung von 270 l/s ha wurden erreicht. Prüfzeugnisse liegen vor.

Die Broschüre „Die fachgerechte Anwendung versickerungsfähiger Pflastersysteme aus Beton" des Betonverbands SLG und das Merkblatt für Versickerungsfähige Verkehrsflächen M VV sind zu beachten.

Das Fugenmaterial ist nach dem entsprechenden Prüfzeugnis des Produktes zu wählen.

**5.5.4.40 Pflasterdecke Ökopflaster D = 100 mm**
Pflasterdecke ZTV P-StB,
aus System-Pflastersteinen aus Beton DIN EN 1338,
max. Differenzen K,
Witterungswiderstand D,
Abriebwiderstand I,
gefast (Mini-Fase),

2 Fahrspuren, Breite je 1,20 m aus Vollsteinen.
Mittig Rasensteine, Breite 1,05 m
Wegebreite: 3,45 m

Rastermaße:
15 x 30 cm (Vollstein) und 30 x 30 cm (Winkel-Vollstein)
15 x 30 cm (Rasenstein) und 30 x 30 cm (Winkel-Rasenstein)

Steinstärke: 10 cm

Form, Aufbau und Oberfläche:
Zweischichtig mit Natursteinkörnung im Vorsatz, Fase, Tiefenschutz

Farbe:  Grau

Bettung aus Brechsand-Splitt-Gemisch,
Körnung 2/5, Dicke 3 bis 5 cm,
Pflasterfugen einschlämmen mit Sand,
Körnung 0,2/2.

Fahrspuren: Jeweils 1 x VE 1 + 3 zus. Winkelsteine
Mitte: 1 x VE 6

Für die Ausbildung von Kurven sind die entsprechenden
Kurvensätze des Herstellers zu verwenden.
Menge: 1150,000 m²

**5.5.4.50 Bordsteine aus Beton setzen, BSt. T 8 x 25**
Bordsteine aus Beton setzen.
Bordsteine DIN 483 T 8 x 25 (80/250 mm).
Steine mit engen Fugen versetzen
Als Randeinfassung der Pflasterfläche.
Rückenstütze aus Beton C12/15 bis 10 cm unter OF Bordstein, 15 cm breit, herstellen.
Fundamentbeton C12/15, 20 bis 24 cm dick, herstellen.
Menge: 780,000 m

**5.5.4.60 Bordsteine trennen, aus Beton**
Bordsteine auf Passmaß trennen.
Bordstein  aus Beton wie zuvor beschrieben
Bordstein trennen durch Nassschneiden.
Bordstein 'quer oder auf Gehrung schneiden'
Menge: 30,000 St

**5.5.4.70 Pflastersteine trennen, aus Beton**
Pflastersteine auf Passmaß trennen.
Pflasterstein aus Beton wie zuvor beschrieben
trennen durch Nassschneiden.
Quer oder auf Gehrung schneiden.
Menge: 125,000 St

**5.5.4.80 Bankett profilgerecht herstellen Schotterrasen**
Bankett profilgerecht herstellen.
Material = Vegetationstragdeckschichtmaterial als
Gemisch aus grober Gesteinskörnung 2/45, Kategorie C 90/3
und Oberboden, Mischungsverhältnis 90:10.
Einbau in voller Breite als obere Schicht des Banketts
nach Unterlagen des AG. Einbaudicke = 20 cm.

Querneigung 2%/12 %
Einbau B = 0,5/1,0 m

Verdichtungsgrad DPR mindestens 98 v. H.
Fläche mit krümeligem Oberboden aus Zwischenlager
flächendeckend abstreuen und andrücken. Saatgut
ausbringen und einarbeiten.

Saatgut:
Ansaat mit gebietseigenem Saatgut gem.
Ursprungsgebiet: Mitteldeutsches Flach- und Hügelland
Herkunftsregion: Mitteldeutsches Tief - und Hügelland
Mindestanforderungen Wildpflanzensaatgut: technische
Reinheit 80%, K eimfähigkeit 70% .
Der Herkunftsnachweis ist vor Ansaat zu erbringen.

Saatgutmenge:  15 g/m²
Menge: 375,000 m²

##### Titel 5.5.5 Wegebauarbeiten Überfahrt Kirchfährendorf Bl. 6.1

**5.5.5.10 Planum herst, +- 2 cm**
Planum herstellen ZTVE-StB 94,
Auf- und Abtrag bis 5 cm,
zulässige Abweichung von der Sollhöhe +/- 2 cm,
Massenausgleich im Bereich des Planums.
Menge: 270,000 m²

**5.5.5.20 Nachverdichten**
Nachverdichten von Flächen,
Bodenklassen 3 bis 5 DIN 18300,
geforderter EV2-Wert = 45 MN/m2,
Ausführung in Teilflächen,
Massenausgleich im Bereich des Planums
Menge: 270,000 m²

**5.5.5.30 Schottertragschicht herstellen, EV2 min. 120 MN/m2**
Schottertragschicht herstellen.
In Verkehrsflächen für ländliche Wege.
Baustoffgemisch  Brechkorngemisch B1, 0/45,
Schotter - Splitt - Sand - Gemisch, nach ZTV SoB-StB
Verdichtungsgrad/Verformungsmodul  Verformungsmodul
EV2 auf der Oberfläche mindestens 120 MN/m2
Einbaudicke  15 cm
Baustoffgemisch 'aus natürlichen Gesteinskörnungen,
liefern'

Ungleichförmigkeitszahl U mindestens 13. Die
Filterstabilität gegenüber dem Bettungsmaterial muss
eingehalten werden.
Menge: 270,000 m²

*Hinweis: Vorbemerkungen:*
Bei der Herstellung von Flächenbefestigungen sind die einschlägigen Vorschriften und Merkblätter in ihrer jeweils neuesten Fassung zu beachten, hier im Besonderen die DIN 18318, die ZTVPflaster-StB 20, die Broschüre „Dauerhafte Verkehrsflächen mit Betonpflastersteinen" des Betonverbands SLG.

Darüber hinaus sind die speziellen produktbezogenen Empfehlungen des Herstellers anzuwenden.

Bei allen Angaben handelt es sich um Empfehlungen. Diese sind vor Ort zu prüfen und auf die örtlichen Begebenheiten und Bodenverhältnisse abzustimmen.

Beim Einsatz als versickerungsfähige Fläche bitte beachten:

Die im Merkblatt für wasserdurchlässige Befestigungen von Verkehrsflächen der Forschungsgesellschaft für Straßen- und Verkehrswesen geforderte Versickerungsleistung von 270 l/s ha wurden erreicht. Prüfzeugnisse liegen vor.

Die Broschüre „Die fachgerechte Anwendung versickerungsfähiger Pflastersysteme aus Beton" des Betonverbands SLG und das Merkblatt für Versickerungsfähige Verkehrsflächen M VV sind zu beachten.

Das Fugenmaterial ist nach dem entsprechenden Prüfzeugnis des Produktes zu wählen.

**5.5.5.40 Pflasterdecke Ökopflaster D = 100 mm**
Pflasterdecke ZTV P-StB,
aus System-Pflastersteinen aus Beton DIN EN 1338,
max. Differenzen K,
Witterungswiderstand D,
Abriebwiderstand I,
gefast (Mini-Fase),

2 Fahrspuren, Breite je 1,20 m aus Vollsteinen.
Mittig Rasensteine, Breite 1,05 m
Wegebreite: 3,45 m

Rastermaße:
15 x 30 cm (Vollstein) und 30 x 30 cm (Winkel-Vollstein)
15 x 30 cm (Rasenstein) und 30 x 30 cm (Winkel-Rasenstein)

Steinstärke: 10 cm

Form, Aufbau und Oberfläche:
Zweischichtig mit Natursteinkörnung im Vorsatz, Fase, Tiefenschutz

Farbe:
Grau

Bettung aus Brechsand-Splitt-Gemisch,
Körnung 2/5, Dicke 3 bis 5 cm,
Pflasterfugen einschlämmen mit Sand,
Körnung 0,2/2.

Fahrspuren: Jeweils 1 x VE 1 + 3 zus. Winkelsteine
Mitte: 1 x VE 6

Für die Ausbildung von Kurven sind die entsprechenden
Kurvensätze des Herstellers zu verwenden.
Menge: 210,000 m²

**5.5.5.50 Bordsteine aus Beton setzen, BSt. T 8 x 25**
Bordsteine aus Beton setzen.
Bordsteine DIN 483 T 8 x 25 (80/250 mm).
Steine mit engen Fugen versetzen
Als Randeinfassung der Pflasterfläche.
Rückenstütze aus Beton C12/15 bis 10 cm unter OF Bordstein, 15 cm breit, herstellen.
Fundamentbeton C12/15, 20 bis 24 cm dick, herstellen.
Menge: 110,000 m

**5.5.5.60 Bordsteine trennen, aus Beton**
Bordsteine auf Passmaß trennen.
Bordstein  aus Beton wie zuvor beschrieben
Bordstein trennen durch Nassschneiden.
Bordstein 'quer oder auf Gehrung schneiden'
Menge: 12,000 St

**5.5.5.70 Pflastersteine trennen, aus Beton**
Pflastersteine auf Passmaß trennen.
Pflasterstein aus Beton wie zuvor beschrieben
trennen durch Nassschneiden.
Quer oder auf Gehrung schneiden.
Menge: 50,000 St

**5.5.5.80 Bankett profilgerecht herstellen Schotterrasen**
Bankett profilgerecht herstellen.
Material = Vegetationstragdeckschichtmaterial als
Gemisch aus grober Gesteinskörnung 2/45, Kategorie C 90/3
und Oberboden, Mischungsverhältnis 90:10.
Einbau in voller Breite als obere Schicht des Banketts
nach Unterlagen des AG. Einbaudicke = 20 cm.

Querneigung 2%/12 %
Einbau B = 0,5/1,0 m

Verdichtungsgrad DPR mindestens 98 v. H.
Fläche mit krümeligem Oberboden aus Zwischenlager
flächendeckend abstreuen und andrücken. Saatgut
ausbringen und einarbeiten.

Saatgut:
Ansaat mit gebietseigenem Saatgut gem.
Ursprungsgebiet: Mitteldeutsches Flach- und Hügelland
Herkunftsregion: Mitteldeutsches Tief - und Hügelland
Mindestanforderungen Wildpflanzensaatgut: technische
Reinheit 80%, K eimfähigkeit 70% .
Der Herkunftsnachweis ist vor Ansaat zu erbringen.

Saatgutmenge:  15 g/m²
Menge: 55,000 m²

##### Titel 5.5.6 Wegebauarbeiten Übergang und Überfahrt Wengelsdorf Bl. 6.2

**5.5.6.10 Planum herst, +- 2 cm**
Planum herstellen ZTVE-StB 94,
Auf- und Abtrag bis 5 cm,
zulässige Abweichung von der Sollhöhe +/- 2 cm,
Massenausgleich im Bereich des Planums.
Menge: 340,000 m²

**5.5.6.20 Nachverdichten**
Nachverdichten von Flächen,
Bodenklassen 3 bis 5 DIN 18300,
geforderter EV2-Wert = 45 MN/m2,
Ausführung in Teilflächen,
Massenausgleich im Bereich des Planums
Menge: 340,000 m²

**5.5.6.30 Schottertragschicht herstellen, EV2 min. 120 MN/m2**
Schottertragschicht herstellen.
In Verkehrsflächen für ländliche Wege.
Baustoffgemisch  Brechkorngemisch B1, 0/45,
Schotter - Splitt - Sand - Gemisch, nach ZTV SoB-StB
Verdichtungsgrad/Verformungsmodul  Verformungsmodul
EV2 auf der Oberfläche mindestens 120 MN/m2
Einbaudicke  15 cm
Baustoffgemisch 'aus natürlichen Gesteinskörnungen,
liefern'

Ungleichförmigkeitszahl U mindestens 13. Die
Filterstabilität gegenüber dem Bettungsmaterial muss
eingehalten werden.
Menge: 240,000 m²

**5.5.6.40 Pflasterdecke Ökopflaster D = 100 mm**
Pflasterdecke ZTV P-StB,
aus System-Pflastersteinen aus Beton DIN EN 1338,
max. Differenzen K,
Witterungswiderstand D,
Abriebwiderstand I,
gefast (Mini-Fase),

2 Fahrspuren, Breite je 1,05 m aus Vollsteinen.
Mittig Rasensteine, Breite 1,20 m
Wegebreite: 3,00 m

Rastermaße:
15 x 30 cm (Vollstein) und 30 x 30 cm (Winkel-Vollstein)
15 x 30 cm (Rasenstein) und 30 x 30 cm (Winkel-Rasenstein)

Steinstärke: 10 cm

Form, Aufbau und Oberfläche:
Zweischichtig mit Natursteinkörnung im Vorsatz, Fase, Tiefenschutz

Farbe:
Grau

Bettung aus Brechsand-Splitt-Gemisch,
Körnung 2/5, Dicke 3 bis 5 cm,
Pflasterfugen einschlämmen mit Sand,
Körnung 0,2/2.

Fahrspuren: Jeweils 1 x VE 1
Mitte: 1 x VE 4

Für die Ausbildung von Kurven sind die entsprechenden
Kurvensätze des Herstellers zu verwenden.
Menge: 240,000 m²

**5.5.6.50 Bordsteine aus Beton setzen, BSt. T 8 x 25**
Bordsteine aus Beton setzen.
Bordsteine DIN 483 T 8 x 25 (80/250 mm).
Steine mit engen Fugen versetzen
Als Randeinfassung der Pflasterfläche.
Rückenstütze aus Beton C12/15 bis 10 cm unter OF Bordstein, 15 cm breit, herstellen.
Fundamentbeton C12/15, 20 bis 24 cm dick, herstellen.
Menge: 125,000 m

**5.5.6.60 Bordsteine trennen, aus Beton**
Bordsteine auf Passmaß trennen.
Bordstein  aus Beton wie zuvor beschrieben
Bordstein trennen durch Nassschneiden.
Bordstein 'quer oder auf Gehrung schneiden'
Menge: 25,000 St

**5.5.6.70 Pflastersteine trennen, aus Beton**
Pflastersteine auf Passmaß trennen.
Pflasterstein aus Beton wie zuvor beschrieben
trennen durch Nassschneiden.
Quer oder auf Gehrung schneiden.
Menge: 50,000 St

**5.5.6.80 Bankett profilgerecht herstellen Schotterrasen**
Bankett profilgerecht herstellen.
Material = Vegetationstragdeckschichtmaterial als
Gemisch aus grober Gesteinskörnung 2/45, Kategorie C 90/3
und Oberboden, Mischungsverhältnis 90:10.
Einbau in voller Breite als obere Schicht des Banketts
nach Unterlagen des AG. Einbaudicke = 20 cm.

Querneigung 2%/12 %
Einbau B = 0,5/1,0 m

Verdichtungsgrad DPR mindestens 98 v. H.
Fläche mit krümeligem Oberboden aus Zwischenlager
flächendeckend abstreuen und andrücken. Saatgut
ausbringen und einarbeiten.

Saatgut:
Ansaat mit gebietseigenem Saatgut gem.
Ursprungsgebiet: Mitteldeutsches Flach- und Hügelland
Herkunftsregion: Mitteldeutsches Tief - und Hügelland
Mindestanforderungen Wildpflanzensaatgut: technische
Reinheit 80%, K eimfähigkeit 70% .
Der Herkunftsnachweis ist vor Ansaat zu erbringen.

Saatgutmenge:  15 g/m²
Menge: 65,000 m²

##### Titel 5.5.7 Sammelbecken (1+351) Bl. 5.4

**5.5.7.10 Boden für Sammelbecken lösen, fördern, auf Miete setzen**
Boden für Sammelbecken
profilgerecht abtragen, laden,
fördern und geordnet als Miete aufsetzen,
Bodenklasse 3 bis 5 DIN 18300.
Abrechnung nach Abtragsprofilen.
Menge: 8,000 m³

**5.5.7.20 Planum Sohle Sammelbecken**
Planum der Sohle
des Sammelbeckens herstellen,
Zulässige Höhenabweichung:
Grenzabmaße von der Nennhöhe +/- 20 mm.
Ebenheitsanforderung:
Stichmaß als Grenzwert bei Messpunktabstand
von 4 m kleiner gleich 20 mm.
Bodenklasse 3 - 5 DIN 18 300,
Rand-/Anschlussbereiche mit Kleingerät oder
von Hand bearbeiten.
Menge: 4,000 m²

**5.5.7.30 Planum Böschungen Sammelbecken herstellen**
Planum der Böschungen
der Versickerungsmulde herstellen,
Zulässige Höhenabweichung:
Grenzabmaße von der Nennhöhe +/- 20 mm.
Ebenheitsanforderung:
Stichmaß als Grenzwert bei Messpunktabstand
von 4 m kleiner gleich 20 mm.
Bodenklasse 3 und 4 DIN 18 300,
Rand-/Anschlussbereiche mit Kleingerät oder
von Hand bearbeiten.
Neigung über 1:1,5 bis 1:2,5.
Menge: 12,000 m²

**5.5.7.40 Sohlbefestigung Schotter**
Sohlbefestigung Sammelbecken herstellen.
aus Baustoffgemisch  Brechkorngemisch B1, 0/32,
Schotter - Splitt - Sand - Gemisch, nach ZTV SoB-StB
Verdichtungsgrad/Verformungsmodul  Verformungsmodul
EV2 auf der Oberfläche mindestens 80 MN/m2
Einbaudicke  30 cm
Baustoffgemisch 'aus natürlichen Gesteinskörnungen,
liefern'
Menge: 1,000 m³

**5.5.7.50 Steinschüttung in Betonbettung herstellen, H 30-35 cm**
Steinschüttung herstellen,
im Bereich Sohle und Böschung,
Wasserbau-Schüttsteine,
Materialangabe: Granit,
Steinklasse nach TLW 2003 (neu):
CP 90/250 und LMB 5/40.
Einbauhöhe 20-25 cm.
In Betonbettung C 12/15,
Abrechnung nach angedeckter Fläche.
Menge: 12,000 m²

##### Titel 5.5.8 Sammelbecken (1+450) Bl. 5.4

**5.5.8.10 Boden für Sammelbecken lösen, fördern, auf Miete setzen**
Boden für Sammelbecken
profilgerecht abtragen, laden,
fördern und geordnet als Miete aufsetzen,
Bodenklasse 3 bis 5 DIN 18300.
Abrechnung nach Abtragsprofilen.
Menge: 8,000 m³

**5.5.8.20 Planum Sohle Sammelbecken**
Planum der Sohle
des Sammelbeckens herstellen,
Zulässige Höhenabweichung:
Grenzabmaße von der Nennhöhe +/- 20 mm.
Ebenheitsanforderung:
Stichmaß als Grenzwert bei Messpunktabstand
von 4 m kleiner gleich 20 mm.
Bodenklasse 3 - 5 DIN 18 300,
Rand-/Anschlussbereiche mit Kleingerät oder
von Hand bearbeiten.
Menge: 4,000 m²

**5.5.8.30 Planum Böschungen Sammelbecken herstellen**
Planum der Böschungen
der Versickerungsmulde herstellen,
Zulässige Höhenabweichung:
Grenzabmaße von der Nennhöhe +/- 20 mm.
Ebenheitsanforderung:
Stichmaß als Grenzwert bei Messpunktabstand
von 4 m kleiner gleich 20 mm.
Bodenklasse 3 und 4 DIN 18 300,
Rand-/Anschlussbereiche mit Kleingerät oder
von Hand bearbeiten.
Neigung über 1:1,5 bis 1:2,5.
Menge: 12,000 m²

**5.5.8.40 Sohlbefestigung Schotter**
Sohlbefestigung Sammelbecken herstellen.
aus Baustoffgemisch  Brechkorngemisch B1, 0/32,
Schotter - Splitt - Sand - Gemisch, nach ZTV SoB-StB
Verdichtungsgrad/Verformungsmodul  Verformungsmodul
EV2 auf der Oberfläche mindestens 80 MN/m2
Einbaudicke  30 cm
Baustoffgemisch 'aus natürlichen Gesteinskörnungen,
liefern'
Menge: 1,000 m³

**5.5.8.50 Steinschüttung in Betonbettung herstellen, H 30-35 cm**
Steinschüttung herstellen,
im Bereich Sohle und Böschung,
Wasserbau-Schüttsteine,
Materialangabe: Granit,
Steinklasse nach TLW 2003 (neu):
CP 90/250 und LMB 5/40.
Einbauhöhe 20-25 cm.
In Betonbettung C 12/15,
Abrechnung nach angedeckter Fläche.
Menge: 12,000 m²

##### Titel 5.5.9 Entwässerungsmulde landseitiger Deichfuß

**5.5.9.10 Oberboden abtragen, D = 20 cm**
Oberboden ohne Vegetationsschicht abtragen und laden.
Unrat während der Arbeiten aussondern, aufnehmen,
Abtrag in der Ebene

Abtragsdicke 20 cm

Oberboden fördern und innerhalb des Baustellenbereichs auf Flächen des AN lagern.
Länge des Förderweges über 0,25 bis 0,50 km.

Lagerfläche für Oberboden gemäß BE-Plan

Oberboden in Mieten locker aufsetzen und währen der
Lagerzeit pflegen.
Abgerechnet wird nach Abtragsprofilen.
Menge: 750,000 m²

**5.5.9.20 Boden für Entwässerungsmulde lösen, entsorgen**
Boden für Entwässerungsmulde
profilgerecht abtragen, laden,
in Eigentum des AN übernehmen und
von der Baustelle entfernen.
Ausführung nach Abtrag des Oberbodens,
Abtragsdicke bis 1,0 m,
Grabenbreite bis 3,0 m,
Grabenprofil: muldenförmig.
Böschungsneigung 1:3.
Bodenklasse 3 bis 5 DIN 18300.
Abrechnung nach Abtragsprofilen.
Menge: 66,000 m³

**5.5.9.30 Planum Sohle Entwässerungsmulde**
Planum der Sohle
der Entwässerungsmulde herstellen,
Zulässige Höhenabweichung:
Grenzabmaße von der Nennhöhe +/- 20 mm.
Ebenheitsanforderung:
Stichmaß als Grenzwert bei Messpunktabstand
von 4 m kleiner gleich 20 mm.
Bodenklasse 3 - 5 DIN 18 300,
Rand-/Anschlussbereiche mit Kleingerät oder
von Hand bearbeiten.
Menge: 750,000 m²

**5.5.9.40 Sohle Entwässerungsmulde verdichten**
Sohle der Entwässerungsmulde verdichten,
Verformungsmodul =  EV2 mind. 45 MN/m2.
Bodenklasse 3 bis 5 DIN 18 300.
Menge: 750,000 m²

**5.5.9.50 Oberboden, gelagert, andeckenD = 30 cm*Weg 0,25-0,50 km**
Gelagerten Oberboden im Zwischenlager des AN laden,
foerdern und profilgemaess im Bereich der
Entwässerungsmulde,
Sohle und Böschungen,
Böschungsneigung 1:3,
andecken und anpritschen.
Abgerechnet wird nach Auftragsflaechen.
Laenge des Foerderweges ueber 0,25 bis 0,50 km.

Dicke der Andeckung '20 cm'
Menge: 830,000 m²

**5.5.9.60 Rasenansaat Entwässerungsmulde**
Saatgut liefern und Ansaat mit gebietsheimischem Saatgut nach DIN 18918 herstellen,
Aussaat in zwei gekreuzten Arbeitsgängen mit je der Hälfte der Saatgutmenge
Flächen nach der Ansaat anwalzen,
Saatgutmenge 15 g/m²
Zusatz: Schnellbegrüner in Form von Roggen (ca . 2 g / m2 ) und Füllstoff auf 3 g/ m 2

Ansaat mit gebietseigenem Saatgut gem.
Ursprungsgebiet: Mitteldeutsches Flach- und Hügelland
Herkunftsregion: Mitteldeutsches Tief - und Hügelland
Mindestanforderungen Wildpflanzensaatgut: technische
Reinheit 80%, Keimfähigkeit 70% .
Der Herkunftsnachweis ist vor Ansaat zu erbringen.
Ansaatflächen: bis 1:2 auf Dammböschungen
Nach Erteilung des Auftrags ist auf der Baustelle vor Ausbringung des Saatguts eine Rückstellprobe zu ziehen.
Menge: 830,000 m²

**5.5.9.70 Zusätzliche Mulchdecke**
Kauf und Aufbringung einer zusätzlichen Mulchdecke
(samenarmes Mahdgut, Heu, Stroh) (400 g/m² Heu/Stroh,
frischer Grasschnitt 2 kg /m²)
Alternativ: 2g/m² Schnellbegrüner (Bromus secalinus)
zusammen mit der Saatmischung ausbringen
einschl. Schröpfungsschnitt nach 8-10 Wochen.
Menge: 830,000 m²

**5.5.9.80 Fertigstellungspflege 1. Jahr**
Fertigstellungspflege im 1. Jahr..
Saatflächen im ersten Jahr nach der Ansaat auf 5 cm Wuchshöhe mähen(Schröpfschnitt),
bei Bedarf im ersten Jahr nach der Ansaat noch ein- bis zweimal wiederholen
1. Schnitt: ca. 8 bis 10 Wochen nach der Ansaat
2. Schnitt: zum Ende der Vegetationsperiode od. früher,
je nach Unkrautaufwuchs
3. Schnitt: nach Bedarf bei hohem Aufkommen unerwünschter Beikräuter

Unrat und Mähgut gehen in das Eigentum des AN über und
sind schadlos zu beseitigen. Entsorgungsnachweise sind
dem AG vorzulegen.

Abgerechnet wird nach gemähter Fläche.
Einheitspreis pro Arbeitsgang und m²
Menge: 2490,000 m²

**5.5.9.90 Rasenfläche wässern**
Rasenfläche wässern,

Wassermenge:  5 l/m²,
Wasser liefert AN,
Flächen horizontal bis 1:3 geböscht.

Anzahl der Bewässerungsgänge in der Fertigstellungspflege:
5 Stück

Abgerechnet wird nach gewässerter Fläche.
Menge: 830,000 m²

##### Titel 5.5.10 Umverlegung DL Hochwasserdeich (1+193) Bl. 5.3

**5.5.10.10 Außerbetriebnahme Pumpwerk**
*** Pauschalposition
Außerbetriebnahme Pumpwerk,
für die Zeit der Rohrleitungsbauarbeiten,
in Abstimmung mit der Stadt Bad Dürrenberg.
Menge: 1,000 PSCH

**5.5.10.20 Boden Kanäle, ausheben, T bis 3,50 m, BKl 3-5**
Boden der Gräben für Entwässerungskanäle,
Schächte und Bauwerke, profilgerecht ausheben,
Verbau wird gesondert vergütet, Boden seitlich lagern.
Abrechnung an OK Gelände.
Aushubtiefe bis 3,50 m,
Ausführung nach DIN 18 300,
Abrechnung nach DIN EN 1610,
Bodenklasse 3 bis 5.
Menge: 110,000 m³

**5.5.10.30 Verbaupl. Graben H bis 3,5m Sohlen-B 1,0-1,5m herstellen beseitigen**
senkrechter Verbau mit Verbauplatten DIN 4124 für Graben, Höhe bis 3,5 m inkl. Aussteifungen
Breite der Sohle zwischen den Bekleidungen über 1,0 bis 1,5 m, Bodenklasse 3 bis 5 DIN 18300, herstellen und wieder beseitigen
Menge: 300,000 m²

**5.5.10.40 Verbaupl. Graben H bis 3,5m Sohlen-B 1,0-1,5m vorhalten**
senkrechter Verbau mit Verbauplatten DIN 4124 für Graben, Höhe bis 3,5 m inkl. Aussteifungen vorhalten
Menge: 300,000 m²

**5.5.10.50 Gründungssohle verbessern, Schotter 0/56**
Bodeneinbau als Bodenaustausch, zur Stabilisierung der Rohrgrabensohle bei schlechten Gründungsverhältnissen, profilgerecht, mit vom AN zu liefernden Stoffen, Material Schotter 0/56, verdichten, Verdichtungsgrad DPr 97 %, einbauen in Baugruben mit Verbau. Boden lösen, seitlich lagern. Einbauhöhe bis 0,30 m.
Menge: 8,000 m³

**5.5.10.60 Auflager/Einbettung der Rohrleitungen, Kiessand 0/8**
Bodeneinbau als Rohrauflager, Auflagerausbildung je nach statischen Erfordernissen von 90 bis 180°,
statische Erfordernisse:  90 °
profilgerecht, mit vom AN zu liefernden Stoffen, verdichten, Verdichtungsgrad D Pr 97 %.
Einbauhöhe in Abhängigkeit des Rohrdurchmessers,
Sohlenbreite nach den Grabenbreiten der DIN EN 1610.
Einbetten und Überschütten von Rohrleitungen profilgerecht, mit vom AN zu liefernden Stoffen, lagenweise verdichten, Verdichtungsgrad D Pr 97 %, einbauen in Baugruben mit Verbau. Einbauhöhe bis 30 cm über Rohrscheitel, Sohlenbreite nach den Grabenbreiten der DIN EN 1610.

Material steinfreier Kiessand 0/8
Menge: 30,000 m³

**5.5.10.70 Füllmaterial, bindiger Boden**
Einbau von Füllmaterial zum Verfüllen der Gräben und Baugruben profilgerecht,
mit seitlich gelagertem bindigen Boden, verdichten, Verdichtungsgrad DPr 97 %,
in Abhängigkeit des gewählten Verdichtungsgerätes einbauen in Baugruben mit Verbau.

Sohlenbreite nach den Grabenbreiten der DIN EN 1610.
Menge: 80,000 m³

**5.5.10.80 Rückbau Rohrleitungen DN 250**
Rückbau nicht mehr in Gebrauch befindlicher Rohrleitungen oder Rohrleitungsteile. Das Material ist sorgsam auszubauen, verbleibende Leitungsteile dürfen nicht beschädigt werden, bis zu einer Gesamtlänge von 5 m. Ausgebautes Material ist unter Beachtung der derzeit geltenden Umweltgesetze zu entsorgen, in Absprache mit dem AG. Material:  Guss, Nennweite: DN 250
Menge: 65,000 m

**5.5.10.90 Zulage Schneiden, GGG-Rohr, DN 250 im Rohrgraben**
Zulage für das Schneiden von rückzubauenden Rohrleitungen innerhalb von Rohrgräben, im Rohrleitungsstrang, an Druckrohrleitungen für Regenwasser, aus duktilem Gusseisen DN 250.
Menge: 5,000 St

**5.5.10.100 Rückbau Beton-Widerlager**
Rückbau nicht mehr in Gebrauch befindlicher Beton-Widerlager,
unbewehrt, Einzelabmessungen LxBxT = 1,0x1,0x0,5 m,
Ausgebautes Material ist unter Beachtung der derzeit
geltenden Umweltgesetze zu entsorgen, in Absprache mit dem AG.
Menge: 2,000 m³

**5.5.10.110 Druckrohr HDPE, PE 100, SDR 11, DN 250**
PE-HD-Rohr - DIN 8074/75,
Rohrfarbe schwarz,
Abwasserdruckrohr liefern und einbauen,
SDR 11,
Rohr 280 x 25,4, entspricht DN 250,
mit glatten Enden,
Verbindung durch Heizelementstumpfschweißen, Verbindung
wird abweichend von DIN 18 307 nicht gesondert
vergütet,
verlegen DIN 19 630 auf vorhandenem Auflager in
vorhandenen Gräben mit Verbau und Aussteifung,
Verlegetiefe bis 2,50 m.
Menge: 65,000 m

**5.5.10.120 Bogen 30°, PE 100, SDR 11, DN 250**
Zulage für Form- und Verbindungsstück zu
Druckrohrleitung PEHD
liefern und einbauen,
Rohrbogen aus HDPE PE 100, SDR 11,
Abwinklung 30 Grad,
DN 250,
mit glatten Enden,
Verbindung durch Heizwendelschweißen von Muffen mit
Elektroschweißfittings DVS 2207 Teil 1,
Verbindung wird abweichend von DIN 18307 nicht
gesondert vergütet,
verlegen DIN 19 630 auf vorhandenem Auflager in
vorhandenen Gräben mit Verbau und Aussteifung,
Verlegetiefe bis 2,50 m.
Menge: 4,000 St

**5.5.10.130 PE-HD-Vorschweißbund + Losflansch DN 250**
Zulage für Form- und Verbindungsstück
Für Abwasser.
Vorschweißbund aus HDPE SpritzGuss DIN 16 963 Teil 11
zum Heizwendelschweißen,
für Flanschverbindung,
Flanschanschlußmaße DIN 2501 Teil 1, PN 10, mit
Losflansch PP mit Stahleinlage,
Dichtung aus Gummi,
Dichtfläche glatt,
DN 250.
Menge: 2,000 St

**5.5.10.140 Rohrkupplung / -adapter, kraftschlüssig, DN 250**
Rohrkupplung / -adapter nach Werksnorm, für Guss - Rohre, Material GGG, mit Edelstahlschrauben V2A/V4A, Abwinklung der Rohre von max. 6° möglich, Herstellen der Flanschverbindung wird gesondert vergütet,
DN 250.
Menge: 2,000 St

**5.5.10.150 Flanschverbindung, DN 250**
Herstellen der Flanschverbindung einschl. Schrauben und Muttern aus feuerverzinktem Stahl, Korrosionsschutz mittels Schrumpfschläuchen oder Korrosionsschutzbinden, Dichtung aus Elastomeren,
PN 10, DN 250.
Menge: 2,000 St

**5.5.10.160 Widerlager, Beton, C 15/20, Längswiderlager**
Ortbeton der Widerlager,
aus unbewehrtem Beton inkl. Schalung
C15/20 DIN EN 206-1,
Maße 100/100/50 cm, sowie aller erforderlichen
Erdarbeiten in Bodenklasse 3-5 DIN 18300.
Verdrängten Boden entsorgen.
als Längswiderlager,
als Normalbeton für Außenbauteile DIN 1045, nach DVGW
Arbeitsblatt GW 310,
Ausführung für Rohr DN DN 250
Menge: 3,000 St

**5.5.10.170 Rohrmarkierung, Trassenwarnband PVC mit Ortungsdraht**
Rohrleitungen markieren
mit Trassenwarnband aus PE mit eingelegtem Ortungsdraht
nach DIN 54 841 / 3,
Kennzeichnung "ABWASSER",
Trassenwarnband liefern und an aufgehenden Bauteilen
(Schiebern, Schachtabdeckungen o.ä.) anschließen,
nach der Verlegung ist eine Durchgangsprüfung
auszuführen und zu protokollieren,
Übergabe des Prüfprotokolls an den AG,
Verlegung 30 cm über Rohrscheitel.
Menge: 70,000 m
